# Umbau und Sanierung Stadtteiltreff Kinkengrund mit
Angebotsaufforderung (GAEB DA XML 3.3, DA83)
Projekt: A25-005
Währung: EUR
Eröffnung: 17.03.2026 10:15:00
Ende der Zuschlagsfrist: 30.04.2026
Abgabeort: Vergabermarktplatz Brandenburg; ;
Ausführungsbeginn: 01.05.2026
Ausführungsende: 31.12.2027
Erstellt mit: GXML Toolbox V3.3 R20220330, ORCA AVA 27 27.00.00, 13.02.2026

## Zeichnungsverzeichnis
Zeichnungsverzeichnis

Zeichnungen werden mit Zuschlagserteilung übergeben und
können im Rahmen der Angebotsphase beim IFE Ingenieurbüro für Elektrotechnik GmbH, eingesehen werden.

## 1. Allgemeine Vorbemerkungen
0.1 Allgemeine Vorbemerkungen zum LV

Das vorliegende Projekt beinhaltet die elektrotechnischen Begleitarbeiten zum Umbau und Sanierung Stadtteiltreff Klinkengrund mit Anbauten in der Hans-Marchwitza-Straße 1 in 14806 Bad Belzig

Allgemeine Vorbemerkungen

Angebot

Dem Bieter wird empfohlen sich vor der Angebotsabgabe über die Art,  den Umfang, die Örtlichkeit und den Schwierigkeitsgrad der Baumaßnahme zu informieren. Nachforderungen, die aus Unkenntnis oder Missverstehen
der Unterlagen oder der örtlichen Verhältnisse entstehen, können nicht berücksichtigt werden.
Unklarheiten sind rechtzeitig mit dem zuständigen Bearbeiter zu klären.
Soweit Leistungen innerhalb des LV`s nicht zweifelsfrei definiert sind,  obliegt es dem AN, rechtzeitig zu veranlassen, dass zwischen ihm und dem  AG Einvernehmen über diese Leistung bzw. die zur Verwendung vorgesehenen Materialien erzielt wird.
Bei der Aufstellung der Leistungsbeschreibung wird gemäß VOB/C davon ausgegangen, dass die beschriebenen Leistungen immer dann die Lieferung der dazugehörigen Stoffe und Bauteile einschließen, wenn nichts anderes
vorgeschrieben ist.
Der Bieter ist verpflichtet, Punktfolgen bzw. Freistellen: "....." in der
Leistungsbeschreibung unbedingt im geforderten Sinn auszufüllen.

Durch den Bauablauf bedingte, auch mehrfache Unterbrechungen bei der Ausführung der Leistungen sind einzukalkulieren und begründen keinen Anspruch auf zusätzliche Vergütung.

Die Verkehrssicherung liegt im Verantwortungsbereich des Auftragnehmers.
Sämtliche Beschädigungen an öffentlichen Straßen, Wegebefestigungen usw. sind vom AN auf seine Kosten zu beseitigen.

Stoffe, Bauteile, Bauelemente

Für die Güte und Ausführung der Leistungen gelten die allgemein anerkannten Regeln der Technik, einschl. der VOB, Teil C, neueste Fassung.
Den Nachweis der Güteüberwachung bzw. ein gültiges Prüfzeugnis einer anerkannten Prüfanstalt hat der AN zu erbringen.

Massenangaben dienen lediglich zu Kalkulationszwecken, Bestellungen sind eigenverantwortlich durchzuführen.

Baustrom, Bauwasser

Alle Medien liegen auf dem Grundstück vor. Ein Baustromverteiler wird durch die beauftragte Fa. bereitgestellt und steht somit zur Verfügung. Erforderliche Zwischenzähler und Zuführungskabel bzw. Leitungen zur Verwendungsstelle sind vom jeweiligen Unternehmer selbst zu erbringen.
Die Verbräuche für Wasser, Abwasser, Elektro werden auf die Abnehmer anteilig umgelegt.

Baustelleneinrichtung

Teile der Baustelleneinrichtung wie Bauwasseranschluss, Baustromanschluss, Trockentoilettenkabine stehen den Auftragnehmern der Bauhaupt- und Baunebengewerke zur Verfügung. Ein Bauzaun ist lediglich für die Zeit der Erdarbeiten für die Sanierung des Sockels und der Kelleraußentreppen vorgesehen.

Die sonstige von den Anbietern zur Ausführung ihrer Leistungen benötigte Baustelleneinrichtung, sowie die Baustelleneinrichtung gemäß der einschlägigen Vorschriften der Bau-Berufsgenossenschaft und der örtlichen Aufsichtsbehörden ist in den jeweiligen Einheitspreisen zu berücksichtigen.

Nebenleistungen, wie z.B. Schutz- und Sicherheitsmaßnahmen nach den Unfallverhütungsvorschriften und den behördlichen Bestimmungen, sind Leistungen, die auch ohne Erwähnung im Leistungsverzeichnis zur vertraglichen Leistung gehören und nicht zusätzlich vergütet werden.
Flächen, die im Zuge der Bauarbeiten mit Materialien belegt werden, sind  vor unbefugtem Betreten zu sichern (Bauzaum etc. ist vom AN zu stellen und in die Einheitspreise einzukalkulieren).

Bauschutt

Die Sammlung des Bauschuttes und der Transport zu den Sammelstellen auf dem Gelände sowie deren Sortierung (entsprechend den gesetzlichen Vorschriften) ist eine Nebenleistung des AN.
Die Entsorgung der Abfälle, des Schuttes und des Schrottes, auch von sämtlichen Belagflächen der Gerüste hat arbeitstäglich, entsprechend der geltenden Vorschriften, zu erfolgen und ist mittels Nachweis der Entsorgungsstellen zu belegen. Die Kosten für die Entsorgung sind in die Einheitspreise einzurechnen.
Sollte die Beräumung der Baustelle nicht erfolgen, wird die Bauleitung die Arbeiten zu Lasten des Auftragnehmers durch Dritte ausführen lassen.

Besondere Maßnahmen

Der Auftragnehmer hat für seine Leistungen einschließlich der Nachunternehmer dafür zu sorgen, dass die Bestimmungen der Berufsgenossenschaften und der Landesbauordnung, die Anordnungen der örtlichen Bauordnungsbehörde und der Verkehrspolizei sowie sonstige einschlägige Vorschriften eingehalten und alle erforderlichen Maßnahmen zum Schutz von Personen und Sachen getroffen werden.
Der Auftragnehmer ist dafür verantwortlich, dass die Verkehrssicherungspflicht auf der Baustelle bis zur Abnahme beachtet wird.

Für alle infolge fehlender oder mangelhafter Einhaltung gesetzlicher Bestimmungen und behördlicher Anordnungen entstehenden Personen- und Sachschäden haftet der Auftragnehmer dem Geschädigten in vollem Umfang.

Der Auftragnehmer haftet dem Auftraggeber und dem Bauherren für Beschädigungen jeder Art am und auf dem Baugelände, an Nachbargrundstücken und deren Gebäuden, auf benachbarten Straßen und sonstigen öffentlichen Einrichtungen sowie an öffentlichen Ver- und Entsorgungsleitungen, soweit er diese verursacht hat.

Bis zur Abnahme gemäß der Vertragsbedingungen trägt der Auftragnehmer
die Gefahr der zufälligen Beschädigung oder Zerstörung, sofern nicht vom AG verursacht. Dies gilt auch für seine Erfüllungsgehilfen und Nachunternehmer,
die er beauftragt.

Tagesberichte

Der Auftragnehmer hat für die Zeit der Bauausführung täglich Tagesberichte anzufertigen und davon dem AG eine Durchschrift wöchentlich zu übergeben.
Die Tagesberichte müssen u.a. enthalten:
- Stand der Arbeiten getrennt nach einzelnen Titeln
- evtl. Behinderungen und Verzögerungen
- besondere Vorkommnisse
- Personalstärke
- Geräteeinsatz
- Wetter, Temperatur
Die Tagesberichte gelten nicht als Nachweis für Stundenlohnarbeiten und nicht für Leistungsvergütungen.

Grundlagen des Angebotes

Die Bauleistungen sind nach den folgenden Richtlinien auszuführen:

- Die Bauordnung des Landes Brandenburg, neueste
  Fassung.
- Die allgemein anerkannten Regeln der Baukunst.
- Die VOB / Teile B und C, in der zum Zeitpunkt der
  Bekanntmachung der
  Ausschreibung gültigen Fassung
- Die einschlägigen gültigen DIN-Vorschriften neueste
  Fassung.

Allgemeine Hinweise zur Ausführung

Der Auftragnehmer erhält bei Zuschlagserteilung vom Auftraggeber kostenlos 1 Satz Normalpausen.

Der Auftragnehmer hat eine der vorliegenden
Baubeschreibung entsprechende vollfunktionsfähige Anlage zu liefern.

Die übergebenen Unterlagen sind vom
Auftragnehmer zu prüfen. Werden keine
Einwände gegen diese erhoben, so gelten
sie als anerkannt.

Bei der Leistungsrealisierung sind mögliche
Veränderungen mit dem Architekten bzw. dem
Fachplaner und dem späteren Nutzer
abzustimmen und mit den anderen Gewerken
zu koordinieren.

Nach Fertigstellung ist vom Auftragnehmer die
Erstprüfung der Anlage entsprechend:

- VDE 0100 Teil 600 Erstprüfung

durchzuführen.
Die Ergebnisse sind zu protokollieren und
bei der Abnahme zu übergeben. Messungen und
Protokolle werden nicht gesondert vergütet.
Diese Leistungen sind in die Einheitspreise
einzurechnen.

Die Abnahme der Leistungen ist mindestens
14 Tage vor dem Abnahmetermin bei der
Bauleitung schriftlich anzumelden.
Vor der Abnahme sind dem Auftraggeber
Bestands- und Revisionsunterlagen (es
werden nur mit einem CAD-Programm
bearbeitete Unterlagen anerkannt),
in dreifacher Ausfertigung,
wie folgt zu übergeben:
- Installations-, Aufstellungs-, Prinzip-,
  Stromlauf- und Klemmenpläne
- Wartungs- und Betriebsanleitung
- Funktionsbeschreibung
- Kabeltrassen, Leerrohrtrassen
- Meßprotokolle

Der Nutzer ist kostenlos in die Bedienung und
Wartung aller Anlagenteile einzuweisen.

Die vorliegende Leistungsbeschreibung gilt für die
Errichtung der Elektroanlage für das BV "Umbau und energetische Sanierung Stadtteiltreff Klinke in der Hans-Marchwitza-Straße 1 in 14806 Bad Belzig

1.1 Baustellenverhältnisse

Die Baustelle befindet sich im Land Brandenburg im
Kreis Potsdam-Mittelmark. Sie ist primärseitig
erschlossen. Der Bieter hat sich vor Angebotsabgabe von
den örtlichen Verhältnissen zu überzeugen. Die
Umgebungsbedingungen sind entsprechend zu
berücksichtigen.

1.2 Allgemeine Hinweise zum Leistungsverzeichnis

1.2.1 Die vorliegende Massenermittlung dient als
Kalkulationshilfe. Sollten Materialien nicht
vollständig betriebsfertig beschrieben sein, sind
zugehörige Teile einzukalkulieren. Die Abrechnung
erfolgt zum Nachweis.

1.2.2 Die im Leistungsverzeichnis angebotenen Massen
 können nicht als Grundlage für die
Materialbestellung verwendet werden. Sie sind durch
den Auftragnehmer örtlich und anhand der
Ausführungspläne zu prüfen und genau festzulegen.

1.2.3 Positionen können entfallen, ohne das der
Auftragnehmer eine Entschädigung verlangen kann.

1.2.4 Sämtliche aufgeführte Materialien sind
unabhänging davon, ob die Montage beschrieben ist oder
nicht, betriebsfertig zu montieren. Bauhöhen bis zu 10
m sind in die Montagepreise einzurechnen.

1.2.5 Wenn im Leistungsverzeichnis nicht anders
festgelegt wurde, gelten für die beschriebenen
Leistungen die Montage, die Lieferung, das Lagern, das
Abladen und der Transport zur Baustelle bzw. zur
Verwendungsstelle.

1.2.6 Es sind Materialien und Verfahren anzuwenden, für
die eine ordnungsgemäße Zulassung besteht.
Elektrische Teile und Baugruppen müssen das
VDE-Prüfzeichen haben.

1.2.7 In den Angebotspreisen ist weiterhin
einzukalkulieren: Frachtkosten, Lohnnebenkosten,
Kosten für Bauschuttbeseitigung, Kosten für Gerüste,
Arbeitsgeräte und Sicherungsmaßnahmen nach den
Unfallverhütungsvorschriften, Gebühren, Kleinmaterial.

1.2.8 Ist eine Pauschalvergabe vorgesehen, sind die
 Massen anhand der Zeichnungen zu kontrollieren und
 ggf. zu berichtigen. Bei der Pauschalvergabe kann der
 Auftragnehmer aufgrund fehlender Massen oder
ungenauer Massenermittlungen keine Nachforderungen
geltend machen.

1.2.9 Bemusterungen sind auf Verlangen der
Auftraggeber/Bauleitung ohne besondere Vergütung
herzustellen.

1.2.10 Erforderliche Genehmigungen, Zustimmungen oder
 Baufreigaben sind, sofern nicht vorhanden, vom
Auftragnehmer einzuholen und bei der Kalkulation zu
berücksichtigen.

1.3 Allgemeine Hinweise zur Ausführung

1.3.1 Der Auftragnehmer erhält bei Zuschlagserteilung
 vom Auftraggeber kostenlos 2 Satz Normalpausen.
DWG -Dateien können angefordert werden.

1.3.2 Der Auftragnehmer hat eine der vorliegenden
Baubeschreibung entsprechende vollfunktionsfähige
Anlage zu liefern.
1.3.3 Die übergebenen Unterlagen sind vom Auftragnehmer
 zu prüfen. Werden keine Einwände gegen diese erhoben,
 so gelten sie als anerkannt. Treten hinsichtlich der
 Funktionstüchtigkeit der Anlage beim Bieter Bedenken
 auf, so sind Alternativpositionen als Anlage, mit
 Preisen versehen, zu ergänzen.

1.3.4 Bei der Leistungsrealisierung sind ständige
Absprachen zwischen den Gewerken zu führen und sich
ergebende Änderungen mit dem Architekten bzw. dem
Fachplaner abzustimmen und zu koordinieren.

1.3.5 Nach Fertigstellung der Anlage ist vom Auftragnehmer die Erstprüfung entsprechend VDE 0100
 Teil 600 und nach DIN 5035/5044 durchzuführen.
 Messungen und Protokolle werden nicht gesondert
 vergütet. Diese Leistungen sind in die Einheitspreise
 einzurechnen, soweit sie nicht gesondert im LV
 ausgewiesen werden.

1.3.6 Die Abnahme der Leistungen ist mindestens 14 Tage
 vor dem Abnahmetermin bei der Bauleitung schriftlich
 anzumelden. Vor der Abnahme sind dem Auftraggeber
 Bestands- und Revisionsunterlagen
 1 Satz Papier Originale, 11Satz Kopien) wie
 folgt zu übergeben:

- Installations-, Aufstellungs-, Prinzip-,
  Stromlaufpläne
- Klemmenpläne
- Wartungs- und Betriebsanleitung
- Funktionsbeschreibung
- Kabeltrassen, Leerrohrtrassen
- Meßprotokolle,
- Blitzschutzanlage

Hierzu erfolgt keine gesonderte Vergütung, wenn im
Leistungsverzeichnis nicht anderslautende Festlegungen
getroffen wurden.

1.3.7 Der Nutzer ist kostenlos in die Bedienung und
 Wartung aller Anlagenteile einzuweisen.

1.4 Vorschriften und Richtlinien Elektro

Für die Herstellung der Anlage und die Lieferung des
Materials gelten u. a.

- die VDE-Richtlinien
- die Technischen Anschlußbedingungen des örtl. EVU
- die Fernsprechordnung der Deutschen Bundespost
- die DIN-Normen
- die allgemeinen Blitzschutzbestimmungen (ABB)
- die Richtlinien für Antennenanlagen (RGA)
- die Richtlinien für das Einbetten von Fundamenterdern
  in Gebäudefundamenten (VDEW)
- die Unfallverhütungsvorschriften
- die Richtlinien der Berufsgenossenschaften, sowie die
- örtl. Bestimmungen zur Bauaufsicht, der
  Gewerbeaufsicht,
- der Feuerwehr, des technischen Überwachungsvereines
  oder sonstiger beteiligter Behörden
- die VOB Teil B und C in ihrer neuesten Fassung,
  sofern nicht ausdrücklich etwas anderes vereinbart
 wird jeweils in der neuesten Fassung

## 2. Technische Beschreibung
2. Technische Beschreibung Elektroinstallation

2.1 Allgemeines
Die Planungsunterlage wurde auf der Grundlage:
 - div. Abstimmungsberatungen zwischen dem Architekten Herrn Uli Kaunath,
  dem Fachplaner und dem Auftraggeber
 - den Gebäudegrundrisszeichnungen des Architekten
 - div. zwischenzeitlichen Abstimmungen mit den Vorhabenbeteiligten erarbeitet.
Die Leuchten wurden in der Stückzahl, Anordnung und der Ausführung vom Architekten festgelegt.

Die Leistungen umfassen die gesamte Elektroinstallation des Gebäudes in der Hans-Marchwitza-Straße 1 in 14806 Bad Belzig und das Bauvorhaben ist benannt nach " Umbau und Sanierung Stadtteiltreff Klinkengrund mit Anbauten." Das Gebäude ist ein Ziegelbauwerk mit einem Flachdach welches nachträglich als Satteldach mit der Dacheindeckung von Trapezblech,umgebaut wurde.
Das Gebäude erhält links und rechts am Giebel Anbauten als Lager/Kühlung und Müllraum mit einem Flachdach als Gründach. Der Keller ist als Kriechkeller mit einer Stehöhe von ca.1,45 bis 1,65m ausgebildet
Im Kriechkeller befindet sich z.Zt. der Elektro-Hausanschlusskasten der e.dis.

 Nicht zum Leistungsumfang gehören:
 - das Schließen von Schlitzen
 - das Verputzen von Verteilernischen
 Bei der Realisierung der Leistungen hat sich der Ausführungsbetrieb dem Bauablauf für die Gesamtbaumaßnahme anzupassen.
Mögliche Einschränkungen im Bauablauf sind bei der Kalkulation zu berücksichtigen.

2.2 Blitzschutzanlage.
Das Gebäude einschließlich der neuen Anbauten erhält eine Blitzschutzanlge nach DIN EN 62305 (VDE 0185-305)
  Die Abmessungen des Gebäudes betragen
 Länge: ca. 35,00 m
 Breite:  ca. 12,30 m
Höhe: ca.5,00m
Da das Gebäude von Feuchtschäden betroffen ist werden die Fundamente freigelegt. Es kann somit ein Ringerder verlegt werden. Im Bereich des Anbaus für Lager/Kühlung wird der Erder in dem zu erstellenden Fundament verlegt.
Zur Potenzialschiene, die sich im HAR befindet, ist ein ebenfalls eine Leitung zu verlegen,

2.3 Potentialausgleich
 Für das Gebäude ist ein Hauptpotentialausgleich nach
 den Erfordernissen der:
 - DIN VDE 0100 Teil 410 und
 - DIN VDE 0100 Teil 540
 zu errichten.
 In den Potentialausgleich sind alle nicht zum elektrischen Betriebsstromkreis gehörenden leitfähigen Teile untereinander und über den
Schutzleiter mit den Verbrauchsmitteln zu verbinden.

 Es muss hier eine Verbindung zwischen Potentialausgleichsleiter und Schutzleiter hergestellt werden.
Die ordnungsgerechte Funktion des Potentialausgleichs ist meßtechnisch nachzuweisen.

2.4 Energieverteilung/Messung
Die Stromversorgung des Gebäudes erfolgt aus dem Energienetz der e.dis als TN-C-Netz und wird zur
 HV als TN-S-Netz weitergeführt.
 Vom Elektroinstallationsbetrieb sind für den Anschluss die erforderlichen Genehmigungen einzuholen bzw. die
 nötigen Anträge zu stellen.
 Bei der Zugrundelegung der erforderlichen Anschlüsse
ist mit einer zeitgleichen Leistungsentnahme der drei Nutzeinheiten und des Allgemeinen Betriebes von insgesamt
 Peff. ca.35,0 kW zu rechnen.
 Daraus ergibt sich ein 100A Hausanschluss.
Z.Zt. befindet sich im Kellergeschoss ein aus DDR Zeiten vorhandener HAK. Nach Rücksprache mit der e.dis wird dieser Anuschluss demontiert und es wird ein neuer Hausanschlusskasten im HAR montiert.
Der vorh. Zählerschrank ist zu demontieren, da hier die Wand versetzt wird. Es wird extra ein HAR hergestellt.
Im HAR ist ein Hausanschlusszählerschrank aufzustellen.
Dieser Schrank enthält drei Hauptzähler für die einzelnen Bereiche (Jugend; QM und Tafel)und einen Zähler für Allgemein. Die Bereiche Jugend, Quatiersmanegement und Tafel sowie Allgemein werden mit Unterzählern ausgerüstet, diese werden jedoch erst dann benötigt, wenn ein privater Nutzer einzieht. Dies ist im Moment nicht in der Planung . Zusätzlich wird noch ein APZ-Platz vorgehaltenden.
Auf Grund der geplanten PV-Anlage steht so der selbst produzierte Strom für das Quatiermanagement zu Verfügung, wobei hier auch ein PV-Speicher vorgesehen ist. Die nicht benötigte PV-Stromerzeugung wird dann in das Netz der e.dis eingespeisst. .

2.5 Installation
Die Installation erfolgt entsprechend der
Gebäudenutzung.
Jede Nutzungseinheit erhält einen Stromzähler der über die e.dis abgerechnet wird. In den Unterverteilungen wird ein Stromzähler integriet, der später angeschlossen werden kann.

Alle Räume werden in UP- bzw. Hohlwandinstallation ausgeführt.
 In den Nassbereichen sind Steckdosen und Schalter in mind. IP X1 anzubringen.
 Die Leitungsverlegung in uP-Verlegung mit der Herstellung der Schlitze und Durchbrüche. Die Wände werden aus Mauerwerk mit Verkleidung und geputzt bzw als Ständerwerk mit Rigipsbeplankung ausgeführt.
Die Führung der Kabel von der Decke in die Wand hat außerhalb der
 Dampfsperre zu erfolgen, d.h. die Leitungen sind von der Decke direkt in den gestemmten Schlitz
zuverlegen.
Zu beachten ist, dass die vorhandenen WC`s, die bereits umgebaut wurden, nicht neu installiert werden. Sie werden nur neu eingespeist. Im Behinderten-WC ist nur zusätzlich eine Notrufanlage einzubauen. Dies geschieht AP.

2.6 Beleuchtung
 Die Beleuchtung ist entsprechend den geforderten Nutzzungsbedingungen angepasst auszuführen.
Es wird in allen Räumen eine Schalldämmung vorgenommen. Bei einigen Räumen wird eine abgehängte Decke montiert, die oberhalb beleuchtet wird. Diese Beleuchtung dient als Orientierungsbeleuchtung. Die Montage der Lichtbänder erfolgt nachdem die Deckenunterkonstruktion an die jetzt vorhandene Decken montierrt wurde. Zusätzlich erhalten die Decken noch eine untergehängte oder direkt an die Decke montierte Beleuchtung.
Überall kommen LED Leuchten zum Einsatz.
 Die Schaltung der Leuchten erfolgt nach den jeweiligen Erfordernissen über Taster und Schalter.
Die Leuchten im Außenbereich werden über Bewegungsmelder geschaltet.
Die Montageorte der Leuchten werden vom Architekten festgelegt. Die Aussparungen für die Einbauleuchten werden vom Deckenbauer erstellt.

2.7 Warmwasserbereitung
Das warme Wasser wird über Durchauferhitzer 11,0kW, in den Küchen, erzeugt, die von HLS geliefert und montiert werden. Für alle DE*s sind UP-Klemmdosen vorgesehen, wenn ein Direktanschluss nicht möglich ist.

2.8 Küchengeräte
Evtl. Küchengeräte sind nicht Bestandteil dieses Projektes. Vor Installation der Steckdosen in der Küche ist soweit als möglich die Planung der Einbauküche zu berücksichtigen.

2.9 Telekommunikationsanlage
Der Hauptanschluss der Telekom befindet sich im Kriechkeller. Von hier ist ein Kabel zum Datenschrank zu verlegen. Jedes Zimmer in dem Gebäude erhält eine Datendoppeldose RJ 45 außer Küche und Flur.

2.10 PV-Anlage
Das Gebäude erhält auf der Südseite eine PV-Anlage mit einem Speicher im HAR. Die Elemente werden auf eine Stellage befestigt, die auf das vorhandene Dach aufgeschraubt wird.
Die Wechselrichter werden im HAR  installiert. Aus Sichtschutzgründen erfolgt keine Aufständerung der PV-Anlage, da diese nicht in das reine Wohngebiet passen würde.
Die Anlage ist im Marktstammdatenregisterder Bundesnetzagentur anzumelden. Zusätzlich ist eine Anmedung beim Netzbetreiber erforderlich. Ebenfalls ist zu prüfen ob eine steuerliche Anmeldung erforderlich ist. Die Leistung der Anlage darf nicht über 30,0kWp liegen. Gegebenenfalls sind weniger, als geplante, PV-Module zu montieren.

2.11 Heizungsanlage/Sanitär
Die Heizungsanlage ist nach Festlegung des Erbauers anzuschließen. Im LV sind hierfür Monteurstunden und Kabel vorgesehen.Alle Räume erhalten eine Fußbodenheizung. Durch das Gewerk Elektro sind die Kabel zu den Heizkreisverteilern zu verlegen. Die Temperaturregler werden durch das Gewerk HLS bereitgestellt und erhalten nur eine YST(Y)- Leitung.
Einige Sanitäreinrichtungen erhalten einen gesonderten Anschluss, die sind direkt mit der HLS-Firma amzustimmen.

2.12 Sonstige Leistungen
Beim Herstellen von Mauerschlitzen ist die DIN 1053 Teil 1 zu beachten.
Abweichende Schlitzanordnungen bzw. -größen sind vor der Ausführung jeweils mit dem Architekten abzustimmen.

2.13 Rauchmelder
Im Leistungsverzeichnis sind Rauchmelder in benötigter Stückzahl ausgeschrieben. Die Montageorte sind aus der Zeichnung ersichtlich. Es ist dem Bauherrn ein Wartungsvertrag anzubieten.

2.14 Außenanlagen
An der Straße ist eine Infotafel geplant hier ist eine Kabel NYY-J5x2,5mm² zu verlegen. Weiterhin ist eine Datenleitung zum Infokasten zu verlegen.

2.15 Demontage
Alle Schalter Steckdosen und Leuchten sind zu demontieren und je nach Bedarf dem Auftraggeber zu übergeben.

2.16 Baustromversorgung
Für die gesamte Bauzeit ist eine Baustromversorgung mit einem Baustromverteiler vorzuhalten..

2.17 Anmeldung bei der e.dis
Die gesamte Anlage ist gemäß TAB e.dis nach Auftragserteilung anzumelden.

2.18 Hausanschlussraum
Das>Gebäude erhält einen HAR für die Installation der Elektroanlage und der Heizung, die über Fernwärme erfolgt
Für die erforderlichen Kabel wird ein Mehrspateneinführung eingebaut, die Schutzrohre werden unterhalb des Fundamentes verlegt.
Die Speisekabel zu den Unterverteilungen und die Telefonleitungen werden im Kriechkeller unter der Decke verlegt. Die Durchführungen sind zu schotten. Danach wird die Kellerdecke mit einem Wärmedämmstoff gedämmt.
Der Übergang vom HAR in den Keller ist mit einer Hauffdichtung und 2x 45°Bögen auszuführen. Die erforderkliche Hausdurchführung ist auszuführen, wenn die Feuchtesperre aufgetragen wird und das Gebäude ringsum aufgegraben ist.

Weitere Angaben sind den Zeichnungsunterlagen zu
entnehmen.

## 08 Elektroinstallation Los 8

### Titel 01 Potentialausgleich

*Hinweis: Potentialausgleichanlage nach*
Potentialausgleichanlage nach
DIN VDE 0100 Teil 410 - Schutzmaßnahmen
DIN VDE 0100 Teil 540 - Betriebsmittel Erdung
Es sind unter anderem folgende Anschlüsse herzustellen:

- Ringerder/Blitzschutzanlage
- PEN-Leiter
- Wasserrohre
- Heizungsrohre
- Gasrohre
- Fernmeldeanlage
- Kabelrinnen, Kanäle
- sonstige metallische Rohrleitungssysteme.

**01.10 Potentialschiene**
StL-Nr. 8505306002
Potentialausgleichsschiene VDE 0100
mit Messing-Klemmschiene und kontaktsicheren
Reihenklemmen DIN VDE 0609 Teil 1,
mit Abdeckkappe aus Kunststoff mit Anschluss von
1 Erdungsband bis 30 mm x 3,5 mm,
bis zu 7 Leiter je 16 mm2 und
bis zu 2 Leiter je 95 mm2.
Menge: 2,000 St

**01.20 Bandrohrschelle**
StL-Nr. 850530630303
Erdungsbandrohrschelle VDE 0190
mit Anschlussmoeglichkeit fuer 2 Leiter je 16 mm2,
fuer Rohrdurchmesser bis 200 mm.
Menge: 3,000 St

**01.30 Bandrohrschelle**
StL-Nr. 850530630102
Erdungsbandrohrschelle VDE 0190
mit Anschlussmoeglichkeit fuer 1 Leiter 16 mm2,
fuer Rohrdurchmesser bis 100 mm.
Menge: 2,000 St

**01.40 H07V-R 16**
StL-Nr. 85053026011001
Kunststoff-Aderleitung H07V-R
16, Cu-Zahl 154,
Verlegeart 'in Teillängen,
Aderkennzeichnung grün/gelb
im Kanal, im Fußboden, in Zwischendecken
oder uP einschl. Lieferung von Klein-
und Anschlußmaterial und Schlitz in
Mauerwerk fräsen'.
Menge: 25,000 m

**01.50 H07V-U 4**
StL-Nr. 85053025031001
Kunststoff-Aderleitung H07V-U
4, Cu-Zahl 38,
Verlegeart 'in Teillängen
Aderkennzeichnung grün/gelb
im Kanal, im Fußboden oder unter Putz einschl.
Lieferung von Klein- und Anschlußmaterial
und Schlitz in Sichtmauerwerk fräsen'.
Menge: 33,000 m

### Titel 02 Messung/Verteilung

*Hinweis: Zähleranlage/Allgemeine Verteilung*

**02.1 Schrankgehäuse nach DIN VDE 0603/1, Maßnorm DIN 43 870**
Schrankgehäuse nach DIN VDE 0603/1, Maßnorm DIN 43 870 zur Aufputz, Unterputz oder teilversenkter Montage. Bestehend
aus Schrank mit Tür aus pulverbeschichtetem, eingebranntem, stabil profiliertem 1 mm dickem Stahlblech. Innenauskleidung
komplett aus Kunststoff. Leitungseinführungen oben und unten durch eingebaute Kunststoffflanschplatten. Rückseitige
Vorprägung im Kunststoffteil. Sammelschienendurchführungen als beidseitige seitliche Vorprägung im unteren Bereich als
Möglichkeit zur Sammelschienenverbindung von verschiedenen Schränken oder in Verbindung mit einem Kabelanschlusskasten
und Anschlusssatz. Tür frontbündig mit innenliegenden, justierbaren Scharnieren, wahlweise rechts oder links anschlagbar mit
110° Öffnungswinkel. Türverschluss mit Vorreiber. Türverschluss durch andere Schließungen austauschbar. Schrank
nebeneinander und übereinander anflanschbar. Schrankgröße 1- bis 5-feldrig mit 72 bis 540 Platzeinheiten (PLE).
Hinweis: Die Hauptleitung ist nach VDE-AR-N 4100:2019-04 von unten oder seitlich in den netzseitigen Anschlussraum des
Zählerschrankes einzuführen und dort anzuschließen.
Höhe: 1400 mm
Breite: 1050 mm
Tiefe: 205 mm, RAL-Farbe: 9010
Schutzart IP44, Schutzklasse II
Nennstrom des Sammelschienensystems 250 A
Ausführung nach VDE-AR-N 4100:2019-04
Zähleranlage für 5 Zählerplätze.
Nach den technischen Anschlussbedingungen (TAB) des Netzbetreiber E.DIS Netz GmbH für:
Zähler mit 3-Punktbefestigung (3HZ)
4 ZP für Bezugsanlagen mit haushaltsüblichem Verbrauch max. 63 A (Verdrahtung 10mm²) nach DIN 18015-1
1 ZP für Dauerstromanwendungen max. 44 A (Verdrahtung 16 mm²) nach VDE-AR-N 4100:2019-04 (z.B. PV bis 30 KW)
1 Tarifrundsteuerempfänger als Dreipunktausführung alternativ
1 Verteilerfeld, 3 Sammelschienen zur Einspeisung
1 APZ-Raum nach VDE-AR-N 4100:2019-04
4 Stück SLS Schalter Hager HTS363E in 63 A (für Aussetzbetrieb)
1 Stück SLS Schalter Hager HTS350C in 50 A (für Dauerstrom bis 44 A)
Spannungsabgriff für Spannungsversorgung Zusatzgeräte nach VDE-AR-N 4100:2019-04
Überspannungsschutz mit Kombiableiter Typ 1/2/3 zur Sammelschienenmontage im NAR. Zur Einhaltung der Anforderungen
nach DIN VDE 0100-443 und -534:
1 Kombiableiter für TNS/TT-Netz, ohne äußeren Blitzschutz, Vorsicherung im HAK ≤ 160 A
Bestehend aus:
Stk. Artikel Beschreibung
1 ZB54S Zählerschrank, univers Z, 1400x1050x205 mm, Schutzklasse II, 432 Platzeinheiten
1 ZK53X7T Komplettfeld, univers Z, 4 Zählerplätze, 3P., H=1350mm, 2-feldig
1 ZH50D5S Komplettfeld, universZ, 1350mm, 1ZP/RES, 1-feld, 5-polig, mit Verdrahtung 16qmm
1 ZU59VT7APZ2 Verteilerfeld, univers Z, Höhe 1350mm, 7-reihig, 1-feldig, mit APZ unten
1 FZ444N Kabelrangierkanal, 4-feldig, aufsteckbar, H x B x T176 x 1050 x 135mm, RAL9010
1 HTS350C SLS Schalter 3 polig Cs-Charakteristik 50A für Sammelschiene QuickConnect
4 HTS363E SLS-Schalter 3 polig E-Charakteristik 63A für Sammelschiene QuickConnect
1 K96ESA5 Einspeiseadapter (ESA), universZ, 1-25mm², 5-polig, SaS 12x5mm
7 S35S Abdeckstreifen, univers Z, 219 mm, für 12 PLE, brechbar
1 SH363N Kompaktschalter 63A 3 Schließer 400V AC 2,5PLE
1 SPA701Z Kombiableiter T1+T2+T3 4P Iimp 7,5kA TT/TNS
Hager Vertriebsgesellschaft mbH & Co. KG
Zählerschranklösung
Erstellt mit ZPlan unter hagerzplan.de 1/2
1 Y871DS1 Zugangskabelbaum, univers Z, 16 mm², 4P., L1,2,3 N=375, 375, 375, 425, H/H
1 ZY3XL Bestückungspaket, universZ, für SG-Platz für Sa.-schienen, Spg.-versorg. mit D01
1 ZY5N2SA Bestückungspaket für Spgsversorgung APZ/RfZ, f. Bauhöhe 1400mm, SABO 1.6A im NAR
1 ZZ45WAN100 Patch-Leitung mit 2xRJ45 Stecker für WAN-Anwendung, Farbe blau, Länge 1 m
1 ZZ45WAN2PP RJ45-Buchse in Patch/Patch Ausführung 180° für WAN-Anwendung, IP20, CAT 6A
1 ZZ55SAVE Sammelschienenverbinder Feld/Feld 5polig CU12x5mm 250A isoliert wartungsfrei
einschl. erforderlicher Verbindungsbrücken, Verkabelung, Klemmen usw.

gewähltes Fabrikat/Typ: HAGER/univers Z

 oder gleichwertig

gewähltes Fabrikat/Typ: ‘___________/___________‘
Menge: 1,000 Stk

**02.2 SLS-Schalter 4 polig 3P+N E-Charakteristik 63A für**
SLS-Schalter 4 polig 3P+N E-Charakteristik 63A für Sammelschiene QuickConnect

SH-Schalter nach DIN VDE 0641-21 und Maßnorm DIN 43880 Baugröße 6. SLS in verschieden poliger Bauform, einpolig schaltend, mit separater Kontaktstellungsanzeige. Steckkontaktierung für direkte Sammelschienenmontage. Der serienmäßige Multifunktionsverschluß ermöglicht folgende Sperrungen: für den Kunden gegen unbeabsichtigtes oder mutwilliges Schalten, für den Installateur mit einem Vorhängeschloss beim Arbeiten in der Anlage, für das VNB mit Plombierdraht, Vorhängeschloss oder Spezialschlüssel.

Auslösecharakteristik: E
Polart: 3P+N
Polanzahl: 4
Nennstrom: 63 A
Montage auf: Sammelschienensystem
Isolationsspannung Ui: 690 V
Bemessungsbetriebsspannung Ue: 230 - 400 V
Einstellung des thermischen Auslösers in AC: 1,05 - 1,2 A
Anzahl Module: 6
Anschlussquerschnitt bei flexiblem Leiter: 1 - 16 mm²
Anschlussquerschnitt bei starrem Leiter: 1 - 25 mm²
Höhe: 158 mm
Breite: 81 mm
Tiefe: 116 mm
Verlustleistung pro Pol: 10 W

Fabrikat/Typ : Hager/Artikel : HTS663E

 oder gleichwertig

gewähltes Fabrikat/Typ: ‘___________/___________‘
Menge: 1,000 Stk

**02.3 Energiezähler 3phasig, direkt 80A, 4M, AGARDIO, MID**
Energiezähler 3phasig, direkt 80A, 4M, AGARDIO, MID

Energiezähler zur 4-Quadrantenmessung mit folgenden Genauigkeitsklassen: Wirkenergie Class B nach DIN EN 50470-3, Wirkleistung Class 1 nach IEC 62053-21, Wirkleistung Class 1 nach IEC 61557-12 und Blindleistung Class 2 nach IEC 62053-23. Der Zweirichtungszähler wird ab Werk MID zertifiziert (ein Plombierset im Lieferumfang enthalten) und enthält einen rücksetzbaren Teilzähler. Zur Messung von Energiebezug- und Energielieferung in allen Netzsystemen geeignet. Bis zu 8 Tarifzählungen möglich (2 Tarifzählungen über 230 V AC und Modbus, zusätzlich 6 Tarifzählungen über Modbus ansteuerbar). Digitales Display mit Beleuchtung zur Anzeige von bezogener und gelieferter Wirk- (kWh) und Blindenergie (kvarh) für alle Tarife. Zusätzlich werden je Außenleiter die Echtzeitmesswerte für Wirkleistung (kW), Blindleistung (kvar), Scheinleistung (kVA), Spannung (V), Strom (A), Leistungsfaktor, Frequenz (Hz) und Tarif in einer Auflösung bis zu 9 Stellen inklusive zwei Nachkommastellen angezeigt. Neben den zuvor genannten Messwerten können über Modbus auf die aktuellen Summen-Messwerte von Wirkleistung (kW), Blindleistung (kvar) und Scheinleistung (kVA) so wie den Leistungsfaktor zugegriffen werden. Außerden können die Werte des Teilzählers für Wirkenergie von jedem Tarif über Modbus einzeln zurückgesetzt werden. Alle Messwerte und Energiewerte für Tarif1 und Tarif2 können zusätzlich über eine IR-Schnittstelle ausgegeben werden. Verdrahtungsfehler und Anschlussfehler werden angezeigt und die Messdaten werden periodisches abgespeichert. Durch RJ45-Stecktechnik ist eine fehlerfreie Daisy-Chain-Installation möglich.

Bussystem: MODBUS
Anzahl Module: 4
Anschlussart: Direktanschluss
Messsystem: Direktmessung
Frequenzmessbereich: 45 - 65 Hz
Genauigkeitsklasse: B
IP-Klasse (Ingress Protection): IP20
Betriebstemperatur: -25 - 55 °C
Lager-/Transporttemperatur: -25 - 70 °C
Leistungsaufnahme VA: 2 VA

Fabrikat/Typ : Hager/Artikel : ECA382D

 oder gleichwertig

gewähltes Fabrikat/Typ: ‘___________/___________‘
Menge: 1,000 Stk

**02.4 Fehlerstromschutzschalter 4 polig 6kA 63A 300mA Typ S**
Fehlerstromschutzschalter 4 polig 6kA 63A 300mA Typ S selektiv

Fehlerstrom-Schutzschalter (FI) nach DIN EN 61008-1 (VDE 0664-10), DIN EN 61008-2-1 (VDE 0664-11) mit Bi-Connect-Klemmen unten, externe blaue Test-Taste und Fehlerstromanzeige. Geeignet zum nachträglichen Anbau von Zusatzeinrichtungen. Anschlussklemmen mit Draht-Einschiebe-Schutz, Beschriftungsmöglichkeit direkt am Gerät.

Polart: 3P+N
Nennstrom: 63 A
Bemessungsfehlerstrom Idn: 300 mA
Isolationsspannung Ui: 500 V
Anzahl Module: 4
Typ des Fehlerstromschutzes: A SEL
Anschlussquerschnitt des Eingangs und Ausgangs mit Schrauben, bei flexiblem Leiter: 1 - 16 mm²

Fabrikat/Typ : Hager/ Artikel : CPA463D

oder gleichwertig

gewähltes Fabrikat/Typ: ‘___________/___________‘
Menge: 2,000 Stk

**02.5 Kompaktschalter 63A 3 Schließer 400V AC 2,5PLE**
Kompaktschalter 63A 3 Schließer 400V AC 2,5PLE
Ausschalter 63 A im Kompaktgehäuse nach DIN EN 60669-1 (VDE 0632-1), DIN EN 60669-2-4 (VDE 0632-2-4), DIN EN IEC 60947-3 (VDE 0660-107) mit VDE Zeichen.

Fabrikat/Typ : Hager/Artikel : SH363N

oder gleichwertig

gewähltes Fabrikat/Typ: ‘___________/___________‘
Menge: 1,000 Stk

**02.6 Kunststoff-Sicherungssockel D02 E18 63A 3polig**
Kunststoff-Sicherungssockel D02 E18 63A 3polig Hutschiene Rahmenklemme Abdeckung

D02-Sicherungsunterteil mit Abdeckung für Hutschienenmontage. Geeignet für Sicherungseinsätze und Hülsen-Pass Einsätze.

Nennstrom: 63 A
Polanzahl: 3
Montage auf: DIN Schiene
Anschluss-/Steckertyp Eingang: Käfigklemme
Frequenz: 50 - 50 Hz
Gesamtverlustleistung unter Nennstrom: 28,50 W
Mit Deckel: Ja
Sicherungsgröße: D02
Sicherungscharakteristik: gG
Mit Sicherungseinsatz  und Schraubkappe
Groesse D 02, 35 bis 63 A.

Fabrikat/Typ : Hager/Artikel : LD046

 oder gleichwertig

gewähltes Fabrikat/Typ: ‘___________/___________‘
Menge: 3,000 Stk

**02.7 Fehlerstromschutzschalter 4 polig 6kA 40A 30mA Typ A**
Fehlerstromschutzschalter 4 polig 6kA 40A 30mA Typ A QuickConnect
Fehlerstrom-Schutzschalter nach DIN EN 61008-1 (VDE 0664-10) und DIN EN 61008-2-1 (VDE 0664-11), QuickConnect Klemme nach DIN EN 60898-1 (VDE 0641-11) am Zugang bis 63 A, blaue Test-Taste und Fehlerstromanzeige. Einfache Einzelentnahme aus dem Phasenschienenverbund. Geeignet zum nachträglichen Anbau von Zusatzeinrichtungen. Beschriftungsmöglichkeit direkt am Gerät.

Fabrikat/Typ: HagerCDS440D

 oder gleichwertig

gewähltes Fabrikat/Typ: ‘___________/___________‘

liefern, montieren und betriebsfertig anschließen.
Menge: 2,000 Stk

**02.8 Überspannungsableiter T2 4P 40kA TT/TNS Defektanzeige**
Überspannungsableiter T2 4P 40kA TT/TNS Defektanzeige
Überspannungsableiter vom Typ 2 in 3+1-Schaltung, zum Schutz von dreiphasigen TT- und TN-S-Systemen. Bestehend aus einem vierfach Basiselement, drei Schutzsteckern mit temperaturüberwachtem Hochleistungsvaristor und einem Stecker als Summenstromfunkenstrecke mit dynamischer Abtrennvorrichtung. Optische Defektmeldung an den Steckern bei Überlastung. Anschlüsse für die aktiven Leiter von unten und für Erde/PE von oben. Biconnect-Klemmen zum Anschluss von Rundleitern und Verdrahtungsbrücken. Beschriftungsmöglichkeit am Basiselement.

Halogenfrei :Nein
Mit Fernmeldekontakt :Nein

Fabrikat/Typ : Hager/SPB413

 oder gleichwertig

gewähltes Fabrikat/Typ: ‘___________/___________‘
Menge: 1,000 Stk

**02.9 Leitungsschutzschalter 1 polig 6kA B-Charakteristik 16A**
Leitungsschutzschalter 1 polig 6kA B-Charakteristik 16A Quick Connect 1 Modul

Leitungsschutzschalter mit QuickConnect-Klemme nach DIN EN 60898-1 (VDE 0641 Teil 11), am Abgang bis 16A und am Zugang für die Verschienung bis 63A, mit zeitverzögertem thermischen Auslöser für Überlastschutz und elektromagnetischem Auslöser für Kurzschlussschutz. Geeignet zum nachträglichen Anbau von Zusatzeinrichtungen. Beschriftungsmöglichkeit direkt am Gerät und Einzelentnahme aus dem Phasenschienenverbund durch Entriegelung der Hutschienenschnellbefestigung.

Nennstrom: 16 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2

Fabrikat/Typ : Hager/Artikel : MBS116

oder gleichwertig

gewähltes Fabrikat/Typ: ‘___________/___________‘

liefern, montieren und betriebsfertig anschließen.
Menge: 10,000 St

**02.10 Leitungsschutzschalter 1 polig 6kA B-Charakteristik 10A**
Leitungsschutzschalter 1 polig 6kA B-Charakteristik 10A 1 Modul

Leitungsschutzschalter nach DIN EN 60898-1 (VDE 0641-11) mit zeitverzögertem thermischen Auslöser für Überlastschutz und elektromagnetischer Auslöser für Kurzschlussschutz. Geeignet zum nachträglichen Anbau von Zusatzeinrichtungen. Beschriftungsmöglichkeit direkt am Gerät und Einzelentnahme aus dem Phasenschienenverbund durch Entriegelung der Hutschienenschnellbefestigung.

Nennstrom: 10 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2

Fabrikat/Typ : Hager/Artikel : MBN110

 oder gleichwertig

gewähltes Fabrikat/Typ: ‘___________/___________‘

liefern, montieren und betriebsfertig anschließen.
Menge: 11,000 Stk

*Hinweis: Für den Anschluss der Unterverteilungen an den Zähler*
Für den Anschluss der Unterverteilungen an den Zähler der e.dis werden benötigt:

**02.11 Kunststoff-Sicherungssockel D02 E18 63A 3polig**
Kunststoff-Sicherungssockel D02 E18 63A 3polig Hutschiene Rahmenklemme Abdeckung

D02-Sicherungsunterteil mit Abdeckung für Hutschienenmontage. Geeignet für Sicherungseinsätze und Hülsen-Pass Einsätze.

Nennstrom: 63 A
Polanzahl: 3
Montage auf: DIN Schiene
Anschluss-/Steckertyp Eingang: Käfigklemme
Frequenz: 50 - 50 Hz
Gesamtverlustleistung unter Nennstrom: 28,50 W
Mit Deckel: Ja
Sicherungsgröße: D02
Sicherungscharakteristik: gG
Mit Sicherungseinsatz  und Schraubkappe
Groesse D 02, 35 bis 63 A.

Fabrikat/Typ : Hager/Artikel : LD046

 oder gleichwertig

gewähltes Fabrikat/Typ: ‘___________/___________‘
Menge: 5,000 Stk

*Hinweis: Jugendbereich*

**02.12 Feldverteiler UP 96PLE mit univers, IP30, SKII,**
Feldverteiler UP 96PLE mit univers, IP30, SKII, Nischenmaße 657x565x115mm

Feldverteiler UP/HW zertifiziert nach DIN EN 61 439-1/-3 zum Einbau von Geräten bis 125 A, Luft- und Kriechstrecken nach DIN EN 60664-1, Schutzart IP30. Bestehend aus Schrank, Blendrahmen und Stahlblechtür, pulverbeschichtet in RAL 9010 (reinweiß). Komplettverteiler mit Einbausatz bestückt mit profilierten Tragschienen, 7,5mm hohen Hutschienen in 125 mm Mittenabstand und passenden Berührungsschutzabdeckungen (SKII) aus Kunststoff, ohne QuickConnect-Klemmblöcke. Leitungseinführungen oben/unten durch herausnehmbare Kunststoffflanschplatten mit Vorprägungen und integrierte Kabelzugentlastung. Seitlich und hinten ausschlagbare Leistungseinführungen. Tür mit innenliegenden justierbaren Scharnieren und einem Öffnungswinkel von 110°. Türen rechts und links anschlagbar, werkzeuglos wechselbarer Türanschlag. Türverschluss serienmäßig mit Vorreiber und Klappgriff plombierbar. Ab Schrankbreite 800 mm (3-feldig) zweitüriger Aufbau. Rechte Türen maximal 2 Felder breit. Bei Doppeltür mit Stangenverschluss. Blendrahmen Tiefe bzw. Überstand 13 mm. Hinweise: Austauschbare Schließsysteme möglich.

Montage auf: Unterputz
Hohlwand
Anzahl der Schienen: 8
Anzahl Reihen: 4
Anzahl Felder: 2
Anzahl Module: 96
Höhe: 703 mm
Breite: 603 mm
Tiefe: 125 mm
Anzahl Schranktüren: 1
Ausführung des Handgriffes: Klinke
Werkstoff: Stahl
Schutzklasse: Schutzklasse II
Stoßfestigkeit IK: IK09
IP-Klasse (Ingress Protection): IP30
Halogenfrei: Nein
Schließungstyp: Ohne Schloss
einschl. erforderlicher Verbindungsbrücken, Verkabelung, Klemmen usw.
Montageort: Jugend

Fabrikat : Hager/Artikel : FWU42A

 oder gleichwertig

gewähltes Fabrikat/Typ: ‘___________/___________‘

liefern, montieren und betriebsfertig anschließen.
Menge: 1,000 Stk

**02.13 Hauptleitungsabzweigklemme**
Hauptleitungsabzweigklemme univers Z, 5-polig, 2x25 / 2x16mm², fingersicher
KH25C
Höhe: 65,9mm
Breite: 102,4mm
Tiefe: 45,50mm
Anschlussquerschnitt bei starrem Leiter: 1,5 bis25mm²
Nennstrom: 80A
Polzahl: 5

Fabrikat/Typ : Hager/Artikel :KH25C

 oder gleichwertig

gewähltes Fabrikat/Typ: ‘___________/___________‘
Menge: 1,000 Stk

**02.14 Energiezähler 3phasig, direkt 80A, 4M, AGARDIO, MID**
Energiezähler 3phasig, direkt 80A, 4M, AGARDIO, MID

Energiezähler zur 4-Quadrantenmessung mit folgenden Genauigkeitsklassen: Wirkenergie Class B nach DIN EN 50470-3, Wirkleistung Class 1 nach IEC 62053-21, Wirkleistung Class 1 nach IEC 61557-12 und Blindleistung Class 2 nach IEC 62053-23. Der Zweirichtungszähler wird ab Werk MID zertifiziert (ein Plombierset im Lieferumfang enthalten) und enthält einen rücksetzbaren Teilzähler. Zur Messung von Energiebezug- und Energielieferung in allen Netzsystemen geeignet. Bis zu 8 Tarifzählungen möglich (2 Tarifzählungen über 230 V AC und Modbus, zusätzlich 6 Tarifzählungen über Modbus ansteuerbar). Digitales Display mit Beleuchtung zur Anzeige von bezogener und gelieferter Wirk- (kWh) und Blindenergie (kvarh) für alle Tarife. Zusätzlich werden je Außenleiter die Echtzeitmesswerte für Wirkleistung (kW), Blindleistung (kvar), Scheinleistung (kVA), Spannung (V), Strom (A), Leistungsfaktor, Frequenz (Hz) und Tarif in einer Auflösung bis zu 9 Stellen inklusive zwei Nachkommastellen angezeigt. Neben den zuvor genannten Messwerten können über Modbus auf die aktuellen Summen-Messwerte von Wirkleistung (kW), Blindleistung (kvar) und Scheinleistung (kVA) so wie den Leistungsfaktor zugegriffen werden. Außerden können die Werte des Teilzählers für Wirkenergie von jedem Tarif über Modbus einzeln zurückgesetzt werden. Alle Messwerte und Energiewerte für Tarif1 und Tarif2 können zusätzlich über eine IR-Schnittstelle ausgegeben werden. Verdrahtungsfehler und Anschlussfehler werden angezeigt und die Messdaten werden periodisches abgespeichert. Durch RJ45-Stecktechnik ist eine fehlerfreie Daisy-Chain-Installation möglich.

Bussystem: MODBUS
Anzahl Module: 4
Anschlussart: Direktanschluss
Messsystem: Direktmessung
Frequenzmessbereich: 45 - 65 Hz
Genauigkeitsklasse: B
IP-Klasse (Ingress Protection): IP20
Betriebstemperatur: -25 - 55 °C
Lager-/Transporttemperatur: -25 - 70 °C
Leistungsaufnahme VA: 2 VA

Fabrikat/Typ : Hager/Artikel : ECA382D

 oder gleichwertig

gewähltes Fabrikat/Typ: ‘___________/___________‘
Menge: 1,000 Stk

**02.15 Kompaktschalter 63A 3 Schließer 400V AC 2,5PLE**
Kompaktschalter 63A 3 Schließer 400V AC 2,5PLE
Ausschalter 63 A im Kompaktgehäuse nach DIN EN 60669-1 (VDE 0632-1), DIN EN 60669-2-4 (VDE 0632-2-4), DIN EN IEC 60947-3 (VDE 0660-107) mit VDE Zeichen.

Fabrikat/Typ : Hager/Artikel : SH363N

 oder gleichwertig

gewähltes Fabrikat/Typ: ‘___________/___________‘
Menge: 1,000 Stk

**02.16 Überspannungsableiter 4P T2 TNS Uc 275V In 20kA Imax**
Überspannungsableiter 4P T2 TNS Uc 275V In 20kA Imax 40kA
SPE440S
Anzahl Module: 4
Spannung
Bemessungsbetriebsspannung Ue
240 - 415 V
Dauerbetriebsspannung UC gemäß IEC 61643-1
275 V
Spannungsschutzstufe höher gemäß IEC 61643-1
1,35 kV
Spannungsschutzstufe Up L-PE/N-PE gemäß IEC 61643-11
1,35 kV
Elektrischer Strom
Nennenladungsstrom in 8 - 20 µs L-N(PEN)/N-PE IEC 61643
Max. Überstromschutzeinrichtung Stichverdrahtung (Sicherung)315 A
Max. Ableitvermögen (Imax) L-N(PEN)/ N-PE
40 kA
Abmessungen
Höhe: 96,6 mm
Breite: 71,2 mm
Tiefe: 41,5 mm
Einsatzbedingungen
Betriebstemperatur:-40 - 85 °C
Netzform
Netzform: TN-S
Ausstattung
Mit Fernmeldekontakt
Nein
Anschluss
Anschlussquerschnitt des Eingangs und Ausgangs mit Schrauben, bei flexiblem Leiter
1,5 - 35 mm²
Anschlussquerschnitt des Eingangs und Ausgangs mit Schrauben, bei massivem Leiter
1,5 - 50 mm²
Normen
Anforderungsklasse IEC 61643
T2
Frequenz
Frequenz
50 - 60 Hz
Installation, Montage
Nominales Drehmoment
3 - 3,5 Nm

Fabrikat : Hager/ Überspannungsableiter 4P T2 TNS

/oder gleichwertig

gewähltes Fabrikat/Typ: ‘___________/___________‘
Menge: 1,000 Stk

**02.17 Kunststoff-Sicherungssockel D02 E18 63A 3polig**
Kunststoff-Sicherungssockel D02 E18 63A 3polig Hutschiene Rahmenklemme Abdeckung

D02-Sicherungsunterteil mit Abdeckung für Hutschienenmontage. Geeignet für Sicherungseinsätze und Hülsen-Pass Einsätze.

Nennstrom: 63 A
Polanzahl: 3
Montage auf: DIN Schiene
Anschluss-/Steckertyp Eingang: Käfigklemme
Frequenz: 50 - 50 Hz
Gesamtverlustleistung unter Nennstrom: 28,50 W
Mit Deckel: Ja
Sicherungsgröße: D02
Sicherungscharakteristik: gG
Mit Sicherungseinsatz  und Schraubkappe
Groesse D 02, 35 bis 63 A.

Fabrikat/Typ : Hager/Artikel : LD046

 oder gleichwertig

gewähltes Fabrikat/Typ: ‘___________/___________‘
Menge: 6,000 Stk

**02.18 Fehlerstromschutzschalter 4 polig 6kA 40A 30mA Typ A**
Fehlerstromschutzschalter 4 polig 6kA 40A 30mA Typ A QuickConnect
Fehlerstrom-Schutzschalter nach DIN EN 61008-1 (VDE 0664-10) und DIN EN 61008-2-1 (VDE 0664-11), QuickConnect Klemme nach DIN EN 60898-1 (VDE 0641-11) am Zugang bis 63 A, blaue Test-Taste und Fehlerstromanzeige. Einfache Einzelentnahme aus dem Phasenschienenverbund. Geeignet zum nachträglichen Anbau von Zusatzeinrichtungen. Beschriftungsmöglichkeit direkt am Gerät.

Fabrikat/Typ: Hager/CDS440D

 oder gleichwertig

gewähltes Fabrikat/Typ: ‘___________/___________‘
Menge: 4,000 Stk

**02.19 Leitungsschutzschalter 1 polig 6kA B-Charakteristik 16A**
Leitungsschutzschalter 1 polig 6kA B-Charakteristik 16A Quick Connect 1 Modul

Leitungsschutzschalter mit QuickConnect-Klemme nach DIN EN 60898-1 (VDE 0641 Teil 11), am Abgang bis 16A und am Zugang für die Verschienung bis 63A, mit zeitverzögertem thermischen Auslöser für Überlastschutz und elektromagnetischem Auslöser für Kurzschlussschutz. Geeignet zum nachträglichen Anbau von Zusatzeinrichtungen. Beschriftungsmöglichkeit direkt am Gerät und Einzelentnahme aus dem Phasenschienenverbund durch Entriegelung der Hutschienenschnellbefestigung.

Nennstrom: 16 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2

Fabrikat/Typ : Hager/Artikel : MBS116

oder gleichwertig

gewähltes Fabrikat/Typ: ‘___________/___________‘

liefern, montieren und betriebsfertig anschließen.
Menge: 22,000 St

*Hinweis: Mehrzweckraum*
Quatiermanagement

**02.20 Feldverteiler UP 96PLE mit univers, IP30, SKII,**
Feldverteiler UP 96PLE mit univers, IP30, SKII, Nischenmaße 657x565x115mm

Feldverteiler UP/HW zertifiziert nach DIN EN 61 439-1/-3 zum Einbau von Geräten bis 125 A, Luft- und Kriechstrecken nach DIN EN 60664-1, Schutzart IP30. Bestehend aus Schrank, Blendrahmen und Stahlblechtür, pulverbeschichtet in RAL 9010 (reinweiß). Komplettverteiler mit Einbausatz bestückt mit profilierten Tragschienen, 7,5mm hohen Hutschienen in 125 mm Mittenabstand und passenden Berührungsschutzabdeckungen (SKII) aus Kunststoff, ohne QuickConnect-Klemmblöcke. Leitungseinführungen oben/unten durch herausnehmbare Kunststoffflanschplatten mit Vorprägungen und integrierte Kabelzugentlastung. Seitlich und hinten ausschlagbare Leistungseinführungen. Tür mit innenliegenden justierbaren Scharnieren und einem Öffnungswinkel von 110°. Türen rechts und links anschlagbar, werkzeuglos wechselbarer Türanschlag. Türverschluss serienmäßig mit Vorreiber und Klappgriff plombierbar. Ab Schrankbreite 800 mm (3-feldig) zweitüriger Aufbau. Rechte Türen maximal 2 Felder breit. Bei Doppeltür mit Stangenverschluss. Blendrahmen Tiefe bzw. Überstand 13 mm. Hinweise: Austauschbare Schließsysteme möglich.

Montage auf: Unterputz
Hohlwand
Anzahl der Schienen: 8
Anzahl Reihen: 4
Anzahl Felder: 2
Anzahl Module: 96
Höhe: 703 mm
Breite: 603 mm
Tiefe: 125 mm
Anzahl Schranktüren: 1
Ausführung des Handgriffes: Klinke
Werkstoff: Stahl
Schutzklasse: Schutzklasse II
Stoßfestigkeit IK: IK09
IP-Klasse (Ingress Protection): IP30
Halogenfrei: Nein
Schließungstyp: Ohne Schloss
einschl. erforderlicher Verbindungsbrücken, Verkabelung, Klemmen usw.
Montageort: QM  Lager/Putzmittel

Fabrikat : Hager/Artikel : FWU42A

 oder gleichwertig

gewähltes Fabrikat/Typ: ‘___________/___________‘

liefern, montieren und betriebsfertig anschließen.
Menge: 1,000 Stk

**02.21 Kopie von Hauptleitungsabzweigklemme**
Hauptleitungsabzweigklemme univers Z, 5-polig, 2x25 / 2x16mm², fingersicher
KH25C
Höhe: 65,9mm
Breite: 102,4mm
Tiefe: 45,50mm
Anschlussquerschnitt bei starrem Leiter: 1,5 bis25mm²
Nennstrom: 80A
Polzahl: 5

Fabrikat/Typ : Hager/Artikel :KH25C

 oder gleichwertig

gewähltes Fabrikat/Typ: ‘___________/___________‘
Menge: 1,000 Stk

**02.22 Energiezähler 3phasig, direkt 80A, 4M, AGARDIO, MID**
Energiezähler 3phasig, direkt 80A, 4M, AGARDIO, MID

Energiezähler zur 4-Quadrantenmessung mit folgenden Genauigkeitsklassen: Wirkenergie Class B nach DIN EN 50470-3, Wirkleistung Class 1 nach IEC 62053-21, Wirkleistung Class 1 nach IEC 61557-12 und Blindleistung Class 2 nach IEC 62053-23. Der Zweirichtungszähler wird ab Werk MID zertifiziert (ein Plombierset im Lieferumfang enthalten) und enthält einen rücksetzbaren Teilzähler. Zur Messung von Energiebezug- und Energielieferung in allen Netzsystemen geeignet. Bis zu 8 Tarifzählungen möglich (2 Tarifzählungen über 230 V AC und Modbus, zusätzlich 6 Tarifzählungen über Modbus ansteuerbar). Digitales Display mit Beleuchtung zur Anzeige von bezogener und gelieferter Wirk- (kWh) und Blindenergie (kvarh) für alle Tarife. Zusätzlich werden je Außenleiter die Echtzeitmesswerte für Wirkleistung (kW), Blindleistung (kvar), Scheinleistung (kVA), Spannung (V), Strom (A), Leistungsfaktor, Frequenz (Hz) und Tarif in einer Auflösung bis zu 9 Stellen inklusive zwei Nachkommastellen angezeigt. Neben den zuvor genannten Messwerten können über Modbus auf die aktuellen Summen-Messwerte von Wirkleistung (kW), Blindleistung (kvar) und Scheinleistung (kVA) so wie den Leistungsfaktor zugegriffen werden. Außerden können die Werte des Teilzählers für Wirkenergie von jedem Tarif über Modbus einzeln zurückgesetzt werden. Alle Messwerte und Energiewerte für Tarif1 und Tarif2 können zusätzlich über eine IR-Schnittstelle ausgegeben werden. Verdrahtungsfehler und Anschlussfehler werden angezeigt und die Messdaten werden periodisches abgespeichert. Durch RJ45-Stecktechnik ist eine fehlerfreie Daisy-Chain-Installation möglich.

Bussystem: MODBUS
Anzahl Module: 4
Anschlussart: Direktanschluss
Messsystem: Direktmessung
Frequenzmessbereich: 45 - 65 Hz
Genauigkeitsklasse: B
IP-Klasse (Ingress Protection): IP20
Betriebstemperatur: -25 - 55 °C
Lager-/Transporttemperatur: -25 - 70 °C
Leistungsaufnahme VA: 2 VA

Fabrikat/Typ : Hager/Artikel : ECA382D

 oder gleichwertig

gewähltes Fabrikat/Typ: ‘___________/___________‘
Menge: 1,000 Stk

**02.23 Kompaktschalter 63A 3 Schließer 400V AC 2,5PLE**
Kompaktschalter 63A 3 Schließer 400V AC 2,5PLE
Ausschalter 63 A im Kompaktgehäuse nach DIN EN 60669-1 (VDE 0632-1), DIN EN 60669-2-4 (VDE 0632-2-4), DIN EN IEC 60947-3 (VDE 0660-107) mit VDE Zeichen.

Fabrikat/Typ : Hager/Artikel : SH363N

 oder gleichwertig

gewähltes Fabrikat/Typ: ‘___________/___________‘
Menge: 1,000 Stk

**02.24 Überspannungsableiter 4P T2 TNS Uc 275V In 20kA Imax**
Überspannungsableiter 4P T2 TNS Uc 275V In 20kA Imax 40kA
SPE440S
Anzahl Module: 4
Spannung
Bemessungsbetriebsspannung Ue
240 - 415 V
Dauerbetriebsspannung UC gemäß IEC 61643-1
275 V
Spannungsschutzstufe höher gemäß IEC 61643-1
1,35 kV
Spannungsschutzstufe Up L-PE/N-PE gemäß IEC 61643-11
1,35 kV
Elektrischer Strom
Nennenladungsstrom in 8 - 20 µs L-N(PEN)/N-PE IEC 61643
Max. Überstromschutzeinrichtung Stichverdrahtung (Sicherung)315 A
Max. Ableitvermögen (Imax) L-N(PEN)/ N-PE
40 kA
Abmessungen
Höhe: 96,6 mm
Breite: 71,2 mm
Tiefe: 41,5 mm
Einsatzbedingungen
Betriebstemperatur:-40 - 85 °C
Netzform
Netzform: TN-S
Ausstattung
Mit Fernmeldekontakt
Nein
Anschluss
Anschlussquerschnitt des Eingangs und Ausgangs mit Schrauben, bei flexiblem Leiter
1,5 - 35 mm²
Anschlussquerschnitt des Eingangs und Ausgangs mit Schrauben, bei massivem Leiter
1,5 - 50 mm²
Normen
Anforderungsklasse IEC 61643
T2
Frequenz
Frequenz
50 - 60 Hz
Installation, Montage
Nominales Drehmoment
3 - 3,5 Nm

Fabrikat : Hager/ Überspannungsableiter 4P T2 TNS

oder gleichwertig

gewähltes Fabrikat/Typ: ‘___________/___________‘
Menge: 1,000 Stk

**02.25 Kunststoff-Sicherungssockel D02 E18 63A 3polig**
Kunststoff-Sicherungssockel D02 E18 63A 3polig Hutschiene Rahmenklemme Abdeckung

D02-Sicherungsunterteil mit Abdeckung für Hutschienenmontage. Geeignet für Sicherungseinsätze und Hülsen-Pass Einsätze.

Nennstrom: 63 A
Polanzahl: 3
Montage auf: DIN Schiene
Anschluss-/Steckertyp Eingang: Käfigklemme
Frequenz: 50 - 50 Hz
Gesamtverlustleistung unter Nennstrom: 28,50 W
Mit Deckel: Ja
Sicherungsgröße: D02
Sicherungscharakteristik: gG
Mit Sicherungseinsatz  und Schraubkappe
Groesse D 02, 35 bis 63 A.

Fabrikat/Typ : Hager/Artikel : LD046

 oder gleichwertig

gewähltes Fabrikat/Typ: ‘___________/___________‘
Menge: 7,000 Stk

**02.26 Fehlerstromschutzschalter 4 polig 6kA 40A 30mA Typ A**
Fehlerstromschutzschalter 4 polig 6kA 40A 30mA Typ A QuickConnect
Fehlerstrom-Schutzschalter nach DIN EN 61008-1 (VDE 0664-10) und DIN EN 61008-2-1 (VDE 0664-11), QuickConnect Klemme nach DIN EN 60898-1 (VDE 0641-11) am Zugang bis 63 A, blaue Test-Taste und Fehlerstromanzeige. Einfache Einzelentnahme aus dem Phasenschienenverbund. Geeignet zum nachträglichen Anbau von Zusatzeinrichtungen. Beschriftungsmöglichkeit direkt am Gerät.

Fabrikat/Typ: Hager/CDS440D

 oder gleichwertig

gewähltes Fabrikat/Typ: ‘___________/___________‘
Menge: 5,000 Stk

**02.27 Leitungsschutzschalter 1 polig 6kA B-Charakteristik 16A**
Leitungsschutzschalter 1 polig 6kA B-Charakteristik 16A Quick Connect 1 Modul

Leitungsschutzschalter mit QuickConnect-Klemme nach DIN EN 60898-1 (VDE 0641 Teil 11), am Abgang bis 16A und am Zugang für die Verschienung bis 63A, mit zeitverzögertem thermischen Auslöser für Überlastschutz und elektromagnetischem Auslöser für Kurzschlussschutz. Geeignet zum nachträglichen Anbau von Zusatzeinrichtungen. Beschriftungsmöglichkeit direkt am Gerät und Einzelentnahme aus dem Phasenschienenverbund durch Entriegelung der Hutschienenschnellbefestigung.

Nennstrom: 16 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2

Fabrikat/Typ : Hager/Artikel : MBS116

oder gleichwertig

gewähltes Fabrikat/Typ: ‘___________/___________‘

liefern, montieren und betriebsfertig anschließen.
Menge: 28,000 St

**02.28 Fernschalter 1 Schließer 230V AC 16A 1PLE**
Fernschalter 1 Schließer 230V AC 16A 1PLE
Stoßstomschalter
Fernschalter nach DIN EN 60669-1 (VDE 0632-1) und DIN EN 60669-2-2 (VDE 0632-2-2) zur Impulssteuerung mit Kontaktstellungsanzeige, Handbedienung, Beschriftungsmöglichkeit direkt am Gerät und geeignet zum nachträglichen Anbau von Zusatzeinrichtungen.

Nennstrom: 16 A
Ruhestrom: 6 mA
Anzahl Module: 1
Kontaktart: 1NO
Anschlussquerschnitt bei flexiblem Leiter: 1 - 6 mm²
Anschlussquerschnitt bei starrem Leiter: 1.5 - 10 mm²
Anzahl der Kontakte: 1
Steuerspannung AC: 230 - 230 V
Isolationsspannung Ui: 250 V
Frequenz: 50 - 60 Hz
Betriebstemperatur: -5 - 40 °C
Lager-/Transporttemperatur: -40 - 80 °C
Anschlussart: Schraubanschluss

Fabrikat : Hager/ EPN510

 oder gleichwertig

gewähltes Fabrikat/Typ: ‘___________/___________‘

liefern, montieren und betriebsfertig anschließen.
Menge: 3,000 Stk

*Hinweis: Tafel*

**02.29 Feldverteiler UP 96PLE mit univers, IP30, SKII,**
Feldverteiler UP 96PLE mit univers, IP30, SKII, Nischenmaße 657x565x115mm

Feldverteiler UP/HW zertifiziert nach DIN EN 61 439-1/-3 zum Einbau von Geräten bis 125 A, Luft- und Kriechstrecken nach DIN EN 60664-1, Schutzart IP30. Bestehend aus Schrank, Blendrahmen und Stahlblechtür, pulverbeschichtet in RAL 9010 (reinweiß). Komplettverteiler mit Einbausatz bestückt mit profilierten Tragschienen, 7,5mm hohen Hutschienen in 125 mm Mittenabstand und passenden Berührungsschutzabdeckungen (SKII) aus Kunststoff, ohne QuickConnect-Klemmblöcke. Leitungseinführungen oben/unten durch herausnehmbare Kunststoffflanschplatten mit Vorprägungen und integrierte Kabelzugentlastung. Seitlich und hinten ausschlagbare Leistungseinführungen. Tür mit innenliegenden justierbaren Scharnieren und einem Öffnungswinkel von 110°. Türen rechts und links anschlagbar, werkzeuglos wechselbarer Türanschlag. Türverschluss serienmäßig mit Vorreiber und Klappgriff plombierbar. Ab Schrankbreite 800 mm (3-feldig) zweitüriger Aufbau. Rechte Türen maximal 2 Felder breit. Bei Doppeltür mit Stangenverschluss. Blendrahmen Tiefe bzw. Überstand 13 mm. Hinweise: Austauschbare Schließsysteme möglich.

Montage auf: Unterputz
Hohlwand
Anzahl der Schienen: 8
Anzahl Reihen: 4
Anzahl Felder: 2
Anzahl Module: 96
Höhe: 703 mm
Breite: 603 mm
Tiefe: 125 mm
Anzahl Schranktüren: 1
Ausführung des Handgriffes: Klinke
Werkstoff: Stahl
Schutzklasse: Schutzklasse II
Stoßfestigkeit IK: IK09
IP-Klasse (Ingress Protection): IP30
Halogenfrei: Nein
Schließungstyp: Ohne Schloss
Montageort: Tafel
einschl. erforderlicher Verbindungsbrücken, Verkabelung, Klemmen usw.

Fabrikat : Hager/Artikel : FWU42A

 oder gleichwertig

gewähltes Fabrikat/Typ: ‘___________/___________‘

liefern, montieren und betriebsfertig anschließen.
Menge: 1,000 Stk

**02.30 Kopie von Hauptleitungsabzweigklemme**
Hauptleitungsabzweigklemme univers Z, 5-polig, 2x25 / 2x16mm², fingersicher
KH25C
Höhe: 65,9mm
Breite: 102,4mm
Tiefe: 45,50mm
Anschlussquerschnitt bei starrem Leiter: 1,5 bis25mm²
Nennstrom: 80A
Polzahl: 5

Fabrikat/Typ : Hager/Artikel :KH25C

 oder gleichwertig

gewähltes Fabrikat/Typ: ‘___________/___________‘
Menge: 1,000 Stk

**02.31 Energiezähler 3phasig, direkt 80A, 4M, AGARDIO, MID**
Energiezähler 3phasig, direkt 80A, 4M, AGARDIO, MID

Energiezähler zur 4-Quadrantenmessung mit folgenden Genauigkeitsklassen: Wirkenergie Class B nach DIN EN 50470-3, Wirkleistung Class 1 nach IEC 62053-21, Wirkleistung Class 1 nach IEC 61557-12 und Blindleistung Class 2 nach IEC 62053-23. Der Zweirichtungszähler wird ab Werk MID zertifiziert (ein Plombierset im Lieferumfang enthalten) und enthält einen rücksetzbaren Teilzähler. Zur Messung von Energiebezug- und Energielieferung in allen Netzsystemen geeignet. Bis zu 8 Tarifzählungen möglich (2 Tarifzählungen über 230 V AC und Modbus, zusätzlich 6 Tarifzählungen über Modbus ansteuerbar). Digitales Display mit Beleuchtung zur Anzeige von bezogener und gelieferter Wirk- (kWh) und Blindenergie (kvarh) für alle Tarife. Zusätzlich werden je Außenleiter die Echtzeitmesswerte für Wirkleistung (kW), Blindleistung (kvar), Scheinleistung (kVA), Spannung (V), Strom (A), Leistungsfaktor, Frequenz (Hz) und Tarif in einer Auflösung bis zu 9 Stellen inklusive zwei Nachkommastellen angezeigt. Neben den zuvor genannten Messwerten können über Modbus auf die aktuellen Summen-Messwerte von Wirkleistung (kW), Blindleistung (kvar) und Scheinleistung (kVA) so wie den Leistungsfaktor zugegriffen werden. Außerden können die Werte des Teilzählers für Wirkenergie von jedem Tarif über Modbus einzeln zurückgesetzt werden. Alle Messwerte und Energiewerte für Tarif1 und Tarif2 können zusätzlich über eine IR-Schnittstelle ausgegeben werden. Verdrahtungsfehler und Anschlussfehler werden angezeigt und die Messdaten werden periodisches abgespeichert. Durch RJ45-Stecktechnik ist eine fehlerfreie Daisy-Chain-Installation möglich.

Bussystem: MODBUS
Anzahl Module: 4
Anschlussart: Direktanschluss
Messsystem: Direktmessung
Frequenzmessbereich: 45 - 65 Hz
Genauigkeitsklasse: B
IP-Klasse (Ingress Protection): IP20
Betriebstemperatur: -25 - 55 °C
Lager-/Transporttemperatur: -25 - 70 °C
Leistungsaufnahme VA: 2 VA

Fabrikat/Typ : Hager/Artikel : ECA382D

 oder gleichwertig

gewähltes Fabrikat/Typ: ‘___________/___________‘
Menge: 1,000 Stk

**02.32 Kompaktschalter 63A 3 Schließer 400V AC 2,5PLE**
Kompaktschalter 63A 3 Schließer 400V AC 2,5PLE
Ausschalter 63 A im Kompaktgehäuse nach DIN EN 60669-1 (VDE 0632-1), DIN EN 60669-2-4 (VDE 0632-2-4), DIN EN IEC 60947-3 (VDE 0660-107) mit VDE Zeichen.

Fabrikat/Typ : Hager/Artikel : SH363N

 oder gleichwertig

gewähltes Fabrikat/Typ: ‘___________/___________‘
Menge: 1,000 Stk

**02.33 Überspannungsableiter 4P T2 TNS Uc 275V In 20kA Imax**
Überspannungsableiter 4P T2 TNS Uc 275V In 20kA Imax 40kA
SPE440S
Anzahl Module: 4
Spannung
Bemessungsbetriebsspannung Ue
240 - 415 V
Dauerbetriebsspannung UC gemäß IEC 61643-1
275 V
Spannungsschutzstufe höher gemäß IEC 61643-1
1,35 kV
Spannungsschutzstufe Up L-PE/N-PE gemäß IEC 61643-11
1,35 kV
Elektrischer Strom
Nennenladungsstrom in 8 - 20 µs L-N(PEN)/N-PE IEC 61643
Max. Überstromschutzeinrichtung Stichverdrahtung (Sicherung)315 A
Max. Ableitvermögen (Imax) L-N(PEN)/ N-PE
40 kA
Abmessungen
Höhe: 96,6 mm
Breite: 71,2 mm
Tiefe: 41,5 mm
Einsatzbedingungen
Betriebstemperatur:-40 - 85 °C
Netzform
Netzform: TN-S
Ausstattung
Mit Fernmeldekontakt
Nein
Anschluss
Anschlussquerschnitt des Eingangs und Ausgangs mit Schrauben, bei flexiblem Leiter
1,5 - 35 mm²
Anschlussquerschnitt des Eingangs und Ausgangs mit Schrauben, bei massivem Leiter
1,5 - 50 mm²
Normen
Anforderungsklasse IEC 61643
T2
Frequenz
Frequenz
50 - 60 Hz
Installation, Montage
Nominales Drehmoment
3 - 3,5 Nm

Fabrikat/Typ : Hager/ Überspannungsableiter 4P T2 TNS

/oder gleichwertig

gewähltes Fabrikat/Typ: ‘___________/___________‘
Menge: 1,000 Stk

**02.34 Kunststoff-Sicherungssockel D02 E18 63A 3polig**
Kunststoff-Sicherungssockel D02 E18 63A 3polig Hutschiene Rahmenklemme Abdeckung

D02-Sicherungsunterteil mit Abdeckung für Hutschienenmontage. Geeignet für Sicherungseinsätze und Hülsen-Pass Einsätze.

Nennstrom: 63 A
Polanzahl: 3
Montage auf: DIN Schiene
Anschluss-/Steckertyp Eingang: Käfigklemme
Frequenz: 50 - 50 Hz
Gesamtverlustleistung unter Nennstrom: 28,50 W
Mit Deckel: Ja
Sicherungsgröße: D02
Sicherungscharakteristik: gG
Mit Sicherungseinsatz  und Schraubkappe
Groesse D 02, 35 bis 63 A.

Fabrikat/Typ : Hager/Artikel : LD046

 oder gleichwertig

gewähltes Fabrikat/Typ: ‘___________/___________‘
Menge: 7,000 Stk

**02.35 Fehlerstromschutzschalter 4 polig 6kA 40A 30mA Typ A**
Fehlerstromschutzschalter 4 polig 6kA 40A 30mA Typ A QuickConnect
Fehlerstrom-Schutzschalter nach DIN EN 61008-1 (VDE 0664-10) und DIN EN 61008-2-1 (VDE 0664-11), QuickConnect Klemme nach DIN EN 60898-1 (VDE 0641-11) am Zugang bis 63 A, blaue Test-Taste und Fehlerstromanzeige. Einfache Einzelentnahme aus dem Phasenschienenverbund. Geeignet zum nachträglichen Anbau von Zusatzeinrichtungen. Beschriftungsmöglichkeit direkt am Gerät.

Fabrikat/Typ: Hager/CDS440D

 oder gleichwertig

gewähltes Fabrikat/Typ: ‘___________/___________‘
Menge: 5,000 Stk

**02.36 Leitungsschutzschalter 1 polig 6kA B-Charakteristik 16A**
Leitungsschutzschalter 1 polig 6kA B-Charakteristik 16A Quick Connect 1 Modul

Leitungsschutzschalter mit QuickConnect-Klemme nach DIN EN 60898-1 (VDE 0641 Teil 11), am Abgang bis 16A und am Zugang für die Verschienung bis 63A, mit zeitverzögertem thermischen Auslöser für Überlastschutz und elektromagnetischem Auslöser für Kurzschlussschutz. Geeignet zum nachträglichen Anbau von Zusatzeinrichtungen. Beschriftungsmöglichkeit direkt am Gerät und Einzelentnahme aus dem Phasenschienenverbund durch Entriegelung der Hutschienenschnellbefestigung.

Nennstrom: 16 A
Ausschaltvermögen Icn bei 230V AC nach IEC 60898-1: 6 kA
Polart: 1P
Auslösecharakteristik: B
Anzahl Module: 1
Bemessungsschaltvermögen Icn nach IEC 60898-1: 6 kA
Isolationsspannung Ui: 500 V
Stoßspannungsfestigkeit Uimp: 4000 V
Anschlussquerschnitt des Eingangs und Ausgangs mit Schrauben, bei massivem Leiter: 1 - 35 mm²
Anschlussquerschnitt des Eingangs und Ausgangs mit Schrauben, bei flexiblem Leiter: 1 - 25 mm²
Grad der Verunreinigung nach IEC 60664/IEC 60947-2: 2

Fabrikat/Typ : Hager/Artikel : MBS116

oder gleichwertig

gewähltes Fabrikat/Typ: ‘___________/___________‘

liefern, montieren und betriebsfertig anschließen.
Menge: 28,000 St

### Titel 03 Kabel/Leitungen

*Hinweis: Nachfolgend beschriebene Kabel und Leitungen*
Nachfolgend beschriebene Kabel und Leitungen
sind zu liefern und in Teillängen zu verlegen.
Klein-, Befestigungs- und Hilfsmaterialien sind bei der
Kalkulation zu berücksichtigen und in die
Einheitspreise einzurechnen.

**03.1 Kunststoff-Mantelleitung NYM-J 5 x 16, Cu-Zahl 320,**
Kunststoff-Mantelleitung NYM-J 5 x 16, Cu-Zahl 320,
unter Putz mit Gipsplomben, in vorhandenen Schlitz,
in Hohlwänden, auf dem Fußboden mit Befestigungslochband und Schlagdübel, in vorhandenem Schutzrohr einziehen,
 verlegen

Fabrikat/Typ:.........................................

  (Bietereintrag)
Menge: 88,000 m

**03.2 Kunststoff-Mantelleitung NYM-J 5 x 6, Cu-Zahl 320,**
Kunststoff-Mantelleitung NYM-J 5 x 6, Cu-Zahl 320,
unter Putz mit Gipsplomben, in vorhandenen Schlitz,
in Hohlwänden, auf dem Fußboden mit Befestigungslochband und Schlagdübel, in vorhandenem Schutzrohr einziehen,
 verlegen

Fabrikat/Typ:.........................................

  (Bietereintrag)
Menge: 85,000 m

**03.3 Kunststoff-Mantelleitung NYM-J 5 x 4,0, Cu-Zahl 120,**
Kunststoff-Mantelleitung NYM-J 5 x 4,0, Cu-Zahl 120,
unter Putz mit Gipsplomben, in vorhandenen Schlitz,
in Hohlwänden, auf dem Fußboden mit Befestigungslochband und Schlagdübel, in vorhandenem Schutzrohr einziehen,
 verlegen

Fabrikat/Typ:.........................................

  (Bietereintrag)
Menge: 86,000 m

**03.4 Kunststoff-Mantelleitung NYM-J 5 x 1,5, Cu-Zahl 72,**
Kunststoff-Mantelleitung NYM-J 5 x 1,5, Cu-Zahl 72,
unter Putz mit Gipsplomben, in vorhandenen Schlitz,
in Hohlwänden, auf dem Fußboden mit Befestigungslochband und Schlagdübel, in vorhandenem Schutzrohr einziehen,
 verlegen
Fabrikat/Typ:.........................................

  (Bietereintrag)
Menge: 456,000 m

**03.5 Kunststoff-Mantelleitung NYM-J 3 x 2,5, Cu-Zahl 72,**
Kunststoff-Mantelleitung NYM-J 3 x 2,5, Cu-Zahl 72,
unter Putz mit Gipsplomben, in vorhandenen Schlitz,
in Hohlwänden, auf dem Fußboden mit Befestigungslochband und Schlagdübel, in vorhandenem Schutzrohr einziehen,
 verlegen

Fabrikat/Typ:.........................................

  (Bietereintrag)
Menge: 1652,000 m

**03.6 Kunststoff-Mantelleitung NYY-J 5 x 2,5, Cu-Zahl 72,**
Kunststoff-Mantelleitung NYY-J 5 x 2,5, Cu-Zahl 72,
unter Putz mit Gipsplomben, in vorhandenen Schlitz,
in Hohlwänden, auf dem Fußboden mit Befestigungslochband und Schlagdübel, in vorhandenem Schutzrohr einziehen, in vorh. Kabelgraben verlegen
 verlegen

Fabrikat/Typ:.........................................

  (Bietereintrag)
Menge: 65,000 m

**03.7 Kunststoff-Mantelleitung NYM-J 3 x 1,5, Cu-Zahl 43,**
Kunststoff-Mantelleitung NYM-J 3 x 1,5, Cu-Zahl 43,
unter Putz mit Gipsplomben, in vorhandenen Schlitz,
in Hohlwänden, auf dem Fußboden mit Befestigungslochband und Schlagdübel, in vorhandenem Schutzrohr einziehen,
 verlegen

Fabrikat/Typ:.........................................

  (Bietereintrag)
Menge: 1489,000 m

**03.8 Installationskabel mit statischem Schirm**
Installationskabel mit statischem Schirm
DIN 57 815/VDE 0815
J-Y(St)Y 10 x 2 x 0,6 Cu-Zahl 58
liefern und verlegen in vorhandenen Leerrohren,
auf vorhandenen Kabelbahnen bzw. Kabelleitern,
in vorhandenen Mauerschlitzen, in Hohlwänden bzw.
hinter Verblendmauerwerk

Fabrikat/Typ:.........................................

  (Bietereintrag)
Menge: 45,000 m

**03.9 Installationskabel mit statischem Schirm**
Installationskabel mit statischem Schirm
DIN 57 815/VDE 0815
J-Y(St)Y 4 x 2 x 0,8 Cu-Zahl 41

liefern und verlegen in vorhandenen Leerrohren, auf
vorhandenen  Kabelbahnen bzw. Kabelleitern, in
vorhandenen Mauerschlitzen, in Hohlwänden bzw. hinter
Verblendmauerwerk
Menge: 10,000 m

**03.10 Cat7 Erdkabel Verlegekabel Outdoor Lan Kabel**
Cat7 Erdkabel Verlegekabel Outdoor Lan Kabel Installationskabel Schwarz AWG23/1 CAT 7 S/FTP Ethernet Netzwerk 1000MHz geschirmtes Datenkabel Netzwerkkabel für Außenbereich UV-beständig

Fabrikat/Typ:

Fabrikat/Typ: .......................................

  (Bietereintrag)
Menge: 40,000 m

**03.11 Anschlußleitung für Elektroherd**
Anschlußleitung für Elektroherd
H05 VV-F 5G 2,5
1,5 m lang, mit Aderendhülsen
liefern und anschließen

Fabrikat/Typ:.........................................

  (Bietereintrag)
Menge: 3,000 St

**03.12 Anschlußleitung für Durchlauferhitzer**
Anschlußleitung für Durchlauferhitzer
H05 VV-F 5G 6,0mm²
1,0m lang, mit Aderendhülsen
liefern und anschließen

Fabrikat/Typ:.........................................

  (Bietereintrag)
Menge: 3,000 Stk

**03.13 Anschließen von Kabeln oder Leitungen**
Anschließen von Kabeln oder Leitungen
an beigestellten Betriebsmitteln,
Querschnitt bis 5x35,0 bis  5 x 16 mm²,
einschl. der erforderlichen Kabelschuhe
und Pg-Verschraubungen.
Menge: 8,000 St

**03.14 Anschließen von Kabeln oder Leitungen**
Anschließen von Kabeln oder Leitungen
an beigestellten Betriebsmitteln,
Querschnitt bis 0,00 bis 5 x 2,5 mm²,
einschl. der erforderlichen Kabelschuhe
und Pg-Verschraubungen.
Menge: 15,000 St

**03.15 Wiederanschluss der vorhadenen Toiletten für die**
Wiederanschluss der vorhandenen Toiletten für die Beleuchtung, Anschluss erfolgt für die Abteilung Quatiermanagement und Tafel.
Menge: 8,000 h

**03.16 Anschluss der Rollossteueung in den Zimmern**
Anschluss der Rollossteuerung in den Zimmern
Menge: 8,000 Stk

### Titel 04 Kabelrinnen, Kabelkanäle Installationsrohre

**04.1 Isolierstoffrohr DIN VDE 0605,**
Isolierstoffrohr DIN VDE 0605,
aus PVC hart,
mittelschwer, starr, ACF,
Nenngröße M40,
Verlegung offen,
mit Abstandsschellen, max. Schellenabstand = 25facher
Rohrdurchmesser.

Fabrikat/Typ:.........................................

  (Bietereintrag)
Menge: 73,000 m

**04.2 Kabelschutzrohr DN 40 aus PE, flexibel,**
Kabelschutzrohr DN 40 aus PE, flexibel,

Kabelschutzrohr in Verbundrohrbauweise gemäß
DIN 16961, entsprechend DIN EN 61386-24
Klasse N 450 (Druckfestigkeit >=450 Newton,
Schlagfestigkeit N),
DN 40, Material Polyethylen (PE), als Ringware,
mit integrierter Einzugschnur zum Einziehen eines
Kabelzugdrahtes bzw. -seiles,
liefern und höhen- und fluchtgerecht nach DIN EN 1610,
den Verlegeanleitungen A515, A 535 des KRV
und der Fränkischen Rohrwerke einbauen.

Einschließlich herstellen der
wasserdichten (WD)/ sanddichten (SD)
Rohrverbindungen mit
Doppelsteckmuffen/Doppelsteckmuffen mit Profildichtringen.
Für die Verlegung der Einspeisekabel für Telefon und das Fernsehkabel von der Hausaußenwand zum Zählerschrank.

Fab./Typ: FRÄNKISCHE/System: Kabuflex® R DN40 (Ringware)
Artikelnr. : 56210040

angeb. Fab./Typ_________________
Menge: 12,000 m

**04.3 Kabelschutzrohr DN 75 aus PE, flexibel,**
Kabelschutzrohr DN 75 aus PE, flexibel,

Kabelschutzrohr in Verbundrohrbauweise gemäß
DIN 16961, entsprechend DIN EN 61386-24
Klasse N 450 (Druckfestigkeit >=450 Newton,
Schlagfestigkeit N),
DN 75, Material Polyethylen (PE), als Ringware,
mit integrierter Einzugschnur zum Einziehen eines
Kabelzugdrahtes bzw. -seiles,
liefern und höhen- und fluchtgerecht nach DIN EN 1610,
den Verlegeanleitungen A515, A 535 des KRV
und der Fränkischen Rohrwerke einbauen.

Einschließlich herstellen der
wasserdichten (WD)/ sanddichten (SD)
Rohrverbindungen mit
Doppelsteckmuffen/Doppelsteckmuffen mit Profildichtringen.
Für die Verlegung des Einspeisekabel der e.dis von der Hauswand zum Zählerschrank.

Fab./Typ: FRÄNKISCHE/System: Kabuflex® R DN75(Ringware)

Artikelnr. : 56210075

oder gleichwertig:

angeb.Fab./Typ:__________________-
Menge: 10,000 m

**04.4 FKuS-EM-F-LS0H Low Smoke ist ein**
FKuS-EM-F-LS0H20
mittleres Kunststoff-Wellrohr aus
Spezialkunststoff, mit hochgleitfähiger
Innenschicht, Kunststoffmantel, in Farbe
schwarz (RAL 9005), nicht
flammenausbreitend, halogenfrei.

Fab./Typ: FRÄNKISCHE/ FFKus-EM-F-LSOH20(Ringware)

Artikelnr. : 56210075

oder gleichwertig:

angeb.Fab./Typ:__________________-
Menge: 78,000 m

**04.5 Isolierstoffrohr DIN VDE 0605,**
Isolierstoffrohr DIN VDE 0605,
aus PVC hart,
mittelschwer, starr, ACF,
Nenngröße M32
Verlegung offen,
mit Abstandsschellen, max. Schellenabstand = 25facher
Rohrdurchmesser.

Fabrikat/Typ:.........................................

  (Bietereintrag)
Menge: 68,000 m

**04.6 Isolierstoffrohr DIN VDE 0605,**
Isolierstoffrohr DIN VDE 0605,
aus PVC hart,
mittelschwer, starr, ACF,
Nenngröße M20,
Verlegung offen,
mit Abstandsschellen, max. Schellenabstand = 25facher
Rohrdurchmesser.

Fabrikat/Typ:.........................................

  (Bietereintrag)
Menge: 45,000 m

**04.7 Isolierstoffrohr DIN VDE 0605,**
Isolierstoffrohr DIN VDE 0605,
aus PVC hart,
mittelschwer, starr, ACF,
Nenngröße M16,
Verlegung offen,
mit Abstandsschellen, max. Schellenabstand = 25facher
Rohrdurchmesser.

Fabrikat/Typ:.........................................

  (Bietereintrag)
Menge: 48,000 m

**04.8 Isolierstoffrohr DIN VDE 0605**
Isolierstoffrohr DIN VDE 0605,
aus PVC, flexibel
Druckfestigkeit 250N, M20,
Verlegung unter Putz in vorhandenen Mauerschlitz,
in Hohlwänden, auf dem Fußboden mit Lochbandbefestigung

Fabrikat/Typ:.........................................

  (Bietereintrag)
Menge: 35,000 m

### Titel 05 Installationsgeräte

*Hinweis: Bei den nachfolgenden Installationsgeräten ist jeweils*
Bei den nachfolgenden Installationsgeräten ist jeweils
ein einheitliches Programm eines Fabrikates zu
verwenden.
Fabrikat/Typ: GIRA E2 reinweiß glänzend unter Putz
 bzw. GIRA grau IP 44 Aufputz

od. glw. Fabrikat/Typ:.........................................

  (Bietereintrag)

- Die Installationsgeräte müssen mit dem
  VDE Verbandszeichen gekennzeichnet sein.
- Einzelgeräte und Kombinationen sind jeweils
  mit Rahmen zu montieren.
- In die Angebotspreise sind die Anschlußarbeiten
  einzurechnen.
- Die Einbaudosen sind putzbündig einzusetzen.
- Vor Beginn der Malerarbeiten sind die Installationsgeräte abzudecken bzw. die UP-Dosen mit Putzdeckeln zu verschließen. Nach dem Entfernen der Putzdeckel sind Dosenverlängerungen vorzuhaltn und erforderlichenfalls zu verbauen. Alle vorgenamnnten Arbeiten und Materialien sind in die Einheitspreise mit
 einzukalkulieren.
Die Stromkreise sind entsprechend zu beschriften.

**05.1 Verbindungsdose DIN VDE 0606 aus Isolierstoff**
Verbindungsdose DIN VDE 0606 aus Isolierstoff,
als Abzweigkasten,
Grundfläche bis 80 mm x 80 mm,
mit Schraubdeckel, Schutzart IP 54,
mit 6 Pg-Verschraubungen,
in Aufputzausführung.
einschließlich erforderlicher Klemmen
komplett montieren und verdrahten

Fabrikat/Typ:.........................................

  (Bietereintrag)
Menge: 10,000 St

**05.2 Wippschalter FR**
Wippschalter FR
in Auf-Putzausführung (IP44)
als Universal-Aus-Wechselschalter 1 polig
mit eingebauter Kontrollampe
Farbe: grau
Fabrikat/Typ: GIRA/geschütztes Aufputz-System IP 44
  od. glw.

Fabrikat/Typ: .......................................

  (Bietereintrag)
Menge: 2,000 St

**05.3 Steckdose mit Schutzkontakt VDE 0620**
Steckdose mit Schutzkontakt VDE 0620
in Aufputzausführung
spritzwassergeschützt, mit Gehäuse
2 polig 16A 250V AC
Farbe :grau
mit Klappdecke
für Decke Lichtbänder

Fabrikat/Typ: GIRA / wassergeschütztes Aufputz-System IP 44
  od. glw.

Fabrikat/Typ: ......................................

  (Bietereintrag)
Menge: 13,000 St

**05.4 Installationsschalter VDE 0632**
Installationsschalter VDE 0632
als Tastschalter mit Wippe
in Unterputzausführung mit Abdeckung
und Beschriftungsfeld
als Serienschalter 1 polig
mit eingebauter Kontrollampe
mit Rahmen
mit Gerätedose
in Mauerwerk einfräsen oder mit Hohlwanddose in Rigipswand einfräsen, einsetzen und komplett montieren

Fabrikat/Typ: GIRA / E2 reinweiß glänzend
  od.glw.

Fabrikat/Typ: .....................................

  (Bietereintrag)
Menge: 12,000 St

**05.5 Installationsschalter VDE 0632**
Installationsschalter VDE 0632
als Tastschalter mit Wippe
in Unterputzausführung mit Abdeckung
und Beschriftungsfeld
als Wechselschalter 1 polig
mit eingebauter Kontrollampe
mit Rahmen
mit Gerätedose
in Mauerwerk einfräsen oder mit Hohlwanddose in Rigipswand einfräsen und komplett montieren
Fabrikat/Typ: GIRA / E2 reinweiß glänzend
  od.glw.

Fabrikat/Typ: .....................................

  (Bietereintrag)
Menge: 13,000 St

**05.6 Installationstaster VDE 0632**
Installationstaster VDE 0632
als Taster mit Wippe
in Unterputzausführung mit Abdeckung
und Beschriftungsfeld (Licht)
mit eingebauter Kontrollampe
mit Rahmen
mit Gerätedose
in Mauerwerk einfräsen oder mit Hohlwanddose in Rigipswand einfräsen und komplett montieren

Fabrikat/Typ: GIRA / E2 reinweiß glänzend
  od.glw.

Fabrikat/Typ: .....................................

  (Bietereintrag)
Menge: 11,000 Stk

**05.7 Installationstaster VDE 0632**
Installationstaster VDE 0632
als Taster mit Wippe
in Unterputzausführung mit Abdeckung
und Beschriftungsfeld (Licht)
mit eingebauter Kontrollampe
mit Rahmen
mit Gerätedose
in Mauerwerk einfräsen oder mit Hohlwanddose in Rigipswand einfräsen und komplett montieren

Fabrikat/Typ: GIRA / E2 reinweiß glänzend
  od.glw.

Fabrikat/Typ: .....................................

  (Bietereintrag)
Menge: 3,000 Stk

**05.8 Einsatz Wipp-Jalousieschalter 10 A 250 V~**
Einsatz Wipp-Jalousieschalter 10 A 250 V~
Unterputz-Einsätze, Zubehör
mit Befestigungskrallen

Merkmale:
- Mit Sperre gegen doppelseitiges Einschalten.
- Elektrisch und mechanisch verriegelt.
- Schwimmende Schaltwippe bewirkt automatische und präzise Positionierung der
Wippe im Abdeckrahmen.
- Spannungsprüfung von vorn möglich.
- Einheitliche Abisolierlänge (11 mm) für Schalter und Steckdosen sorgt
für eine schnellere und effizientere Montage.
- Verwendbarkeit von starrem und flexiblem Leitergut möglich.
- Gut zugängliche Lösehebel.
- Bruchsicherer Thermoplastsockel.
- Standardmäßig LED-Beleuchtungselemente von vorn einsetzbar.
- Durch 180°-Drehung des Beleuchtungselementes kann je nach Schalter zwischen
Kontrollbeleuchtung und Dauerbeleuchtung gewechselt werden.
- Schnellbefestigung (3,5 Umdrehungen pro Befestigungskralle).
- Einfachere Krallenbefestigung durch robusten Schraubenkopfantrieb PZ1 /
Schlitz / PH.
Technische Daten:
Einbautiefe
- 3159 00: 32 mm
- 3879 00: 23 mm
Anschlussquerschnitt
- für starre und flexible Leiter bis: 2,5 mm²
in Unterputzausführung mit Abdeckung
mit Rahmen
mit Gerätedose
in Mauerwerk einfräsen oder mit Hohlwanddose in Rigipswand einfräsen und komplett montieren
Fabrikat/Typ: GIRA / E2 reinweiß glänzend
  od.glw.

Fabrikat/Typ: .....................................

  (Bietereintrag)
Menge: 8,000 Stk

**05.9 Steckdose mit Schutzkontakt VDE 0620**
Steckdose mit Schutzkontakt VDE 0620 in
Unterputzausführung
Beschriftungsfeld und Rahmen
2polig, 16A, 250V
mit Gerätedose mit Kinderschutz
in Mauerwerk einfräsen oder mit Hohlwanddose in Rigipswand einfräsen

Fabrikat/Typ:GIRA / E2 reinweiß glänzend

  od. glw.

Fabrikat/Typ: ......................................

  (Bietereintrag)
Menge: 95,000 St

**05.10 Verbindungsdose einfräsen**
StL-Nr. 8505315400120005
Verbindungsdose DIN VDE 0606 aus Isolierstoff,
70 mm Durchmesser, 36 mm tief,
mit Federdeckel, Schutzart IP 20,
In Sichtmauerwerk einfraesen.
Menge: 15,000 St

**05.11 Gerätedose in Hohlwänden**
StL-Nr. 8505315202011104
Geraetedose DIN VDE 0606 als Unterputzdose
DIN 49 073 aus Isolierstoff,
fuer Spreizbefestigung,
Innendurchmesser 58 mm,
mit Putzdeckel,
mit Stutzen.
In Hohlwaenden.
Menge: 10,000 St

**05.12 Geräteanschlußdose uP**
StL-Nr. 8505315100341002
Geraeteanschlussdose DIN VDE 0606
in Unterputzausfuehrung, mit Gehaeuse,
'als Herdanschlußdose',
mit Verbindungsklemmen bis 2,5 mm2, 5polig 380 V AC,
Mit Schrauben befestigen.
Menge: 6,000 St

**05.13 Überspannungsschutzgerät**
Überspannungsschutzgerät zum Einbau in uP-Dosen
zum Schutz von elektronischen Geräten vor Überspannung
(nach DIN VDE 0110, Teil 1 Überspannungskategorie II)
Zum Einsatz an handelsüblichen Schutzkontaktsteckdosen
Ableiter Typ 3 nach EN 61643-11
- 2-poliger Überspannungsschutz mit
  Überwachungseinrichtung und Abtrennvorrichtung
- akustische Defektanzeige
- Kunststofftragring mit Schnappverschluss zur
  einfachen Montage an bereits montierten Steckdosen
Höchste Dauerspannung 255V
Gesamtableitstrom (8/20) L+N+PEtotal
Fabrikat/Typ: DEHN/STC 230 od.glw.

Fabrikat/Typ........................................

  (Bietereintrag)
Menge: 5,000 St

**05.14 Dämmerungsschalter**
Dämmerungsschalter mit separater Photozelle
als Lichtfänger
Nennspannung: 230 V, AC
Schaltkontakt: 1 Schließer 1A, 250V
Einstellbereiche: 5 bis 50 Lx
  50 bis 2000 Lx
Leistungskreis über Schaltschütz schalten
als REG, 4 PLE, zur Steuerung der Eingangsbeleuchtung

Fabrikat/Typ:...................................

  (Bietereintrag)
Menge: 5,000 Stk

**05.15 Putzschutzdeckel**
Geräte-Verbindungsdose DIN VDE 0606
vor dem Verputzen mit Putzschutzdeckel
ausrüsten und nach den Verputzen wieder
demontieren und zurücknehmen

Fabrikat/Typ: ......................................

  (Bietereintrag)
Menge: 180,000 Stk

**05.17 Gira E2 Reinweiß Notrufset [049588]**
Gira E2 Reinweiß Notrufset [049588]
Notrufset
komplett mit Abdeckrahmen Gira E2
Gira System 55
Reinweiß glänzend

Merkmale:
- Rufmodul mit roter LED-Signalleuchte, integriertem potenzialfreien Kontakt,
wahlweise zuschaltbarem Summer (Dauerton) sowie der Möglichkeit zur
Einstellung von Blinklicht bzw. Dauerlicht.
- Zugtaster mit 2,5 m langer Zugschnur mit rotem Knauf und Beruhigungslicht
im Tastergehäuse, für Wand- als auch Deckenmontage geeignet.
- Abstelltaster mit grüner Abstelltaste.
- Netzteil Unterputz 250 mA.
- Optional kann das Rufset um eine Dienstzimmereinheit mit integriertem
Schallgeber für akustische Rufsignalisierung, grüne Anwesenheitstaste mit
Anwesenheitslicht, sowie gelber Summer-Abstelltaste erweitert werden.

Technische Daten:
Netzteil
- Eingangsspannung: AC 100 bis 240 V, 50 bis 60 Hz
- Eingangsstrom: 180 mA
- Ausgangsspannung: DC 24 V
- Ausgangsstrom: 250 mA
Umgebungstemperatur: + 5 °C bis + 40 °C
Länge Zugschnur: 2,5 m
Montage: Gerätedosen

Hinweise:
- Für Installation nach DIN VDE 0834 unterbrechungsfreie Spannungsversorgung
verwenden.
- Zur Erweiterung des Notrufsets können die Komponenten einzeln nachgekauft
werden.

Fabrikat/Typ: Gira/Bestell-Nr. 0495 88 Reinweiß glänzend

oder gleichwertig

angeb. Fab./Typ---------------------------

(..............................Bietereintrag)
Menge: 1,000 Stk

### Titel 06 Beleuchtungsanlage

*Hinweis: Die Installation der Beleuchtung hat nach den*
Die Installation der Beleuchtung hat nach den
Vorgaben zur Raumnutzung zu erfolgen.
Dabei sind neben der DIN 5035 die Forderungen des
europäischen Normentwurfes E-DIN 5035-2,
1996-06, ASR 7/3, ZH 1/190 zu beachten.
Die Leuchten müssen zur Gewährleistung der
elektrischen und mechanischen Sicherheit das
VDE-Zeichen bzw. das ENEC 10 VDE-Zeichen tragen.
Sie müssen funkentstört und mit dem Funkschutzzeichen
versehen sein.
Die Montage soll an und in den Zwischendecken, an den Decken bzw. an den Wänden vorgenommen werden.

Der größte Teil der Räume wird mit einem Lichtband und zusätzlichen Deckenleuchten ausgerüstet. Die Schaltung erfolgt über Schalter oder durch Taster. Im Außenbereich werden Bewegungsmelder montiert.

Nachfolgend werden alle Leuchten mit NEP-Preisen aufgeführt.
Wichtig: Der Architekt behält sich vor die Leuchtenmontageorte in den Räumen selbst festzulegen.
Die in der Zeichnung festgelegten Montageorte dienen nur als Richtwerte.
Lichtbänder werden nach der Montage der Halterungen für die abgehängten Decken montiert.
Die Ausschnitte für die Einbauleuchten werden durch das Gewerk, welches die abgehängte Decke montiert hergestellt.Dies trifft zu für das Foyer 1 und 2 sowie für den Flur.

**06.1 BEGA Decken- und Wandleuchte 51373 für den**
BEGA Decken- und Wandleuchte 51373 für den Innenbereich. Die Farbtemperatur der Leuchte kann wahlweise auf 3000 K (Werkseinstellung) oder 4000 K eingestellt werden. LED, 8 W Leuchten-Anschlussleistung, Leuchten-Lichtstrom 1120 lm im Betrieb bei Farbtemperatur 3000 K. Leuchten-Lichtstrom 1145 lm im Betrieb bei Farbtemperatur 4000 K. Farbwiedergabeindex (CRI) > 90. Mit austauschbarem BEGA LED-Modul mit einer mittleren Bemessungslebensdauer von > 200.000 Betriebsstunden (L80B50 bei ta = 25 °C). 20-jährige Nachliefergarantie auf das LED-Modul und die Verschleißteile. Mit LED-Netzteil 220-240 V, 0/50-60 Hz. Schutzart IP 40. Leuchtenarmatur aus Metall, Oberfläche
 Farbe samtweiß.
Kunststoffabdeckung transluzent-weiß,
BEGA NeoGlass®.
Zwei Leitungseinführungen zur Durchverdrahtung der Netzanschlussleitung bis Ø 7-10,5 mm, max. 3 G 1,5 qmm. Leuchtendurchmesser 210 mm, Höhe 75 mm.

Fabrikat./Typ:BEGA/ Wand-Deckenleuchte
Artikelnummer:  51373

oder gleichwertig

angeb. Fab./Typ---------------------------

(..............................Bietereintrag)
Menge: 14,000 Stk

**06.2 BEGA Decken- und Wandleuchte 51375 für den**
BEGA Decken- und Wandleuchte 51375 für den Innenbereich. Die Farbtemperatur der Leuchte kann wahlweise auf 3000 K (Werkseinstellung) oder 4000 K eingestellt werden. LED, 12,5 W Leuchten-Anschlussleistung, Leuchten-Lichtstrom 1817 lm im Betrieb bei Farbtemperatur 3000 K. Leuchten-Lichtstrom 1856 lm im Betrieb bei Farbtemperatur 4000 K. Farbwiedergabeindex (CRI) > 90. Mit austauschbarem BEGA LED-Modul mit einer mittleren Bemessungslebensdauer von > 200.000 Betriebsstunden (L80B50 bei ta = 25 °C). 20-jährige Nachliefergarantie auf das LED-Modul und die Verschleißteile. Mit LED-Netzteil, DALI-steuerbar, 220-240 V, 0/50-60 Hz. Schutzart IP 40.
 Leuchtenarmatur aus Metall,
 Oberfläche Farbe samtweiß.
Kunststoffabdeckung transluzent-weiß,
BEGA NeoGlass®.
Zwei Leitungseinführungen zur Durchverdrahtung der Netzanschlussleitung bis Ø 10,5 mm, max. 5 x 1,5 qmm. Leuchtendurchmesser 250 mm, Höhe 75 mm.

Fabrikat./Typ:BEGA/ Wand-Deckenleuchte
Artikelnummer:  51375
einschl. Ringblende,
Farbe: Festlegung durch Architekt

oder gleichwertig

angeb. Fab./Typ---------------------------

(..............................Bietereintrag)
Menge: 10,000 Stk

**06.3 BEGA Decken- und Wandleuchte 51376 für den**
BEGA Decken- und Wandleuchte 51376 für den Innenbereich. Die Farbtemperatur der Leuchte kann wahlweise auf 3000 K (Werkseinstellung) oder 4000 K eingestellt werden. LED, 22,3 W Leuchten-Anschlussleistung, Leuchten-Lichtstrom 3364 lm im Betrieb bei Farbtemperatur 3000 K. Leuchten-Lichtstrom 3438 lm im Betrieb bei Farbtemperatur 4000 K. Farbwiedergabeindex (CRI) > 90. Mit austauschbarem BEGA LED-Modul mit einer mittleren Bemessungslebensdauer von > 200.000 Betriebsstunden (L80B50 bei ta = 25 °C). 20-jährige Nachliefergarantie auf das LED-Modul und die Verschleißteile. Mit LED-Netzteil, DALI-steuerbar, 220-240 V, 0/50-60 Hz. Schutzart IP 40.
Leuchtenarmatur aus Metall, Oberfläche Farbe samtweiß. Kunststoffabdeckung transluzent-weiß,
 BEGA NeoGlass®.
Zwei Leitungseinführungen zur Durchverdrahtung der Netzanschlussleitung bis Ø 10,5 mm, max. 5 x 1,5 qmm. Leuchtendurchmesser 350 mm, Höhe 75 mm.

Fabrikat./Typ:BEGA/ Wand-Deckenleuchte
Artikelnummer:  51376
einschl. Ringblende
 Farbe: Festlegung durch den Architekten

oder gleichwertig

angeb. Fab./Typ---------------------------

(..............................Bietereintrag)
Menge: 16,000 Stk

**06.4 Aviella C05 OA 1200-830 ET 01**
Aviella C05 OA 1200-830 ET 01
Rundes Einbau-Downlight.  Werkzeugloser Deckeneinbau durch Schnellmontagefedern. Deckenausschnitt Ø 168 mm, Einbautiefe 45 mm. Mit opaler PMMA-Abdeckscheibe. Mit lambertscher Lichtstärkeverteilung. Ausstrahlungswinkel 116°. Leuchtenlichtstrom und Lichtfarbe fest eingestellt. Bemessungslichtstrom 1300 lm, Bemessungsleistung 15 W, maximale Leuchten-Lichtausbeute 87 lm/W. Lichtfarbe warmweiß, ähnlichste Farbtemperatur (CCT) 3000 K, allgemeiner Farbwiedergabeindex (CRI) Ra > 80. Farborttoleranz (initial MacAdam) = 4 SDCM. Mittlere Bemessungslebensdauer L80 (tq 25 °C) = 50.000 h. Flimmern: Pst LM = 1,0 bei Volllast. Stroboskop-Effekt: SVM = 0,4 bei Volllast. Leuchtenkörper aus Aluminiumdruckguss. Deckenring weiß pulverbeschichtet (ähnlich RAL 9016). Außenmaße Deckenring Ø 180 mm, Leuchtenhöhe 24 mm. Schutzklasse (EN 61140): II, Schutzart (DIN EN 60529): IP20, Schutzart raumseitig: IP54, Stoßfestigkeitsgrad nach IEC 62262: IK05, Prüftemperatur Glühdrahttest gemäß IEC 60695-2-11: 650 °C. Zulässige Umgebungstemperatur (ta): -20 °C bis 25 °C. Gewicht: 0,4 kg. Mit externem Betriebsgerät, schaltbar. Das Betriebsgerät ist entsprechend der Ökodesign-Anforderungen (VO (EU) 2019/2020) austauschbar. Das Produkt erfüllt die grundlegenden Anforderungen der anwendbaren EU-Richtlinien und des Produktsicherheitsgesetzes und trägt die CE-Kennzeichnung. Zusätzlich ist die Leuchte durch eine unabhängige Prüfstelle ENEC-zertifiziert.

Fabrikat./Typ:Trilux/ Einbau-Downligt
Artikelnummer: TOC: 6834740

oder gleichwertig

angeb. Fab./Typ---------------------------

(..............................Bietereintrag)
Menge: 11,000 Stk

**06.5 Wandfluter. Einseitiger Lichtaustritt nach unten. Dark**
Wandfluter. Einseitiger Lichtaustritt nach unten. Dark Sky: Kein Lichtstromanteil im oberen Halbraum. LED, 9,2 W Leuchten-Anschlussleistung, Leuchten-Lichtstrom 463 lm, Farbtemperatur 3000 K. Farbwiedergabeindex (CRI) > 80. Mit austauschbarem LED-Modul mit einer mittleren Bemessungslebensdauer von > 200.000 Betriebsstunden (L80B50 bei ta = 25 °C). 20-jährige Nachliefergarantie auf das LED-Modul und die Verschleißteile. Mit LED-Netzteil 220-240 V, 0/50-60 Hz. Schutzart IP 65. Leuchte aus Aluminiumguss, Aluminium und Edelstahl, Farbe Grafit. Sicherheitsglas klar. Reflektor aus eloxiertem Reinstaluminium. Zwei Leitungseinführungen zur Durchverdrahtung der Netzanschlussleitung bis Ø 10,5 mm. Abmessungen: 120 x 130 x 140 mm.
Fabrikat./Typ:BEGA/ Wand-Deckenleuchte
Artikelnummer:  24718k3

oder gleichwertig

angeb. Fab./Typ---------------------------

(..............................Bietereintrag)
Menge: 3,000 Stk

**06.6 Wächter Anthrazit Beweg.m. Cube 240 [244410]**
Wächter Anthrazit Beweg.m. Cube 240 [244410]
Bewegungsmelder Cube 240
Lichtsteuerung
Anthrazit
Merkmale:
- Automatisches Schalten von Beleuchtung abhängig von Wärmebewegung und
Umgebungshelligkeit.
- Automatische temperaturkompensierte Sensorempfindlichkeit.
- Dauerlicht (max. 2 h) kann mit einem optionalen Schalter/Taster aktiviert
werden.
- Testbetrieb zur Auswertung des Erfassungsbereichs.
- Individuelle Anpassung des Erfassungsbereichs über beiliegende,
zuschneidbare Abdeckblende.
- Abschaltverzögerung einstellbar: 5 s bis 15 min oder Kurzzeitbetrieb
1 s.
- Aktuellen Dämmerungswert mit Teach-in-Funktion speichern.
- Blendschutz, helligkeitsunabhängige Sensorauswertung für 60 s bei
Blendung durch Fremdlicht.
- Kurzzeitbetrieb, Ausgang wird für ca. 1 s eingeschaltet.
- Fernbedienung optional.
- Boden- und Rückfeldüberwachung.

Technische Daten:
Nennspannung: AC 230 V~, 50/60 Hz
Anschlussleistung
- HV-LED-Lampen: typ. 200 W
- Glühlampen: 2000 W
- Leuchtstofflampen, unkompensiert: 1000 VA (cos f = 0,5)
- Leuchtstofflampen, parallelkompensiert: 500 W (45,6 µF)
- Leuchtstofflampen, reihenkompensiert: 900 W
Kapazitive Belastung: 176 µF
Helligkeitswert
- Helligkeitswert: 2 bis 1000 lx
Einstellregler
- Nachlaufzeit: 5 s bis 15 min
Anschlussquerschnitt
- eindrähtig: max. 2,5 mm²
- feindrähtig ohne Aderendhülse: max. 2,5 mm²
- feindrähtig mit Aderendhülse: max. 1,5 mm²
Schutzgrad: IP54
Umgebungstemperatur: -25 °C bis +55 °C
Erfassungswinkel: 240°
Montagehöhe 2,50 m
- Erfassungsbereich nach vorne, max.: ca. 16 m
- Reichweite zu jeder Seite, max.: ca. 16 m

Hinweise:
- Für die Decken- und Wandmontage im Innen- und Außenbereich geeignet.
- Optional: Fernbedienbar über IR-Fernbedienung PIR 3.
- Bei "Energiesparlampen" auf hohe Einschaltspitzenströme achten.
Eignung der Lampen vor dem Einsatz prüfen!

Lieferumfang:
- Abdeckblende zur Anpassung des Erfassungsbereichs ist im Lieferumfang
enthalten.

Abmessungen in mm:
ohne Linse: 87 x 87 x 85

Fabrikat./Typ:Gira/ Wand-Deckenleuchte
Artikelnummer: 2444 10 Anthrazit

oder gleichwertig

angeb. Fab./Typ---------------------------

(..............................Bietereintrag)
Menge: 6,000 Stk

**06.7 Decken- und Wandleuchte der LF-Produktfamilie.**
Decken- und Wandleuchte der LF-Produktfamilie. Lichtlenkung durch Abdeckung opal, Ausstrahlungscharakteristik symmetrisch, extrem breitstrahlend, Lichtaustritt direkt. Leuchtmittel R-TUBE nicht enthalten, Austausch durch Endkunde möglich. Die Leuchte generiert einen Bemessungslichtstrom von 3620 lm in Lichtfarbe 840, Lichtstrom einstellbar: Nein. Die hohe LED-Lebensdauer ermöglicht einen langen Einsatz bei gleichbleibender Beleuchtungsgüte. Hohe Lichtqualität durch eine Farborttoleranz von < 3 SDCM.  Gehäuse aus Stahl, silber, Schutzart IP64. Abdeckung aus PC opal. Direkte Deckenmontage ohne weiteres Zubehör. Pendelmontage mit entsprechenden Befestigungssätzen ZSP...LF-T16-S. Mit elektronischem Betriebsgerät On/Off. Austausch durch Fachkraft möglich. Nennspannung 230 - 240 V AC/DC 50 - 60 Hz.
Produktkategorie: Decken- und Wandleuchte
Einsatzbereich: BildungǀIndustrie
Leuchtenform:
Maß L: 1198 mm
Maß B: 85 mm
Maß H: 72 mm
Montageart: Anbau
Montageort: Decke
Anschlussart: Steckklemme
Art der Verdrahtung: Abschluss
Anzahl Pole: 3
Leiterquerschnitt: 0,5 - 2,5 mm²
Farbe: silber
Schutzart: IP64
Stoßfestigkeitsgrad: IK07
Glühdrahtprüfung: 650 °C
Zulässige Umgebungstemperatur: -20 - 25 °C
Werkstoff des Gehäuses: Stahl
Werkstoff der Abdeckung: PC opal
Art der Steuerung: On/Off
Nennspannung: 230 - 240 V
Frequenz: 50 - 60 Hz
Spannungsart: AC/DC
Bemessungsleistung: 34,0 W
Schutzklasse: I
Lichtlenker: Abdeckung opal
Lichtaustritt: direkt
Lichtverteilung: symmetrisch
Ausstrahlungscharakteristik: extrem breitstrahlend
UGR-Klasse: = 25
Bemessungslichtstrom: 3620 lm
Leuchteneffizienz: 106 lm/W
Leuchtmittel: R-TUBE
Farbwiedergabeindex Ra: = 80
Farbtemperatur: 4000 K
Lichtfarbe: 840
Farborttoleranz (SDCM): < 3 SDCM
Bemessungslebensdauer L80B50 (tq = 25 °C): 50.000 h
Energieeffizienzklasse Leuchtmittel: D

Fabrikat./Typ:RIDI/ Wand-Deckenleuchte
Artikelnummer: 0450006SI
Artikelbezeichnung: LF-T16-S-R1X115/30ND-OE

oder gleichwertig

angeb. Fab./Typ---------------------------

(..............................Bietereintrag)
Menge: 2,000 Stk

**06.8 Leuchtmittel R-TUBE mit einem Lichtstrom von 4580 lm in**
Leuchtmittel R-TUBE mit einem Lichtstrom von 4580 lm in Lichtfarbe 830 und einem Farbwiedergabeindex von ≥ 80. Hohe Lichtqualität durch eine
Farborttoleranz von < 3 SDCM. Abdeckung matt. Leistung 29 W. RIDI-TUBE Systeme durch Fassungssystem durch Endverbraucher wechselbar.
Werksseitige Montage der elektrischen Komponenten in annähernd allen Leuchten aus dem RIDI-Programm. Werkzeuglose bauseitige Montage der RIDITUBE
ähnlich Leuchtstofflampen.
Produktkategorie Leuchtmittel
Maß L 1149 mm
Maß B 23 mm
Maß H 23 mm
Nettogewicht 0,370 kg
Stromaufnahme 650 mA
Farbwiedergabeindex Ra ≥ 80
Farbtemperatur 3000 K
Farborttoleranz (SDCM) < 3 SDCM
Leistung des Leuchtmittels 29 W
Leuchtmittellichtstrom 4580 lm
Leuchtmitteleffizienz 157,9 lm/W
Energieverbrauch 32 kWh/1.000 h

Fabrikat./Typ:RIDI/ R-Tube
Artikelbezeichnung: R-TUBE 115-830M0450 LF / 0206620LF

oder gleichwertig

angeb. Fab./Typ---------------------------

(..............................Bietereintrag)
Menge: 2,000 Stk

**06.9 Wandleuchte der SPN-Produktfamilie.(Spiegelleuchte)**
Wandleuchte der SPN-Produktfamilie. Lichtlenkung durch Abdeckung opal, Ausstrahlungscharakteristik symmetrisch, extrem breitstrahlend, Lichtaustritt direkt. Leuchtmittel LED-M eingebaut, Austausch durch Fachkraft möglich. Die Leuchte generiert einen Bemessungslichtstrom von 1700 lm in Lichtfarbe 830, Lichtstrom einstellbar: Nein. Die hohe LED-Lebensdauer ermöglicht einen langen Einsatz bei gleichbleibender Beleuchtungsgüte. Hohe Lichtqualität durch eine Farborttoleranz von < 3 SDCM.  Gehäuse aus Aluminium, verkehrsweiß, ähnlich RAL 9016, Schutzart IP40. Abdeckung aus PMMA opal. Direkte Decken- oder Wandmontage ohne weiteres Zubehör. Mit elektronischem Betriebsgerät On/Off. Austausch durch Fachkraft möglich. Nennspannung 220 - 240 V AC/DC 50 - 60 Hz.
Produktkategorie: Wandleuchte
Einsatzbereich: BildungǀBüroǀIndustrie
Leuchtenform: rechteckig
Maß L: 660 mm
Maß B: 67 mm
Maß H: 97 mm
Montageart: Anbau
Montageort: Wand
Anschlussart: Steckklemme
Art der Verdrahtung: Abschluss
Anzahl Pole: 3
Leiterquerschnitt: 0,5 - 2,5 mm²
Farbe: verkehrsweiß, ähnlich RAL 9016
Schutzart: IP40
Stoßfestigkeitsgrad: IK03
Glühdrahtprüfung: 650 °C
Zulässige Umgebungstemperatur: -25 - 25 °C
Werkstoff des Gehäuses: Aluminium
Werkstoff der Abdeckung: PMMA opal
Art der Steuerung: On/Off
Nennspannung: 220 - 240 V
Frequenz: 50 - 60 Hz
Spannungsart: AC/DC
Bemessungsleistung: 13,0 W
Schutzklasse: I
Lichtlenker: Abdeckung opal
Lichtaustritt: direkt
Lichtverteilung: symmetrisch
Ausstrahlungscharakteristik: extrem breitstrahlend
UGR-Klasse: = 25
Bemessungslichtstrom: 1700 lm
Leuchteneffizienz: 131 lm/W
Leuchtmittel: LED-M
Inklusive Leuchtmittel: Ja
Farbwiedergabeindex Ra: = 80
Farbtemperatur: 3000 K
Lichtfarbe: 830
Farborttoleranz (SDCM): < 3 SDCM
Photobiologische Sicherheit: RG1
Bemessungslebensdauer L80B50 (tq = 25 °C): 50.000 h
Energieeffizienzklasse Leuchtmittel: D

Fabrikat./Typ:RIDI/ Wandleuchte
Artikelnummer: 0422190
Artikelbezeichnung: SPN0660NDWS830O0175

oder gleichwertig

angeb. Fab./Typ---------------------------

(..............................Bietereintrag)
Menge: 1,000 Stk

**06.10 LED Aufbauprofil SURF 12 FLAT Aluminium eloxiert**
LED Aufbauprofil SURF 12 FLAT Aluminium eloxiert Gehäusematerial: Aluminium
Einbautiefe: 5,9mm
Schutzart: IP 20,
Besonderheiten : Kühlmasse =79 Gramm/Meter
Lieferlänge: 2,0m
Breite: 16,80mmm
Höhe: 5,90mm

Fabrikat./Typ:ISOLED/ LED Aufbauprofil
Artikelnummer:  112805

oder gleichwertig

angeb. Fab./Typ---------------------------

(..............................Bietereintrag)
Menge: 225,000 m

**06.11 Abdeckung COVER1 opal/satiniert**
Abdeckung COVER1 opal/satiniert
Gehäusematerial: Polycarbon
Lieferlänge 2,0m
Breite 13,00mm
Höhe: 4,00mm

Fabrikat./Typ:ISOLED/Abdeckung Cover1
Artikelnummer:  112867

oder gleichwertig

angeb. Fab./Typ---------------------------

(..............................Bietereintrag)
Menge: 225,000 m

**06.12 LED CRI930 Linear Flexband, 24VDC, 10W, IP20**
LED CRI930 Linear Flexband, 24VDC, 10W, IP20
3000K, 240 LED/m
LED Typ: SMD2115,
Nemnnspannung/Strom: 24V/ DC
Bemessungsleistung in Watt: 10,
Wirkleistung in Watt: 10,
Farbtemperatur 3000K,
Abstrahlwinkel: 120°
Leistung in Lumen: 900,
RA/CRI Wert: 93,
Betriebsstunden laut Hersteller: 53.000,
Umgebungstemperatur: 0 bis 40°C,
Schutzart: IP 20,
Besonderheiten: Trennstelle: 8,3mm mit je 2SMD/ Pitch Lichtpunkt Mitte-Mitte: 4,17mm,
Lieferlänge: Rolle 20,0m
Flexbandlänge pro Einspeisung . max: 10,0m
etrforderliche Kühlmasse: 75gr/m
inkl. Klebeband 3m 9080A.
Anschlusskabel : beidseitig
Lieferlänge: 20,0m
Breite: 10,00mm
Höhe: 2,0mm

Fabrikat./Typ:ISOLED/LED CRI930 Linear10 Flexband, 24V DC, 10W,IP 20
Artikelnummer:  113227

oder gleichwertig

angeb. Fab./Typ---------------------------

(..............................Bietereintrag)
Menge: 230,000 m

**06.13 Kontakt-Eckverbinder (max 5A) K2-210 für 2-pol. IP 20**
Kontakt-Eckverbinder (max 5A) K2-210 für 2-pol. IP 20 Flexstrips mit Breite 10mm
Gehäusematerial: Kunststoff,
Schutzart: IP 20
Länge: 27,70mm,
Breite: 11,70mm,
Höhe: 4,60 mm,

Fabrikat./Typ:ISOLED/Kontakt-Eckverbinder
Artikelnummer:  115965

oder gleichwertig

angeb. Fab./Typ---------------------------

(..............................Bietereintrag)
Menge: 59,000 Stk

**06.14 Kontaktverbinder mit Kabel Universal (Max. 5A) K2-210**
Kontaktverbinder mit Kabel Universal (Max. 5A) K2-210 für 2-pol. IP 20, Flexstripes mit Breite 10mm
Gehäusematerial: Kunststoff,
Besonderheiten: Zuverlässiger Anschluss durch sichere Durchkontaktierung. Abstand der Kontakte: 8,0mm,
die Durchsteckkontakte ragen ab der Trennstelle 4,0mm in die Platine hinein - es ist darauf zu achten, dass ausschließlich die Löt-Pads und keine Chip-Lötstellen kontaktiert werden.
Max.Höhe der IP20 Flexband-Platine +Led-Chip: 3,0mm, Länge: 16,0mm,
 Breite: 12,0mm,
Höhe: 4,0mm

Fabrikat./Typ:ISOLED/Kontakt-Verbinder mit Kabel Universal
Artikelnummer:  114871

oder gleichwertig

angeb. Fab./Typ---------------------------

(..............................Bietereintrag)
Menge: 27,000 Stk

**06.15 Kontakt- Kabelanschluss UNiversal (max.5A) K2-210**
Kontakt- Kabelanschluss Universal (max.5A) K2-210
für 2-pol. IP20 Flexstripes mit Breite 10,0mm
Gehäusematerial: Kunststoff,
Besonderheiten: Zuverlässiger Anschluss durch sichere Durchkontaktierung. Abstand der Kontakte: 8,0mm,
die Durchsteckkontakte ragen ab der Trennstelle 4,0mm in die Platine hinein - es ist darauf zu achten, dass ausschließlich die Löt-Pads und keine Chip-Lötstellen kontaktiert werden.
Max. Höheder IP20 Flexband-Platine +Led-Chip: 3,0mm, Länge: 16,0mm,
 Breite: 12,0mm,
Höhe: 4,0mm

Fabrikat./Typ:ISOLED/Kontakt-Kabelanschlussl Universal
Artikelnummer:  114869

oder gleichwertig

angeb. Fab./Typ---------------------------

(..............................Bietereintrag)
Menge: 26,000 Stk

**06.16 LED_ Leuchten-Trafo 24V/DC, 0-150W, flach**
LED-Leuchten-Trafo 24V/DC, 0-150W, flach
 Gehäusematerial: Aluminium,
Nennspannung/Straom: 220-240V/AC,
Bemessungsleistung: 150Watt,
Oberflächentemperatur: 85°,
Schurtzart: IP20,
Dimmbar: nein,
Länge: 360,0mm,
Breite: 40,0mm,
Höhe: 21,0mm

Fabrikat./Typ:ISOLED/LED Leuchten-Trafo 24V/DC, 0-150W, flach
Artikelnummer:  114218

oder gleichwertig

angeb. Fab./Typ---------------------------

(..............................Bietereintrag)
Menge: 8,000 Stk

**06.17 LED-Trafo 24V/DC,200W,ultraflach**
LED-Trafo 24V/DC,200W,ultraflach
Nennspannung/Straom: 175-264V/AC,
Bemessungsleistung: 200Watt,
Oberflächentemperatur: 85°,
Schurtzart: IP67,
Dimmbar: nein,
Länge: 172,0mm,
Breite: 38,30mm,
Höhe: 20,60mm

Fabrikat./Typ:ISOLED/LED -Trafo 24V/DC, 0-200W,ultraflach
Artikelnummer:  117094

oder gleichwertig

angeb. Fab./Typ---------------------------

(..............................Bietereintrag)
Menge: 18,000 Stk

**06.18 LED PWM-Trafo 24V/DC, 0-250W, Push/DALI-2**
LED PWM-Trafo 24V/DC, 0-250W, Push/DALI-2
dimmbar, SELV, llach
Gehäusematerial: Kunststoff
Nennspannung/Straom: 220-240VAC,
Bemessungsleistung in Watt: 250,
Schutzart: IP20, Dimmbar: Y,
Dimmspezifikation: dimmbar via Push-Schließtaster oder DALI/DALI-2 Steuersignal.inkl. selbstrückstellender Kurzschlluss-, Überspannungs-, Übertemperasrtursicherung,
Einsachltstrom <80A (310us)
Länge: 400,0mm,
Breite: 40,0mm,
Höhe: 22,0mm

Fabrikat./Typ:ISOLED/LED-PWM Trafo 24V/DC, 250W, flach, dimmbar
Artikelnummer:  114947

oder gleichwertig

angeb. Fab./Typ---------------------------

(..............................Bietereintrag)
Menge: 2,000 Stk

**06.19 LED-Trafo 24V/DC, 400W, kompakt, IP67, SELV**
LED-Trafo  24V/DC, 400W, kompakt, IP67, SELV
 Gehäusematerial: Aluminium,
Nennspannung/Strom: 100-264V/AC,
Bemessungsleistung: 400Watt,
Oberflächentemperatur: 85°,
Schurtzart: IP20,
Dimmbar: nein,
Länge: 250,0mm,
Breite: 75,0mm,
Höhe: 36,0mm

Fabrikat./Typ:ISOLED/LED-Trafo 24V/DC, 400W, flach
Artikelnummer:  117668

oder gleichwertig

angeb. Fab./Typ---------------------------

(..............................Bietereintrag)
Menge: 1,000 Stk

### Titel 07 Baustrom

**07.1 Beistellung eines Baustromverteilerschrank 32A nach DIN**
Beistellung eines Baustromverteilerschrank 32A nach DIN 0660 Teil 501 bestückt mit mindestens
1 Stück CEE-Steckdose 5x32A
2 Stück CEE Steckdosen 6x16A
6 Stück Schukosteckdosen
Anschlussmöglichkeit zur Einspeisung von zwei weiteren Baustromverteilern liefern, aufstellen, anschließen und in Betrieb nehmen. Der Baustromverteiler hat dem aktuellen Stand der Vorschriften der DIN VDE zu entsprechen.

1 Stück Rückbau und Abtransport des o.g. Baustromverteiler

1 Stück Gummikabel für hohe mechanische Beanspruchung zur oberirdischen Verlegung. ca.20m als Leihgabe.

1 Stück  Anschluss der Baustromanlage an den vorh. Hausanschluss im Keller einschl. aller notwendigen Absprachen.
Menge: 1,000 Stk

**07.2 Monatsmiete für den oben beschriebenen**
Monatsmiete für den oben beschriebenen Baustromverteiler einschließlich erforderlicher monatlicher Prüfung und Dokumentation..
Menge: 19,000 Mona

### Titel 08 Wand- und Deckendurchführungen

**08.1 Bohren Durchbrüche**
StL-Nr. 8205157103015101
Bohren von Durchbruechen
in Beton, bewehrt,
Abmessungen 'Durchmesser bis 20 mm',
Wanddicke ueber 36 bis 45 cm,
anfallender Schutt wird Eigentum des AN und ist zu
beseitigen.
Menge: 35,000 St

**08.2 Bohren Durchbrüche**
StL-Nr. 8205157101014101
Bohren von Durchbruechen
in Mauerwerk,
Abmessungen 'Durchmesser bis 20 mm',
Wanddicke ueber 25 bis 36 cm,
anfallender Schutt wird Eigentum des AN und ist zu
beseitigen.
Menge: 33,000 St

**08.3 Bohren Durchbrüche**
StL-Nr. 8205157107011001
Bohren von Durchbruechen
in 'Rigipsdecken',
Abmessungen 'Dm bis 20 mm',
Wanddicke bis 15 cm,
Menge: 86,000 St

**08.4 StLBNr. 82 051/571.07.01.10.01**
StLBNr.  82  051/571.07.01.10.01
Bohren von Durchbruechen
(21)A  in 'Rigipsdecken',
(31)A  Abmessungen 'Dm bis 60 mm',
Deckendicke bis 60 cm,
Menge: 10,000 Stk

**08.5 Wandschlitze 20 x 20 mm**
Wandschlitze 20 x 20 mm
in Mauerwerk herstellen
Menge: 175,000 m

**08.6 Wandschlitze 30 x 20 mm**
Wandschlitze 30 x 20 mm
in Mauerwerk herstellen
Menge: 190,000 m

**08.7 Wandschlitze 40 x 20 mm**
Wandschlitze 40 x 20 mm
in Mauerwerk herstellen
Menge: 135,000 m

**08.8 Wandschlitze fräsen in Mauerwerk**
Wandschlitze fräsen in Mauerwerk
Breite x Tiefe: 50 x 30 mm
Menge: 165,000 m

**08.9 Wandschlitze fräsen in Mauerwerk**
Wandschlitze fräsen in Mauerwerk
Breite x Tiefe: 40 x 30 mm
Menge: 87,000 m

**08.10 Wandschlitze fräsen in Mauerwerk**
Wandschlitze fräsen in Mauerwerk
Breite x Tiefe: 50 x 40 mm
Menge: 75,000 m

**08.11 Erstellen einer Wandnische für oben beschriebene**
Erstellen einer Wandnische für oben beschriebene Unterverteilungen
Menge: 3,000 Stk

**08.12 Wanddurchbohrung D=150mm für Futterrohr D= 100mm**
Menge: 2,000 Stk

**08.13 "Altvater Flachdach-Durchführung**
"Altvater Flachdach-Durchführung rund Schwanenhals 100x800mm Aluminium"
Altvater Flachdach-Durchführung rund Schwanenhals 100x800mm Aluminium
Beschreibung
Die Altvater Flachdach-Durchführung mit rundem Schwanenhals ist die ideale Lösung für sichere und langlebige Installationen auf Flachdächern. Gefertigt aus hochwertigem Aluminium, bietet sie eine ausgezeichnete Stabilität und Korrosionsbeständigkeit. Die Durchführung ermöglicht eine zuverlässige Führung von Lüftungsleitungen oder Kabeln und eignet sich für vielseitige Anwendungen.

Technische Details
Durchmesser: 100 mm
Höhe: 800 mm
Material: Aluminium
Geeignet für: Lüftungs- und Kabeldurchführungen
Anwendungsbereich: Flachdachinstallationen
Vorteile
Robuste Konstruktion aus Aluminium für lange Lebensdauer
Witterungsbeständig und korrosionsfrei
Einfache Installation für Lüftungs- oder Kabelanwendungen
Ideal für den Einsatz auf Flachdächern

Fabrikat/Typ: Altvater/Artikel-Nr: ALTFLADADURRUNDAL

oder gleichwertig

angeb. Fab./Typ---------------------------

(..............................Bietereintrag)
Menge: 2,000 Stk

**08.14 Wetterdichte Rohrmanschette für Trapezblechdecher**
Wetterdichte Rohrmanschette für Trapezblechdecher
für Rohr-Durchmesser 75 bis 175mm
Fabrikat/Typ: Münker Metallprofile GmbH/
produkt Nr. MM10169
Menge: 2,000 Stk

### Titel 09 Brandschutz

*Hinweis: Bei den nachfolgenden Kabelabschottungen ist jeweils*
Bei den nachfolgenden Kabelabschottungen ist jeweils
ein einheitliches Fabrikat zu verwenden.

Fabrikat/Typ: OBO Bettermann  od.glw.

Fabrikat/Typ:  ......................................
  (Bietereintrag)

Die angebotenen Kabelabschottungen müssen gemäß
DIN 4102 Teil 9 geprüft und eine "Allgemeine
bauaufsichtliche Zulassung" des Deutschen Institut für
Bautechnik (DIBt) haben.

Für sämtliche nachstehend angebotenen Systeme muß die
Möglichkeit einer späteren Kabelnachbelegung zugelassen
sein. Ebenso müssen alle Systeme für den Einbau in
Wand- und Deckendurchbrüche zugelassen sein.

Bei allen Systemen muß ein Durchführen von Kabel aller
Arten inklusive Lichtwellenleiter sowie Kabeltragsysteme aus Stahl-, Aluminium- oder Kunststoffprofilen
zugelassen sein.

Eine maximale Kabelbelegung von 60 % muß gemäß der
Zulassung möglich sein.

In den Zulassungen dürfen keine besonderen
Anforderungen (spezielle Schulungen) hinsichtlich des
Montagepersonals bei einer Schottungsmontage enthalten
sein. Unter Beachtung der Vorgaben der Zulassung dürfen
die Kabelabschottungen von jedem montiert werden.

Folgende Unterlagen sind den Bestandsunterlagen
beizulegen:
- Zulassungsbescheinigung
- vollständig ausgefüllte Übereinstimmungsbestätigung

Jede Kabelabschottung ist mit einem vollständig
ausgefüllten Wandschild entsprechend der Zulassung zu
kennzeichnen.

**09.1 Verschluss von Wand- und Deckendurchführungen 0,01m²**
Verschluss von Wand- und Deckendurchführungen bis
0,01m²
Brandschott nach DIN 4102;
Herstellen einer feuerbeständigen Kabelabschottung zur
gemeinsamen bzw. einzelnen Durchführung von Kabeln und
Rohren durch Wände und Decken;
Feuerwiderstandsklasse S 90 nach DIN 4102 Teil 9,
liefern und fachgerecht montieren mit der
bauaufsichtlich zugelassenen Kabelabschottung aus
nichtbrennbaren Mineralfaserplatten; zum Schließen der
Fugen und Zwickel sind die Baustoffe
Brandschutz-Beschichtung und Brandschutzfüller zu
verwenden;
Durch die Abschottung dürfen sowohl Kabel jeder Art als
auch Rohrleitungen aus brennbaren und nichtbrennbaren
Materialien geführt werden;
Dicht gegen Feuer und Rauchgase, raumabschließend,
spritzwasserfest, alterungsbeständig, dauerhaft
elastisch, bei Hitzeinwirkung dämmschichtbildend; die
Kabel, Leitungen bzw. Rohre werden beidseitig auf einer
Länge von 20 cm  mit Brandschutzbeschichtung 1 mm
stark umhüllt; die Kosten hierfür sind in diese
Position einzukalkulieren; die Abschottung ist so
auszuführen, dass Nachinstallationen ohne
Schwierigkeiten möglich sind.

Wand- bzw. Deckenstärke : bis 30cm
Feuerwiderstandsdauer  : 90 min
Öffnungsgröße  : bis 0,01m²

liefern und betriebsbereit montieren
Menge: 3,000 St

**09.2 Verschluss von Wand- und Deckendurchbrüchen 0,04m²**
Verschluss von Wand- und Deckendurchbrüchen 0,04m²
Brandschott nach DIN 4102;
Herstellen einer feuerbeständigen Kabelabschottung zur
gemeinsamen bzw. einzelnen Durchführung von Kabeln und
Rohren durch Wände und Decken;
Feuerwiderstandsklasse S 90 nach DIN 4102 Teil 9,
liefern und fachgerecht montieren mit der
bauaufsichtlich zugelassenen Kabelabschottung aus
nichtbrennbaren Mineralfaserplatten; zum Schließen der
Fugen und Zwickel sind die Baustoffe
Brandschutz-Beschichtung und Brandschutzfüller zu
verwenden;
Durch die Abschottung dürfen sowohl Kabel jeder Art als
auch Rohrleitungen aus brennbaren und nichtbrennbaren
Materialien geführt werden;
Dicht gegen Feuer und Rauchgase, raumabschließend,
spritzwasserfest, alterungsbeständig, dauerhaft
elastisch, bei Hitzeinwirkung dämmschichtbildend; die
Kabel, Leitungen bzw. Rohre werden beidseitig auf einer
Länge von 20 cm  mit Brandschutzbeschichtung 1 mm
stark umhüllt; die Kosten hierfür sind in diese
Position einzukalkulieren; die Abschottung ist so
auszuführen, dass Nachinstallationen ohne
Schwierigkeiten möglich sind.

Wand- bzw. Deckenstärke : bis 30 cm
Feuerwiderstandsdauer  : 90 min
Öffnungsgröße  : bis 0,04m²

liefern und betriebsbereit montieren
Menge: 1,000 St

**09.3 Brandschutzmasse**
Schottung von Durchbrüchen mit
Brandschutzmasse
Abmessungen der Durchbrüche:
Durchmesser bis 50 mm,
Wand-/Deckenstärke bis 600 mm
prozentuale Kabelbelegung ca. 30%
Im Brandfall aufschäumende, spachtelfähige, rotbraune
Brandschutzmasse zum Abdichten einzeln durch Wände
und Decken geführter Kabel.
Baustoffklasse: B1
Die Brandschutzmasse muß eine "Allgemeine
bauaufsichtliche Zulassung" haben.
Ein staub- und faserfreien Einbau der Brandschutzmasse
muß gewährleistet sein.
Zur einfacheren Montage muß die Masse in
handelsüblicher Kartuschenform mit einen Inhalt von
310 ml geliefert werden.

Fabrikat/Typ:  OBO Bettermann
 FBA-M Brandschutzmasse
 oder gleichwertig

Fabrikat/Typ:  ......................................
  (Bietereintrag)

Zulassungs-Nr.: ...................................
Menge: 5,000 kg

**09.4 Kanal-Brandschottungspack, kompressibel**
Kanal-Brandschottungspack, kompressibel
bestehend aus:
6 Brandschutzformteile und
1 Brandschutzschaumkartusche

Fabrikat/Typ:.........................................

  (Bietereintrag)
Menge: 1,000 St

### Titel 10 Sonstige Leistungen

**10.1 Inbetriebnahme aller Anlagenteile**
Inbetriebnahme aller Anlagenteile
mit grundsätzlicher Funktionserprobung
meßtechnischer Nachweiß der Wirksamkeit
der Schutzmaßnahmen und des Isolationswiderstandes nach DIN VDE 0100 Teil 600
Erstellen der Prüfprotokolle und der
Übergabeunterlagen
zu letzteren gehören je 3-fach:
* Installationspläne der jeweiligen Geschosse
* Stromlaufpläne zu Steuerungsanlagen
* Stromlaufplan über Anschluß und Verdrahtung
  der Ruf- und Türsprechanlage
* Übersichtsschaltpläne für sämtliche
  Verteilungen einschl. Zählerschrank mit
  Angaben zu Leitungsquerschnitten
* EMA
* Herstellerbescheinigung
* Dokumentation zu eingebauten Anlagenteilen
Die Unterlagen sind auch in digitaler Form (CD) zu übergeben.
Menge: 1,000 Psch

**10.2 Stundenlohnarbeiten**
Stundenlohnarbeiten
für unvorhergesehene Leistungen
bedürfen der besonderen Anordnung
durch die Bauleitung VOB, B § 15
und sind zum Nachweis abzurechnen.
Menge: 25,000 Std

**10.3 Dauerhafte Beschriftung**
Dauerhafte Beschriftung an Verteilungsanlagen,
Sicherungen, Installationsgeräten, Steuerungsanlagen
und an sonstigen zur elektrotechnischen Anlage
gehörenden Betriebsmitteln durchführen
Menge: 1,000 Psch

**10.4 Einweisung des Nutzers**
Einweisung der Nutzer in alle Anlagenteile
durch den Auftragnehmer
nach DIN 18382  Ziffer 3.1.8
Menge: 3,000 psch

**10.5 Koordination mit der e.dis, Telekom und weiteren**
Koordination mit der e.dis, Telekom und weiteren Energieversorgen
wie beantragen der Energieversorgung, einsehen in Lageplaäne usw.
Menge: 3,000 h

### Titel 11 Demontage

**11.1 Demontage des Zählerschrankes.**
Demontage des Zählerschrankes.
Die 5 Zähler sind zu denmontieren und bei der e.dis abzumelden und zurückzugeben bzw. bis zum Bauende einzulagern und wieder zu montieren.
Der Zählerschrank ca. 1,50x1,00x0,2m ist zu demontieren und dem Bauhof der Stadt Bad Belzig zu übergeben.
Alle Leitungen sind abzuklemmen und aus dem Schrank zu entfernen. Die Sicherungen sind soweit als möglich im neuen Zähler-Schrank  bzw. in den Verteilungen zu verwenden.
Menge: 1,000 Stk

**11.2 Demontage von drei Unterverteilungen Größe ca,**
Demontage von  Unterverteilungen Größe ca, 300x200x115mm. Die Verteilungen sind auszustemmen und zu entsorgen. Die Sicherungen sind soweit als möglich wieder zu verwenden.
Menge: 3,000 Stk

**11.3 Demontage von Schaltern, Steckdosen und Leuchten. und**
Demontage von Schaltern, Steckdosen und Leuchten. und Entsorgung.
Menge: 8,000 h

### Titel 12 Rauchmelder

**12.1 Rauchwarnmelder Funk Modul RWM Dual Q [234700]**
Rauchwarnmelder Funk Modul RWM Dual Q [234700]
Funk Modul für Rauchwarnmelder Dual Q
Gira Rauchwarnmelder

Merkmale:
- Funk Modul für die drahtlose Verbindung von  Rauchwarnmeldern Dual Q.
- Abwärtskompatibel, dadurch auch einsetzbar für Rauchwarnmelder Dual/VdS.

Technische Daten:
Funkfrequenz: 433,42 MHz
Reichweite (Freifeld): ca. 100 m
Spannungsversorgung: aus der Batterie des Funk Moduls
Batterie
- Typ: CR 2/3 AA Lithium
- Kapazität: 3 V
- UN-Nr.: 3091

Hinweise:
- Erkennt ein Rauchwarnmelder einen Brand, geben alle zugeordneten
Rauchwarnmelder Alarm.
- Das Funk Modul wird auf die Schnittstelle des Rauchwarnmelders Dual
gesteckt. Die Vernetzungsklemmen des Rauchwarnmelders sind bei aufgestecktem
Modul weiterhin nutzbar. Dadurch können kombinierte Linien (drahtvernetzt und
über Funk) errichtet werden.
- Aufgrund der Kompatibilität zum Funk-Bussystem können Funkaktoren über
eine Alarmmeldung angesteuert werden. Dies kann z. B. dazu genutzt werden, um
im Alarmfall Licht zu schalten oder Jalousien herauf zu fahren.
- Mit einem Funk Hand- oder Wandsender kann der Rauchwarnmelder nach einer
Alarmierung für ca. 10 min stumm geschaltet werden. Löst in dieser Zeit ein
anderer vernetzter Rauchwarnmelder z. B. über die 2-Draht-Leitung oder Funk
einen Alarm aus, alarmiert der Rauchwarnmelder trotz Stummschaltung.
- Ab Index I02 ist das Funk Modul für Rauchwarnmelder Dual kompatibel zum
Funk Diagnosetool (2333 00).
- Die Batterie kann nicht über Gira als Ersatzteil bezogen werden.

Lieferumfang:
- Die Batterie ist im Lieferumfang enthalten.

FabrikatTyp: Gira/Bestell-Nr. 2347 00

oder gleichw.

angeb.

Fab./Typ____________
Menge: 17,000 Stk

**12.2 Rauchwarnmelder Reinweiß RWM Dual Q [233602]**
Rauchwarnmelder Reinweiß RWM Dual Q [233602]
Rauchwarnmelder Dual Q
Gira One
Reinweiß glänzend

Die Rauchwarnmelder arbeiten nach dem fotoelektrischen Streulichtprinzip ohne
radioaktive Präparate. Die Rauchwarnmelder erkennen eine Rauchentwicklung
rechtzeitig und warnen, bevor die Rauchkonzentration für den Menschen
gefährlich werden kann. Die Alarmierung erfolgt über einen lauten
pulsierenden Alarmton sowie über eine blinkende LED.

Merkmale:
- Einsatz nur in privaten Wohneinheiten oder wohnähnlichen Bereichen nach
DIN 14676.

Q-Label
- Geprüfte Langlebigkeit und Reduktion von Täuschungsalarmen.
- Erhöhte Stabilität, z. B. gegen äußere Einflüsse.
- Fest eingebaute Batterie mit bis zu 10 Jahren Lebensdauer.
- Bauweise A nach DIN EN 14604.
- KRIWAN-Anerkennung.
- Batteriebetriebener kombinierter Rauchwarn- und Thermomelder.
- Unterschiedliche Alarmierung bei Feuer- und Hitzealarm.
- Hitzeerkennung durch Maximal- und Differenzialfunktion.
- Gedämpftes Alarmsignal (ca. 75 dB (A)) bei Funktionstest.
- Integrierte Funktionstaste für z. B. Alarmquittierung, Funktionstest und
Stummschaltung.
- Abschaltbare Raucherkennung.
- Automatischer Selbsttest der Rauchauswertung mit Verschmutzungsnachführung.
- Verschmutzungs- bzw. Störanzeige.
- Bei Dunkelheit bis zu 12 h verzögerte Signalisierung bei technischer
Störung.
- Anzeige "schwache Batterie".
- Vernetzung von bis zu 40 Rauchwarnmeldern per Draht möglich.
- Eine Modulschnittstelle für drei optionale Module (KNX Modul, Funk Modul,
Relaismodul) bei gleichzeitiger Nutzung der Vernetzungsklemme.

Technische Daten:
Spannungsversorgung: über Batterie des Rauchwarnmelders
Batterielebensdauer: bis zu 10 Jahre (nach Aktivierung)
Akustisches Signal: Alarm: mind. 85 dB (A)
Optisches Signal: Leuchtring (rote LED)
Umgebungstemperatur: -5 °C bis +55 °C
Einbauhöhe: max. 6 m
Schutzart: IP42
Anwendungsbereich: DIN 14676
Normen: DIN 14604
- Bauweise: A
Batterie
- Typ: U9VL-J-P
- UN-Nr.: 3091

Abmessungen in mm:
Gehäuse: Ø 125 x H 48 x

Fabrikat/Typ: Gira/Bestell-Nr. 2336 02 Reinweiß glänzend

oder gleichw.
angeb. Fab./Typ___________________
Menge: 17,000 Stk

*Hinweis: Unabhängig von dieser Ausschreibung ist dem Bauherren*
Unabhängig von dieser Ausschreibung ist dem Bauherren
ein Wartungsvertrag für die Kontrolle und gesetzlichen Prüfpflicht anzubieten.

### Titel 13 Blitzschutz

**13.1 Einrichten/Räumen/Vorhalten**
Einrichten und Räumen der Baustelle,
Vorhalten der Baustelleneinrichtung und
Herstellen von Baugerüsten für die Errichtung
der Blitzschutzanlage.
Menge: 1,000 Psch

**13.2 Erder im vorhandenen Graben verlegen,**
Runddraht Stahldraht 10mm / 78mm² St/tZn
Runddrähte nach DIN EN 62561-2 (VDE 0185 Teil 202), für

den Einsatz bei Blitzschutz- oder Erdungsanlagen.
Durchmesser Ø Leiter: 10 mm
Querschnitt: 78 mm2
Werkstoff: St/tZn
Normenbezug: in Anlehnung an DIN EN 62561-2
Erder im vorhandenen Graben verlegen,
Verlegetiefe mindestens  0,7 m,

Fabrikat/Typ: DEHN/Typ: RD 10 STTZN R81M
Art.-Nr.: 800010

oder gleichwertig

angeb. Fab./Typ---------------------------

(..............................Bietereintrag)
Menge: 95,000 m

**13.3 Erder am vorhandenen Fundamentkorb verlegen,**
Runddraht Stahldraht 10mm / 78mm² St/tZn
Runddrähte nach DIN EN 62561-2 (VDE 0185 Teil 202), für

den Einsatz bei Blitzschutz- oder Erdungsanlagen.
Durchmesser Ø Leiter: 10 mm
Querschnitt: 78 mm2
Werkstoff: St/tZn
Normenbezug: in Anlehnung an DIN EN 62561-2
Erder am vorhandenen Fundamentkorb verlegen,
Verlegetiefe mindestens  0,7 m,

Fabrikat/Typ: DEHN/Typ: RD 10 STTZN R81M
Art.-Nr.: 800010

oder gleichwertig

angeb. Fab./Typ---------------------------

(..............................Bietereintrag)
Menge: 25,000 m

**13.4 MV-Klemme für Rundleiter**
MV-Klemme für Rundleiter
MV-Klemme zur universellen Verwendung als Kreuz-, T-
und Parallelklemme
Ausführung ohne Zwischenplatte für Rd
Blitzstromtragfähigkeit 200 kA (10/350)
Werkstoff: NIRO
Klemmbereich Rd / Rd: 8-10 mm
Normenbezug: in Anlehnung an DIN EN 62561-1

Fabrikat/Typ: DEHN/Typ: MVK 200 8.10 SKM10X30 V2A
Art.-Nr.: 390209

oder gleichwertig

angeb. Fab./Typ---------------------------

(..............................Bietereintrag)
Menge: 100,000 Stk

**13.5 Fangleitung auf dem Dach und dem First**
Fangleitung auf dem Dach und dem First
Winkel bis zur Senkrechten 45°
Runddraht DEHNalu-Draht 8mm / 50mm² AlMgSi halbhart
Runddraht nach DIN EN 62561-2 (VDE 0185 Teil 202), für
den
Einsatz bei Blitzschutzanlagen als Fangeinrichtung oder
Ableitung.
Durchmesser Ø Leiter: 8 mm
Querschnitt: 50 mm2
Werkstoff: AlMgSi
Eigenschaften: halbhart
Normenbezug: DIN EN 62561-2
Leitungsverlauf gemäß Zeichnung (Blitzschutzanlage)

Fabrikat/Typ: DEHN/Typ: RD 8 ALMGSI HH R148M
Art.-Nr.: 840008

oder gleichwertig

angeb. Fab./Typ---------------------------

.............................Bietereintrag
Menge: 145,000 m

**13.6 Fangleitung als Ableitung**
Fangleitung als Ableitung
Winkel bis zur Senkrechten 45°
Runddraht DEHNalu-Draht 8mm / 50mm² AlMgSi halbhart
Runddraht nach DIN EN 62561-2 (VDE 0185 Teil 202), für
den
Einsatz bei Blitzschutzanlagen als Fangeinrichtung oder
Ableitung.
Durchmesser Ø Leiter: 8 mm
Querschnitt: 50 mm2
Werkstoff: AlMgSi
Eigenschaften: halbhart
Normenbezug: DIN EN 62561-2
Leitungsverlauf gemäß Zeichnung (Blitzschutzanlage)

Fabrikat/Typ: DEHN/Typ: RD 8 ALMGSI HH R148M
Art.-Nr.: 840008

oder gleichwertig

angeb. Fab./Typ---------------------------

.............................Bietereintrag
Menge: 48,000 m

**13.7 Erdeinführungsstangen-Set Ausführung St/tZn**
Erdeinführungsstangen-Set Ausführung St/tZn
Erdeinführungsstangen-Set komplett mit Trennmuffe und
Anschlussklemmen
(KS-Schrauben)
Werkstoff: St/tZn
Länge: 1500 mm

Fabrikat/Typ: DEHN/Typ: EESS 16 1500 TM 2KS7.10 STTZN
Art.-Nr.: 480150

oder gleichwertig

angeb. Fab./Typ---------------------------

.............................Bietereintrag
Menge: 10,000 Stk

**13.8 Fangstangen für Trapez-Dächer Höhe 2000mm**
Fangstangen für Trapez-Dächer Höhe 2000mm
Fangstangen für Trapez-Dächer
zum Schutz von Dachaufbauten, Lichtkuppeln, usw.
für eine Dachneigung bis 10°.
Die Fangstange wird in das Tal des Trapez-Daches
gestellt.
Durch das variable Grundgestell kann es
an jede Trapezform angepasst werden.
Die Fangstangen sind nach
Eurocode 1 (DIN EN 1991-1-4 + DIN EN 1991-1-4/NA)
für eine max. Böenwindgeschwindigkeit von 137 km/h
dimensioniert.
Gesamtlänge (Ø16 / 10 mm): 2000 mm
Profilabstand: 600-770 mm
Werkstoff Fangstange: Al
Werkstoff Sockel: Kunststoff
Normenbezug: DIN EN 62561-2

Fabrikat/Typ: DEHN/Typ: FS 16 10 2000 TD AL V2A K
Art.-Nr.: 123032

oder gleichwertig

angeb. Fab./Typ---------------------------

(..............................Bietereintrag)
Menge: 2,000 Stk

**13.9 UNI-Trennklemme 20kA (10/50mikrosekunden) mit Federring**
UNI-Trennklemme 20kA (10/50mikrosekunden) mit Federring für Erdeinführungsstange
Fabrikat/Typ. DEHN/Art. NR. 459219-UTK 200 8.10 16 ZP V2A

oder gleichwertig

angeb. Fab./Typ---------------------------

(..............................Bietereintrag)
Menge: 10,000 Stk

**13.10 Anschlussklemme mit KS-Schraube längs oder quer TG/tZn**
Anschlussklemme mit KS-Schraube längs oder quer TG/tZn
Anschlussklemmen für den Anschluss an
Stahlkonstruktionen und Stahlbleche
Klemmbereich: 1-12 mm
Werkstoff Klemme: TG/tZn
Schraube: dj M6 x 25 mm
Normenbezug: DIN EN 62561-1

Fabrikat/Typ: DEHN/Typ: AK 7.10 KSV KBF1 12 TGTZN
Art.-Nr.: 370014

oder gleichwertig

angeb. Fab./Typ---------------------------

(..............................Bietereintrag)
Menge: 8,000 Stk

**13.11 Dachleitungshalter**
Dachleitungshalter
 gerade Ausführung
Werkstoff: NIRO
Strebenhöhe: 55mm
Strebenläne: 260mm
Werkstoff Leitungshalter: NIRO
Leitungshalter Aufnahme Rd: 6-10mm
Bohrung: 8,4mm

Fabrikat./Typ:DEHN/Art.-Nr. 202902 - DLH DQ 6.10 H55 L260 V2A

oder gleichwertig

angeb. Fab./Typ---------------------------

(..............................Bietereintrag)
Menge: 30,000 Stk

**13.12 Leitungshalter DEHNgrip Bauhöhe 32mm NIRO**
Leitungshalter DEHNgrip Bauhöhe 32mm NIRO
Leitungshalter DEHNgrip
schraubenloses NIRO-Haltersystem
mit loser Leitungsführung
Bauhöhe Leitungshalter: 32 mm
Gewinde Leitungshalter: M6
Werkstoff Leitungshalter: NIRO
Leitungshalter Aufnahme Rd: 8 mm

Fabrikat/Typ: DEHN/Typ: LH DG 8 H32 IGM6 V2A
Art.-Nr.: 207039

oder gleichwertig

angeb. Fab./Typ---------------------------

(..............................Bietereintrag)
Menge: 100,000 Stk

**13.13 Leitungshalter für Regenfallrohre Typ PPS NIRO**
Leitungshalter für Regenfallrohre Typ PPS NIRO
Leitungshalter, für Regenfallrohre zum Verlegen von
Ableitungen an Regenfallrohren
mit fester Leitungsführung
Typ PPS mit Schneckengewinde und Sicke
Spannbereich Ø Rohr: 80-100 mm
Leitungshalter Aufnahme Rd: 8 mm
Werkstoff Leitungshalter: NIRO

Fabrikat/Typ: DEHN/Typ: LH 8 SB80.100 SCG V2A
Art.-Nr.: 200079

oder gleichwertig

angeb. Fab./Typ---------------------------

(..............................Bietereintrag)
Menge: 25,000 Stk

**13.14 Leitungshalter mit Überleger und Abdeckbund (M8**
Leitungshalter mit Überleger und Abdeckbund (M8
Innengewinde)
Leitungshalter, mit Überleger und
Abdeckbund Kompletteinheit mit
Abdeckbund für das Verlegen von
Leitungen, feste Leitungsführung
vormontiert mit Schraube und Dübel
Leitungshalter Aufnahme Rd: 7-10 mm
Werkstoff Überleger: St/tZn
Werkstoff Unterteil: ZG
Schraube: ak 5 x 50 mm

Fabrikat/Typ: DEHN/Typ: LH ZS 7.10 KD8X40 STTZN ZG
Art.-Nr.: 275160

oder gleichwertig

angeb. Fab./Typ---------------------------

(..............................Bietereintrag)
Menge: 25,000 Stk

**13.15 Dachleitungshalter für Flachdächer**
Dachleitungshalter für Flachdächer
Dachleitungshalter zur Befestigung von Rundleitern und Bändern (mit Adapter) auf Flachdächern.
Leitungshalter mit Grundplatte aus wetterbeständigem Kunststoff, UV-stabilisiert und halogenfrei
Stein aus frostbeständigem Beton nach EN 1338 für Pflastersteine, Frostbeständigkeit geprüft nach EN 1340 (Frost-Tau-Wechselversuch)
Stein und Unterteil getrennt recycelbar
Mit zweifacher Leitungshalterung Typ FB2

Bauteilschutz Dt.-Pat. Nr. 19 820 855.3
Ausführung mit zweifacher Leitungshalterung
Leitungsführung lose
Werkstoff Leitungshalter Kunststoff
Farbe Leitungshalter schwarz ?
Leitungshalter Aufnahme Rd 8 mm
Gewicht 1 kg
Stein Beton (C35/45)
Abmessung 141 x 86 x 70 mm
Zur Verlegung der Affangleitung auf den Gründächern (Müll und Anlieferung).

Fabrikat/Typ: DEHN/Typ: Art.-Nr. 253050 - DLH FB2 8 LO 141X86X70
Art.-Nr.: 275160

oder gleichwertig

angeb. Fab./Typ---------------------------

(..............................Bietereintrag)
Menge: 118,000 Stk

**13.16 Korrosionsschutz**
StL-Nr. 85050700110102
Korrosionsschutz
an 'Schnittstellen bei oberflächenbehandeltem
Material'
durch Anstrich.
Menge: 10,000 St

**13.17 Fangspitzen**
Fangspitze ZG
Fangspitzen für den Abschluss von Fangleitungsenden
Werkstoff: ZG
Leiter Rd: 7-10 mm
Länge: 29 mm

Fabrika/Typt: DEHN/Typ: FS 7.10 ZG
Art.-Nr.: 110000

oder gleichwertig

angeb. Fab./Typ---------------------------

(..............................Bietereintrag)
Menge: 15,000 Stk

**13.18 Nummernschild variabel für Erdeinführungsstangen**
Nummernschild variabel für Erdeinführungsstangen
bestehend aus Nummernschild mit Schlitz (Art.-Nr. 490
100),
Überleger (Art.-Nr. 490 022) und zweimal
Kombischlitzschraube
(Art.-Nr. 490 020).
Werkstoff Schild: Al
Werkstoff Überleger: Al
Werkstoff Schraube: NIRO

Fabrikat/Typ: DEHN/Typ: NST 16 ON AL
Art.-Nr.: 490116

oder gleichwertig

angeb. Fab./Typ---------------------------

(..............................Bietereintrag)
Menge: 10,000 Stk

**13.19 Nummerneinsatz mit Prägung**
Nummerneinsatz mit Prägung zur werkzeuglosen Montage
im Nummernschild mit Schlitz
(Art-Nr. 490 100, 490 110,

490 116).
Werkstoff: NIRO
Nummer: 1 bis 12

Fabrikat/Typ: DEHN/Typ: NSE 1 V2A
Art.-Nr.: 490000 bis 490009

oder gleichwertig

angeb. Fab./Typ---------------------------

(..............................Bietereintrag)
Menge: 10,000 Stk

**13.20 Nummerneinsatz mit Prägung zur werkzeuglosen Montage**
Nummerneinsatz mit Prägung zur werkzeuglosen Montage
im Nummernschild mit Schlitz
(Art-Nr. 490 100, 490 110,

490 116).
Werkstoff: NIRO
Nummer: 1 bis 12

Fabrikat/Typ: DEHN/Typ: NSE 1 V2A
Art.-Nr.: 490001 bis 490002

oder gleichwertig

angeb. Fab./Typ---------------------------

(..............................Bietereintrag)
Menge: 2,000 Stk

**13.21 Druckwasserdichte Wanddurchführung NIRO**
Druckwasserdichte Wanddurchführung NIRO
(V4A)
Wasserdichte Wanddurchführung, ist
geeignet für die druckwasserdichte Durchführung von
Wänden, z. B. zum Verbinden des Ringerders mit der
Potentialausgleichschiene oder dem
Potentialausgleichsleiter im Fundament.
Werkstoff Platte: NIRO (V4A)
Werkstoff-Nr.: 1.4571 / 1.4404 / 1.4401
ASTM / AISI:: 316Ti / 316L / 316
Werkstoff Achse: St/tZn
Wandstärke: 400-500 mm
Anschlussgewinde: M10 / 12
Kurzschlussstrom (AC 50 Hz / DC): 2 kA
Normenbezug: DIN EN 62561-(1+5)

einschließlich durchbohren der Außenwand (Beton)
Wanddicke ca. 50cm

Fabrikat/Typ: DEHN/Typ: WD M10 12 V4A DWD L400 500 STTZN
Art.-Nr.: 478550

oder gleichwertig

angeb. Fab./Typ---------------------------

(..............................Bietereintrag)
Menge: 1,000 Stk

**13.22 Messen/Pruefen**
StL-Nr. 85050800010101
Messen und Pruefen
der Blitzschutzanlage,
Anzahl der Messstellen '4',
gemessene Widerstandswerte auflisten einschl.
Pruefbericht DIN 48 831, Anlagenbeschreibung
DIN 48 830 und Bestandszeichnung DIN 48 820
in '4'
facher Ausfertigung.
Menge: 1,000 St

**13.23 Kabelgraben 0,8x0,3**
Kabelgraben profilgerecht ausheben, nach dem Verlegen des Erdermaterial, lagenweise
verfüllen und verdichten einschl. wiederherstellen der
vorhandenen Oberfläche
Aushub Bodenklasse 3 und 4,
verdrängter Boden wird Eigentum des AN und ist zu
beseitigen,
Aushubtiefe bis 0,80 m,
Sohlenbreite des Grabens 0,3 bis 0,4m,
Ausführung als Maschinen-/Handschachtung
Menge: 20,000 m

### Titel 14 PV-Anlage

*Hinweis: Module und Wechselrichter*

**14.1 Wechselrichter 15 kW**
Wechselrichter 15 kW

Festspannungs-Wechselrichter für einzigartige Effizienz (98,3%) und längere Stränge

Integrierte Überwachung auf Modulebene mit Ethernet, WLAN- oder Mobilfunk-Kommunikation für vollständige Systemtransperenz.

Erweiterte Sicherheitsfunktionen - integrierte Lichtbogenerkennung und optionale Schnellabschaltung (RSD)

IP65 für Außen- und Inneninstallationen

Optionale integrierte DC-Sicherheitseinheit - kein zusätzlicher externer DC-Trennschalter notwendig.
Schnelle und einfache Inbetriebnahme des Wechselrichters direkt per Smartphone mittels App.

12-20 Jahre Garantie

mit RS485 und Typ-2-AC-Überspannungsschutz

Integrierter DC-Überspannungsschutz Typ 2, um Überspannungen, die durch Blitzschlag oder andere Ereignisse verursacht werden, besser zu widerstehen.
Zukunftssicher für die Energiespeicherlösung.

Technische Daten
Max. PV-Leistung 15,0 kWp
Nominale DC-Leistung 10 kW
Bemessungseingangsspannung 1000 V
Max. PV-Kurzschlussstrom 36,25 A
Anzahl DC-Eingänge 4 MC4-Paare
Anzahl unabhägige MPP-Tracker 4
Ausgangsspannung 304-437 / 176-253; 320-460/184-264,5 V
Max. Ausgangsstrom 16,25 A
Netzanschluss 3N~, 400V, 50Hz
Netzfrequenz Min/Max 50/60 +-5%
Einstellbereich des Leistungsfaktors 0,8..1..0,8
Max. Klirrfaktor 3%
Standby (Nachtverbrauch) 1,8 W
Max. Wirkungsgrad 98,3 %

Kabelanschlüsse AC 4-28 mm²
Kabelanschlüsse DC 2,5-16 mm²
Max Absicherung Abgangsseitig B40/C40
Personenschutz intern RCCB Typ B
selbsttätiges Freischaltstelle nach VDE 0126-1-1 ja
HöhexBreitexTiefe 550x317x300 mm
Gewicht 36,5 kg
Kühlprinzip - durch geregelten Lüfter
Geräuschemission <62 dBA
Umgebungstemperatur -40..60 °C
Luftfeuchte 4..100 %
Ethernet Lan (RJ45) / RS485 / S0: 2 / 1 / 1
Analoge Eingänge 1
Potentialfreier Kontakt für Eigenverbrauchsteuerung 1
inkl. AC Switch
inkl. Webserver

Folgendes Fabrikat liegt der Planung zugrunde:
SolarEdge SE15K o-glw.

od. gleichwertig

agebotenes Fabrikat/Typ: 'liefern und betriebfertig montieren/anschließen'
Menge: 2,000 Stk

**14.2 Zulage**
*** Bedarfsposition ohne GB
Zulage
Blechdach für Wetterschutz Wechselrichter
Menge: 1,000 Stk

**14.3 Montageträger der vorbenannten Wechselrichter**
*** Bedarfsposition ohne GB
Montageträger aus NIRO für vorbenannten Wechselrichter als auf dem Flachdach freistehende Montagewand.
Gesichert gegen auftretende Windlasten mittel allseitige Stützfüße und Beschwerung der Stützfüße mit Betonplatten

angebotenes Fabrikat/Typ: 'liefern und betriebfertig montieren/anschließen'
Menge: 1,000 Stk

**14.4 Solarmodul 445Wp**
Solarmodul 445Wp
PV-Solarmodul (Cello-Technologie) bestehend aus 60 Zellen mit je 12 dünnen Drähten zur verbesserten Leistungsabgabe und Zuverlässigkeit, mit verstärktem Rahmen (Lastverträglichkeit bis zu 6.000Pa, Windgeschwindikeiten bis 93m/s)
beinhaltet Halbleitertechnologie mit Wirkungsgrad 21%,
Doppelseitige Zellstruktur: Zellen verwerten einfallendes Licht gleichermaßen auf Vorder- und Rückseite.

Mechanische Eigenschaften:
Zellen 6x10
Zellentyp monokristallin/Typ N
Zellenabmessungen 161,7 x 161,7 mm
Sammelbalken 30
Modul-Abmessungen (LxBxH) 1.700 x 1.016 x 40mm
Maximale Belastbarkeit 6.000 Pa (Druck), 5.400 Pa (Sog)
Gewicht 17,5kg
Steckverbinder MC4
Anschlussdose IP68 mit 3 Bypass-Dioden
Anschlusskabel, Länge 2x 1.000mm
Vorderseitenabdeckung hochtransparentes gehärtetes Glas
Rahmen eloxiertes Aluminium

Elektrische Eigenschaften
Maximale Leistung Pmax 375W
MPP-Spanung Vmpp 37,2V
MPP-Strom Impp 10,09A
Leerlaufspannung Voc 42,8V
Kurzschlussstrom Isc 10,83A
Modulwirkungsgrad 21,7%
Betriebstemperatur -40 bis +90°C
Maximale Systemspannung 1.000V
Nennstrom für die Seriensicherung 20A
Leistungstoleranz 0 bis +3%

liefern und betriebfertig montieren/anschließen

Folgendes Fabrikat liegt der Planung zugrunde:
Trina Honey VertexS+445W
TSM-NEG9RC.27

o. gleichwertig

Fabrikat/Typ: '.........'
  (Bietereintrag)
Menge: 66,000 Stk

*Hinweis: Hinweistext Notabschaltung der PV-Module*
Es muss eine Freischalteinrichtung im oder an jedem Modul vorhanden sein, die die Spannung im gesamten System direkt am Modul durch Kurzschließen mit einem mechanischen Kontakt jedes einzelnen Modules eliminiert und 100%ige Spannungsfreiheit an jedem Punkt der Anlage gewährleistet. Halbleiter-Lösungen sind nicht als Sicherheits- Lösung zugelassen. Dieser Zustand muss dauerhaft bis zur gewollten
Wieder-Einschaltung erhalten bleiben.
Diese lässt sich manuell per Knopfdruck oder automatisch durch ein externes Signal, z.B. von einer Brandmeldezentrale oder einem Rauchmelder ansteuern und schließt automatisch so die Module kurz, so dass die gesamte Anlage 100% an jedem Punkt sicher und dauerhaft ohne auch jegliche zusätzliche Versorgungsspannung spannungsfrei ist.
Das System muss höchste Sicherheitsanforderungen erfüllen, maximale Personensicherheit bieten und Eigensicherheit nach dem Fail-Safe-Prinzip gewährleisten. D.h. wenn eine Systemkomponente ausfallen sollte, muss die Anlage automatisch in einen sicheren Zustand übergehen.
Die Abschaltung muss auch für Wartungszwecke einfach und
zuverlässig möglich sein.
Das Sicherheitssystem muss folgende Eigenschaften bieten:
a) 100% Schutz gegen elektrischen Schlag im Brandfall oder bei defekten Komponenten, wie z.B. Kabel oder Stecker.
Weiterhin
b) Die Abschaltung muss zerstörungsfrei erfolgen.
c) Schutz bei Lichtbögen, Löschung erfolgt so durch Abschaltung der Energiequelle. Mögliche Brandgefahren sollten sicher verhindert werden. Neue Brandherde sollen so vermieden werden. Eine Brandgefahr liegt vor, wenn Lichtbogengefahr durch mechanische oder thermische Isolationsbeschädigungen an Anlagenteilen entsteht.
d) Sollbruchstelle im Solarstrang, um thermische Überhitzung bzw. Lichtbögen zu erkennen und die Anlage automatisch abzuschalten
e) Es muss eine mind. 3fache Redundanz vorliegen.
D.h. bei Ausfall einer Komponente, z.B. BFA-Box, darf die
vorgeschriebene Schutzkleinspannung von 120.V gem. VDE0100-712
nicht überschritten werden.
f) der sichere Zustand muss auch langfristig ohne
Versorgungsspannungen und unabhängig von den Lichtverhältnissen sichergestellt werden.
g) Das Sicherheitssystem muss unabhängig vom Solarstring arbeiten
h) keinen Einfluss auf den Anlagenertrag mit sich führen
Als Sicherheitssystem darf die Abschaltung nur durch einen
mechanischen Kontakt konform nach IEC60364-5-537 u. VDE0100-537 erfolgen, nicht durch Halbleiter.
Weiterhin muss die Sicherheitsabschaltung praktische Funktionen aufweisen, wie z.B. Einzel-String-Abschaltung, zwecks Wartungs- oder Reinigungsarbeiten, die ebenfalls gefahrlos durchgeführt werden sollten.
Durch Abschaltung einzelner Strings müssen die übrigen Anlagen-Strings ohne Ertragsminderung ungestört weiterarbeiten können.
Die Sicherheitsabschaltung sollte mind. 2 fache Stromfestigkeit und eine galvanische Trennung vom Solarsystem bzw. Spannungsfestigkeit auf mind. 5kV besitzen.
Die Wieder-Einschaltung sollte möglichst einfach, jedoch nicht ohne weiteres, sondern durch Entriegelung mittels Service-Schlüssel erfolgen.
Optional:
Der abgeschaltete Zustand sollte durch ein Anzeigeschild sicher und für
Feuerwehr-Einsatzkräfte außerhalb des Gebäudes gut sichtbar
angezeigt werden, so dass eine gefahrlose Rettung erfolgen kann.
14 Möglichkeiten der Abschaltung
Die PV-Anlage wird sicher abgeschaltet wenn
1. die Gebäude-Netzstromversorgung abgeschaltet wird
2. der Sicherungsautomat oder Sicherung abgeschaltet wird
3. die Versorgungleitung des BFA-Systems abgetrennt wird (z.B manuell mit Messer)
4. die Versorgungsleitung des BFA-Systems beschädigt wird (z.B. durch Brand)
5. ein Handmelder gedrückt wird
6. ein Alarmsignal über eine Feuermeldeanlage oder Rauchmelder geschaltet wird
7. das System-Datenkabel vom Dach aus durchtrennt wird
8. die Module sich loslösen und vom Dach herabfallen
9. einer der Systemkomponenten ausfällt
10. der Wassersensor Überschwemmung meldet
11. der Lichtbogensensor einen Lichtbogen detektiert
12. ferngesteuert über die Handy-App
13. über den Wechselrichter bei Störung
14. über einen Temperatursensor, z.B. am Wechselrichter
Das System bleibt dauerhaft kurzgeschlossen, bis das BMA-Signal wieder zurück gesetzt oder der Service-Schlüsselschalter betätigt wird.
Einfache Ab- und Einschaltung der Anlage
Bei Wartungs- oder Reinigungsarbeiten an den Solarmodulen, kann die Anlage oder ein einzelner Strang einfach spannungsfrei geschaltet werden. So können die Arbeiten an den Modulen gefahrlos durchgeführt werden. Über einen Serviceschlüssel kann die Anlage anschließend wieder einfach entriegelt und hochgefahren werden.

**14.5 Handmelderzentrale**
Handmelderzentrale
Diese bildet die zentrale Steuerung des Brandfallabschaltsystems mit Ein-und Ausgängen zum Anschluss von Sensoren, Leuchtschildern, Rauchmelder, Lichtbogensensor usw.
Technische Daten
Maße: 133x133x36mm
Schutzart: IP44, IP55 auf Anfrage
Gehäuse: Orange, PC ASA-Kunststoff mit Schutzglas
Stromversorgung: 18..30V über Steuerteil
Stromverbrauch: <0,3 VA
Max. Anschluss-Anzahl
BFA-Boxen direkt: 1.000 Stück
BFA-Boxen über Hilfsrelais: - uneingeschränkt -
Umgebungstemperaturbereich: -20 .. +85°C
Melderspezifikation: EN54-11, Typ B

Fabrikat/Typ: '.........'
  (Bietereintrag)

liefern und betriebsfertig montieren
Menge: 1,000 Stk

**14.6 Steuermodul für BFA-System für Hutschienenmontage 2 A**
Steuermodul für BFA-System für Hutschienenmontage 2 A
Technische Daten
230V/AC - 24V/DC - 2A

liefern und betriebsfertig montieren

Fabrikat/Typ: Solar Edge / Firefighter-Gateway o.glw.

Fabrikat/Typ: '.........'
  (Bietereintrag)
Menge: 1,000 Stk

**14.7 AP Kleinverteiler 2-reihig IP65**
Hensel KV 9224
für Einbau vorbenanntes Gateway

Fabrikat/Typ: '.........'
  (Bietereintrag)
Menge: 1,000 Stk

**14.8 Leistungsoptimierer**
Leistungsoptimierer
Jedes PV-Modul wird mit einer BFA-Box ausgestattet, die im Bedarfsfall
das jeweilige Modul kurzschließt. So produziert das Modul keine
Spannung mehr, und das gesamte System wird wirksam und komplett
deaktiviert.
Inkl. Metallclip zur Befestigung am Modul oder Untergestell
Technische Daten - BFA-Box
MC4-kompatibel
Anschlussquerschnitt 4mm²
Anschlusslänge: 1m
(andere Ausführungen auf Anfrage möglich)
max. Anzahl der Einheiten: beliebig / ohne Einschränkung
Maße: 76x76x25 mm
Schutzart: IP65
Stromversorgung: 18..30V über Datenleitung
Stromverbrauch: < ca. 0,014 W, ca. <1,2 mA/Box
Max. Schaltleistung: 800W (40V/20A .. 80V/10A)
Umgebungstemperaturbereich: -40 .. +85°C
Prüfungen: TPS Intercert TS00119101, TÜV-Nord, RETI
Konform nach: IEC60364-5-537 bzw. VDE0100-537
und VDE-AR-E 2100-712

Anschluss von 2 Modulen

liefern und betriebsfertig montieren

Fabrikat/Typ: SolarEdge / Leistungsoptimier

 o.gleichwertig.

Fabrikat/Typ: '.........'
  (Bietereintrag)
Menge: 66,000 Stk

**14.9 Anschluss-Kupplung 4x0,34-0,75mm² für Versorgungsleitung**
Anschluss-Kupplung 4x0,34-0,75mm² für Versorgungsleitung
Zum Anschluss der Versorgungsleitung an die BFA-Boxen
Für Kabeldurchmesser=4,0-8,0mm

liefern und montieren
Menge: 100,000 Stk

*Hinweis: Unterkonstruktion*

**14.10 Montageaufwendungen Unterkonstruktion der PV-Anlage**
Montageaufwendungen für Errichtung sämtlicher Unterkonstruktion der PV-Anlage bestehend aus nachfolgenden Positionen
inkl. Kleinmaterialien und Transport sämtlicher Materialien auf die Dachflächen
Menge: 0,000 Psch

**14.11 Montageschiene für Trapezblech für die PV-Module**
Montageschiene für Trapezblech für die PV-Module

Fabrikat/Typ: '.........'
  (Bietereintrag)
Menge: 150,000 m

**14.12 Schrauben für Montageschien auf Trapezblech**
Schrauben für Montageschienen auf Trapezblech befestigen
Schrauben und Modulhalter
Modulhalterbleche (End- und Mittel)

agebotenes Fabrikat/Typ: 'liefern und betriebfertig montieren'
Menge: 1,000 Psch

**14.13 Leicht mount CF Clips**
Leicht mount CF Clips

agebotenes Fabrikat/Typ: 'liefern und betriebfertig montieren/anschließen'
Menge: 70,000 Stk

**14.14 Kabelverbinder**
Kabelverbinder

agebotenes Fabrikat/Typ: 'liefern und betriebfertig montieren/anschließen'
Menge: 70,000 Stk

**14.15 LmR 2.0 Kabelkanal**
LmR 2.0 Kabelkanal

agebotenes Fabrikat/Typ: 'liefern und betriebfertig montieren/anschließen'
Menge: 66,000 Stk

**14.16 LmR 2.0 Montagewerkzeug**
LmR 2.0 Montagewerkzeug

agebotenes Fabrikat/Typ: 'liefern und betriebfertig montieren/anschließen'
Menge: 4,000 Stk

*Hinweis: Speicher/Energieflusssensor*

**14.17 Batteriespeicher mit Notstromfunktion 19 kWh**
Batteriespeicher mit Notstromfunktion 19 kWh

Technische Daten:

Systemdaten

Batteriekapazität nutzbar / nominal: 17,7 / 19,5 kWh
Max. AC Leistung Laden / Entladen: 4,00 / 4,00 kW
Gewicht: 215 kg

Maße (B x H x T) in mm: 600 x 1.176 x 500 mm
Nennstrom Notstrombetrieb: 5,8 A/Phase
Überlast Notstrombetrieb: max 12A / Phase
Umschaltzeit Notstrombetrieb: <90sec.
Elektrochemie: NMC
Sicherheit: mehrstufige hard- und softwareüberwachung
Netzanschluss / -formen: 400V AC, 3-Phasig 50Hz (TN- un d TT-Netze)
Schutzklasse: IP 22
Kühlung: temperaturabhängige Steuerlüftung
Geräuschemission typisch/max.: 42 / 49dbA
Umgebungsbedingungen: +5 - +30°C
Systemgarantie: 10 Jahre
Garantie auf Batteriezellen: 10 Jahre / 4.000 Zyklen

Funktionen

Energiemanagementsystem: EMS VS-Pro 2
Smart Home Schnittstellen: XML, Modbus TCP (Sunspec)
Visualisierung Produktionsdaten: PV-Sensor, Datenlogger, Modbus TCP (Sunspec)
Dynamische PV-Wirkleistungsbegrenzung: Modbus TCP (Sunspec)
Externe Relaissteuerung: Rutenbeck
Kaskadierung: Bis zu fünf Energiespeicher

liefern und betriebsfertig montieren

Folgendes Fabrikat liegt der Planung zugrunde:
Varta / ELEMENT BACKUP 18

oder gleichwertig

agebotenes Fabrikat/Typ: 'liefern und betriebfertig montieren/anschließen'
Menge: 1,000 Stk

**14.18 Energieflusssensor (Smart Energy Meter)**
Energieflusssensor (Smart Energy Meter)

Stromsensor und Energiemanager zur Kopplung von AC-Batterien

technische Daten

Systemdaten
Prozessordaten:  ARM9 Prozessor mit 450 MHz, DDR2 RAM mit 128 Mbyte eMMC Flash 4 GByte
Betriebssystem: Embedded Linux mit integriertem TCP/IP Stack
Schnittstellen LAN für Modbus TCP: 2 x (10/100 Mbit)
Schnittstellen RS485 für Modbus RTU: 2 x (Half-Duplex, max. 115200 Baud)
Bemessungsspannung: max. 230/400V
Betriebsspannung: 110/230V +- 10%
Frequenzbereich: 50/60Hz +-5%
Eigenverbrauch - Spannungspfad pro Phase: < 0,01 VA
Eigenverbrauch - Strompfad pro Phase: < 2VA
Eigenverbrauch - Gesamtgerät: < 5 VA
Strom (Nennstrom/Grenzstrom): 5 / 63 A
Anlaufstrom: < 25mA
Produktnormen: EN 61010, EN 50428, EN 60950

Messgenauigkeit
Spannung: +- 0,5 %
Strom: +- 0,5 %
Wirkleistung: +- 1,0 %
Scheinleistung: +- 1,0 %
Blindleistung: +- 1,0 %
Leistungsfaktor: +- 1,0 %
Wirkenergie / Blindenergie nach IEC 62053-22 bzw. -23 (typisch): Klasse 1

mechanische Daten
Schutzklasse: II
Schutzart: IP X2
Maße (H/B/T) 88x70x65 mm
Anschlussquerschnitt (Mechanisch z. B. für den Anschluss von externen Stromwandlern): 10-25 mm² (1,5-25mm²)

liefern und betriebsfertig montieren
folgendes Fabrikat liegt der Planung zugrunde:
Kostal / Smart Energy Meter

 oder gleichwertig

Fabrikat/Typ: '.........'
Menge: 1,000 Stk

**14.19 SKD- Kabeldichtung für Schwanenhals**
SKD- Kabeldichtung für Schwanenhals
Dichteinsatz abgestimmt auf Schwanenhals SHD 100
(Pressplatten Edelstahl rostfrei V2A (AISI 304L)
Gummiqualität EPDM
für 10 Stück PV-Modulkabel
Durchmesser ca. 10mm
Fab. /Typ: Hauff-Technik/ SKD 100-2G-10/10mm

od. gleichwertig

angebotenes Fabrikat/Typ: 'liefern und betriebfertig montieren/anschließen'
Menge: 1,000 Stk

**14.20 Solarkabel 6mm² schwarz**
Solarkabel 6mm² schwarz

angebotenes Fabrikat/Typ: '
Menge: 50,000 m

**14.21 Solarkabel 6mm² rot**
Solarkabel 6mm² rot

angebotenes Fabrikat/Typ: '
Menge: 50,000 m

**14.22 Stecker für Solarkabel 6mm² passend für Stecker der**
Stecker für Solarkabel 6mm² passend für Stecker der Module

angebotenes Fabrikat/Typ: '
Menge: 4,000 Stk

**14.23 Kupplung für Solarkabel 6mm² passend für Stecker der**
Kupplung für Solarkabel 6mm² passend für Stecker der Module

angebotenes Fabrikat/Typ: '
Menge: 4,000 Stk

**14.24 16 mm² Erdungskabel grün-gelb**
16 mm² Erdungskabel grün-gelb
Die PVC Aderleitung H07V-K für die Erdung von PV Anlagen ist ein flexibles Kabel mit einzelnen Adern und einem PVC-Isoliermantel, das für die geschützte feste Rohrverlegung im Erdbereich oder geschlossenen Systemen geeignet ist.

Technische Daten: H07V-K 16 mm²
Leiter Werkstoff: Kupfer, blank, mehrdrähtig
Aderisolationwerkstoff: PVC nach DIN VDE 0207-363-3 / DIN EN 50363-3
Mantelfarbe: grün / gelb
Nennquerschnitt: 16 mm²
Außen Ø: 7,8 mm
CU Gewicht: 15,4 kg/100 m
Gewicht: 18 kg/100 m
AC Nennspannung: 450/750 V
Prüfspannung: 2500 V
Kleinster Biegeradius fest [xd]: 4x Außen-Ø
Betriebstemp. fest: -30 °C bis +80 °C
Betriebstemp. bewegt: +5 °C bis +70 °C
Brandverhalten: DIN VDE 0482-332-1-2, DIN EN 60332-1-2, IEC 60332-1-2
Normen: DIN VDE 0285-525-2-31, DIN EN 50525-2-31
einschließlich erforderlicher Klemmen fürden Anschluss an die Blitzschutzanlage

angebotenes Fabrikat/Typ: '
Menge: 50,000 m

**14.25 Inbetriebnahme**
Inbetriebnahme / Parametrierung Regelung
Energieflüsse

Die Ladung des batterieelektrischen Speichers soll in Abhängigkeit der solaren Erträge der Leistungsaufnahme der allgemeinen und haustechnischen elektrischen Anlagen erfolgen.

Nicht in der elektrischen Anlage umgesetzte oder zum Laden des batterieelektrischen Speichers benötigte elektrische Energie überschüssige Energie wird in das Netz des EVU abgegeben.

Anzubieten ist das Engeniering für die Programmierung der vorbeschriebenen Regelung.
Menge: 4,000 h

### Titel 15 Erschließungsmaßnahmen

**15.1 Kabelgraben profilgerecht ausheben, nach dem Verlegen**
Kabelgraben profilgerecht ausheben, nach dem Verlegen des Kunstoff-Kabel, lagenweise
verfüllen und verdichten einschl. wiederherstellen der
vorhandenen Oberfläche
Aushub Bodenklasse 3 und 4,
verdrängter Boden wird Eigentum des AN und ist zu
beseitigen,
Aushubtiefe 0,80 m,
Sohlenbreite des Grabens 0,3 bis 0,4m,
Ausführung als Maschinen-/Handschachtung
Menge: 30,000 m

**15.2 Trassenwarnband 40mm Breite -**
Trassenwarnband  40mm Breite -
Achtung Kabel Schwarz/Gelb Trassenband Warnband Erdkabel/Telefon

Fabrikat/Typ:.........................................

  (Bietereintrag)
Menge: 35,000 m

**15.3 Ausheben eine Baugrube 1,5x1,1x0,8m LxBxT**
Ausheben eine Baugrube 1,5x1,1x0,8m LxBxT
und nach Verlegung des Kabel wieder Verschschleißen und verdichten, Vorbereitet für das Verlegen der Pflastersteine
Menge: 1,000 Stk

**15.4 Durchbohren der Betonwand**
Durchbohren der Betonwand
Durchmesser 150mm
Länge: 600mm
Menge: 1,000 Stk

**15.5 Durchbohren der Betondecke**
Durchbohren der Betondecke
Durchmesser 100mm
Tiefe: 600mm
Menge: 4,000 Stk

**15.6 Universelles Futterrohr**
Universelles Futterrohr
DIN 18533 W1.1-E, DIN 18533 W1.2-E, DIN 18533 W2.1-E
WU-Beton Beanspruchungsklasse 1, WU-Beton Beanspruchungsklasse 2
Vorteile:
geringes Gewicht
einfache Montage in der Schalung
vor Ort ablängbar
einsetzbar in alle Wandarten inklusive Elementbauweisen
Lieferumfang:
2 Verschlussdeckel
Eigenschaften:
bruchunempfindlich, formstabil
einbaufertig verschlossen
Werkstoff:
Rohr: PVC-U
Anarbeitungsflansch: ABS
3-Stegdichtungen: EPDM
Verschlussdeckel: PE
Dichtheit:
gas- und wasserdicht
Maße: Futterrohr Innendurchmesser ;100mm
Futterrohr Außendorchmesser: 110mm
Anarbeitungsflansch D4= 210mm
Anarbeitungsflansch D30227mm
für Wandstärke: 70mm
einschl. Futterrohr in Wand mit Zement einmauern

Fab./Typ: Hauf / Best.-Bez.:UFR100/70,

Artikel Nr. 2800210071, GTIN 4052487190060

oder gleichwertig

angeb. Fab./Typ---------------------------

(..............................Bietereintrag)
Menge: 2,000 Stk

**15.7 Standard-Ringraumdichtung**
Standard-Ringraumdichtung
Geteilte Ringraumdichtung zur Abdichtung von neu zu installierenden oder bereits verlegten Medienrohren/Kabeln in Kernbohrungen oder Futterrohren. Geprüft nach FHRK-Prüfgrundlage mit FHRK-Qualitätssiegel.
Maße: Dichtbreite: 40 mm; für Kernbohrungen/Futterrohre Øi: 100 mm; für 4 Kabel/Rohre davon 3 Stück Ø 6 - 18 mm und 1 Stück Ø 10, 25, 32 oder 40 mm
Werkstoff: Pressplatten, Schrauben und Muttern: Edelstahl rostfrei V2A (AISI 304); Gummi: EPDM
Anwendungsbereich: WU-Richtlinie: Beanspruchungsklasse 1 und 2
Dichtheit: gas- und wasserdicht; radonsicher
Futterrohr/Kernbohrung Øi (mm): 100
Anzahl Kabel/Medium insgesamt: 4
Anzahl Kabel/Medium: 1
3
geeignet für Medienrohr Øa (mm): 10/25/32/40
6-18

Eigenschaften: optische und fühlbare Montagesicherheit durch eingebaute Kontrollöffnung; integrierte Segmentringtechnik zur individuellen Anpassung auf die Leitungsdurchmesser vor Ort
Standard-Ringraumdichtung
Bestellbezeichnung: HSD100 RW 1x25/32/40+3x6-18 b40 A2/EPDM

Fabrika/Typt: Hauff-Technik/Artikelnummer: 3030300059
GTIN: 4052487112499

oder gleichwertig

angeb. Fab./Typ---------------------------

(..............................Bietereintrag)
Menge: 2,000 Stk

**15.8 Kunststoff-Mantelleitung NYM-J 5 x 35, Cu-Zahl**
Kunststoff-Mantelleitung NYM-J 5 x 35, Cu-Zahl
unter Putz mit Gipsplomben, in vorhandenen Schlitz,
in Hohlwänden, auf dem Fußboden mit Befestigungslochband und Schlagdübel, in vorhandenem Schutzrohr einziehen,
 verlegen

Fabrikat/Typ:.........................................

  (Bietereintrag)
Menge: 35,000 m

**15.9 Mehrsparten-Bauherrenpaket**
Mehrsparten-Bauherrenpaket
für Gebäude ohne Keller
Gas- und wasserdichte Hauseinführung zum gemeinsamen Einführen und Abdichten aller Versorgungsleitungen (Strom, Wasser, Telekommunikation, optional Gas). Bestehend aus: Einbauteil Reihenanordnung 4-fach inkl. Klebeflansch Aufstellvorrichtung inklusive Wassersperrflansch 4 Stück Spiralschlauch 14078 inklusive Mantelrohr und aufgezogener 3-Stegdichtung Mehrsparten-Abdichteinheit 4-fach MSH Basic MBK R4 mit Universal-Dichtelementen: Elektro: SDE 1x26-29/36-39/43-46/48-51, Trinkwasser: SDW 1x32x40x50, Kommunikation: SDK 1x13-21+3x7-13+1x5-13, Blindabdichtung SD0 MSH Zubehör Set3, bestehend aus: 4 Stück Manschettenstopfen (2 x MS78U 1x24-52, 1 x MS78K 1x13-21+3x7-13+1x5-12, 1 x MS78 D0) Gleitmittel GMT35

Anwendungsbereich: Wassereinwirkungsklasse DIN 18533: W1-E; WU-Richtlinie: Beanspruchungsklasse 1 und 2
Dichtheit: gas- und wasserdicht bis 1,0 bar
Prüfungen/Normen: DVGW VP 601

Schlauchlänge (m): 3.0

Fabrikat: Hauff-Technik/Bestellbezeichnung: MSH Basic FUBO BHP3m
Artikelnummer: 3030476027GTIN:
4052487241090
Menge: 1,000 Stk

**15.10 Trassenwarnband 40mm Breite -**
Trassenwarnband  40mm Breite -
Achtung Kabel Schwarz/Gelb Trassenband Warnband Erdkabel

Fabrikat/Typ:.........................................

  (Bietereintrag)
Menge: 35,000 m

**15.11 KG-Rohr 100mm**
KG-Rohr D=100mm

Fabrikat/Typ:.........................................

  (Bietereintrag)
Menge: 2,000 m

**15.12 KG -Rohr Bogen 45°**
KG -Rohr Bogen 45° D=100mm

Fabrikat/Typ:.........................................

  (Bietereintrag)
Menge: 4,000 Stk

**15.13 Ringraumdichtung für Kabel**
Ringraumdichtung für Kabel
Universalabdichtung für Kabel mit Segnmenttechnik
8 Stück Duplex-Datenleitung
3 Stück NYM_J 5x16mm²
Fabrikat/Typ: Haufftechnik/HDR100 XXXXXX

o. gleichwertig

angebotenes Fab. Typ
Menge: 1,000 Stk

### Titel 16 Datenanlage

**16.2 Einsatz Netzwerk Cat.6A 2f [245200]**
Einsatz Netzwerk Cat.6A 2f [245200]
Einsatz Netzwerk-Anschlussdose Cat.6A 2fach
Schneidklemmtechnik
Gira Kommunikationstechnik

Merkmale:
- Abgeschirmte Netzwerk-Anschlussdose Cat.6A mit zwei Anschlussbuchsen RJ45
(8/8) für Datenübertragungsraten bis 10 Gbit-Ethernet gemäß IEEE 802.3an.
- 45°-Schrägauslass für Brüstungskanal-, Bodentank- und Unterputz-Einbau.
- Leitungseinführung aus allen Richtungen in 8 x 45° Schritten möglich.

Technische Daten:
Einbautiefe: 33 mm

Hinweise:
- Nur für Schraubbefestigung.

Fabrikat: Gira
Bestell-Nr. 2452 00
Einzelpreis: 43,70 Euro (o. MwSt.)
mit Rahmen
mit Gerätedose
in Mauerwerk einfräsen oder mit Hohlwanddose in Rigipswand einfräsen und komplett montieren

Fabrikat/Typ: GIRA / Bestell-Nr.245200 E2 reinweiß glänzend
od.glw.

Fabrikat/Typ: .....................................

  (Bietereintrag)
Menge: 10,000 Stk

**16.3 22 HE 19” Serverschrank, mit perforierter Fronttür**
22 HE 19” Serverschrank, mit perforierter Fronttür (BxTxH) 600 x 800 x 1200mm
Fronttür und Rücktür aus perforiertem Stahlblech, inkl. abschließbarem Türgriff mit Zylinderschloß
Türanschlag rechts/links wechselbar
Türöffnungswinkel mindestens 120°
2 x Seitenwände, herausnehmbar und abschließbar
4 x 19"-Montageschienen, in der Tiefe verstellbar!Dach mit Passivlüftung und vorbereiteter Halterung für aktive Lüfter + Kabeleinführung
Boden mit Kabeleinführung, inklusive Abdeckplatten
Der Serverschrank wird vollständig vormontiert geliefert
Maximale Einbautiefe = 700 mm  (50 mm Abstand zur Fronttür und 50 mm zur Rückwand/-tür)

LIEFERUMFANG

20 Befestigungssätze (Käfigmutter, Schraube, Unterlegscheibe)
4 höhenverstellbare Nivellierfüße
Zubehör (Schlüssel)
1 Fronttür aus perforiertem Stahlblech
1 Rücktür aus perforiertem Stahlblech
2 Seitenwände
Schutzklasse: IP20

Fabrikat/Typ: .....................................

  (Bietereintrag)
Menge: 1,000 Stk

**16.4 Cat.7 Netzwerkkabel Duplex 1000 MHz S/FTP PIMF**
Cat.7 Netzwerkkabel Duplex 1000 MHz S/FTP PIMF halogenfrei
Hochwertiges Ethernet Installationskabel für die feste Verlegung
Duplex Verlegekabel für die strukturierte Gebäudeverkabelung
Cat.7 Duplex Kabel für Netzwerkdosen und Patchpanel
Datenkabel geeignet für Keystone Module und Netzwerkstecker
doppelte Schirmung: Adernpaare mit Folie + Gesamtschirm aus Geflecht
Kategorie: Cat.7 mit 1.000 MHz und S/FTP (PIMF) Abschirmung
Leiteraufbau: Twisted Pair 2 x 4 Adernpaare AWG23/1 (Ø 0,57 mm) Kupfer
Innenleiter: 2x(4x2xAWG23/1) Kupferdraht, starr
Für 10 GBit (10.000 Mbit) Ethernet geeignet
Duplex Kabel mit aufgedruckter Meterskalierung
Halogenfrei
Außenmaße: 7,5 x 15,8 mm
Farbe: orange

Fabrikat/Typ:.........................................

  (Bietereintrag)
Menge: 287,000 m

**16.5 AMP-Twist Modular Jack System**
AMP-Twist Modular Jack System
Modul im Slim-Line-Design 10GB/sTwist-6S SL-Jack, KAT 6, RJ45 mit Staubschutzkappe, einfachste Installation zweier Teile,patentierter Schirmkontakt mit integrierter Zugentlastung
Fabrikat/Typ: AMP Netzkonzept/0-1711592-1

 o.gleichwertig.

Fabrikat/Typ: '.........'
  (Bietereintrag)
Menge: 20,000 Stk

**16.6 Isolierstoffrohr DIN VDE 0605,**
Isolierstoffrohr DIN VDE 0605,
aus PVC hart,
mittelschwer, starr, ACF,
Nenngröße M16,
Verlegung offen,
mit Abstandsschellen, max. Schellenabstand = 25facher
Rohrdurchmesser.
einschließlich Befestigungsmaterial

Fabrikat/Typ:.........................................

  (Bietereintrag)
Menge: 80,000 m

**16.7 Isolierstoffrohr DIN VDE 0605,**
Isolierstoffrohr DIN VDE 0605,
aus PVC hart,
mittelschwer, starr, ACF,
Nenngröße M32
Verlegung offen,
mit Abstandsschellen, max. Schellenabstand = 25facher
Rohrdurchmesser.

Fabrikat/Typ:.........................................

  (Bietereintrag)
Menge: 35,000 m

### Titel 17 Leistungen für das Gewerk HLS

*Hinweis: Nach Vorgae des Büro IGF Haustechnik sind nachfolgende*
Nach Vorgae des Büro IGF Haustechnik sind nachfolgende Arbeiten und Leistungen erforderlich.

**17.1 - Anschluss Spülelektroink**
- 3x Anschluss Spülelektroink
- 3x Anschluss FBH-Verteiler
- 2x Anschluss Einzelraumventilator
- 1x Anschluss WW-Speicher
- 1x Anschluss Fernwärmestation
Menge: 7,000 h

**17.2 Kunststoff-Mantelleitung NYM-J 3 x 2,5, Cu-Zahl 72,**
Kunststoff-Mantelleitung NYM-J 3 x 2,5, Cu-Zahl 72,
unter Putz mit Gipsplomben, in vorhandenen Schlitz,
in Hohlwänden, auf dem Fußboden mit Befestigungslochband und Schlagdübel, in vorhandenem Schutzrohr einziehen,
 verlegen

Fabrikat/Typ:.........................................

  (Bietereintrag)
Menge: 130,000 m

**17.3 Kunststoff-Mantelleitung NYM-J 3 x 1,5, Cu-Zahl 43,**
Kunststoff-Mantelleitung NYM-J 3 x 1,5, Cu-Zahl 43,
unter Putz mit Gipsplomben, in vorhandenen Schlitz,
in Hohlwänden, auf dem Fußboden mit Befestigungslochband und Schlagdübel, in vorhandenem Schutzrohr einziehen,
 verlegen

Fabrikat/Typ:.........................................

  (Bietereintrag)
Menge: 125,000 m

**17.4 Raumtenperaturregler mit Abdeckung**
Einsatz RTR 230 V Schließer Kontroll FBH [247400]
Einsatz Raumtemperaturregler 230 V~/10 A mit Schließer, Kontrolllicht und
Sensor für elektrische Fußbodenheizung
Heizung, Lüftung, Klima

Merkmale:
- Elektronischer Temperaturregler zum Steuern von elektrischen
Fußbodenheizungen oder Fußbodentemperiersystemen.
- Regeln der Fußbodentemperatur in geschlossenen Räumen.
- Manuelles Ausschalten der Temperaturregelung des Fußbodens.
- Eingangsklemme zur Aktivierung der Absenktemperatur (ECO) über Zentraluhr.
- Externer Temperatursensor (Fernfühler).
- Frostschutzfunktion.
- Ausgangssignal: Pulsweitenmodulation (PWM) oder Zweipunktregelung (Ein/Aus).
- Heizunterbrechung bei Dauerheizen nach einer Stunde für 5 Minuten.
- Einstellbereich der Raumtemperatur kann mit Einstellringen eingeschränkt
werden.

Technische Daten:
Nennspannung: AC 230 V, 50 Hz
Schaltstrom: max. 10 A
Anschlussleistung
- Ohmsche Last: 2300 W
Stand-by: < 0,15 W
Leitungslänge
- Eingänge: max. 100 m
Montage: in Gerätedose nach DIN 49073
Umgebungstemperatur: -5 °C bis +45 °C
Fernfühler
- Anschlussleitung: 4 m
- verlängerbar: max. 50 m
- verlängerbar: 2 x 1,5 mm²
Abmessungen
- Fühler: Ø7,8 H 20

Hinweise:
- Fernfühler im Fußboden im Leerrohr verlegen.
- Die Zuleitung zum Fernfühler ist verlängerbar auf 50 m mit 2-adriger
Leitung (2 x 1,5 mm²).

Lieferumfang:
- Fernfühler in Kunststoffkappe ist im Lieferumfang enthalten.
Einzelpreis: 120,40 Euro (o. MwSt.)
Raumtemperaturregler mit Abdeckung,
für die Einzelraumregelung der Fußbodenheizung,
kombinierbar mit Rahmen des Schalterprogrammes,
für Schraubbefestigung
mit Rahmen
mit Gerätedose
in Mauerwerk einfräsen oder mit Hohlwanddose in Rigipswand einfräsen und komplett montieren

Fabrikat/Typ: GIRA / Bestell-Nr. 2474 00 E2 reinweiß glänzend
  od.glw.

Fabrikat/Typ: .....................................

  (Bietereintrag)
Menge: 16,000 Stk

**17.5 Installationskabel mit statischem Schirm**
Installationskabel mit statischem Schirm
DIN 57 815/VDE 0815
J-Y(St)Y 4 x 2 x 0,8 Cu-Zahl 41

liefern und verlegen in vorhandenen Leerrohren, auf
vorhandenen Kabelbahnen bzw. Kabelleitern, in
vorhandenen Mauerschlitzen, in Hohlwänden bzw. hinter
Verblendmauerwerk

Fabrikat/Typ:.........................................

  (Bietereintrag)
Menge: 200,000 m
